# KH Lebach ctt
Angebotsaufforderung (GAEB DA XML 3.3, DA83)
Projekt: Ö087
Währung: EUR
Erstellt mit: GXML Toolbox V3.3 R20220330, ORCA AVA 27 27.00.00, 30.01.2026

## Allgemeine Vorbemerkungen
VERTRAGSART
Die Abrechnung der einzelnen Leistungen erfolgt auf Einheitspreisbasis gemäß § 4 VOB / A.

ABKÜRZUNGEN
In diesem Leistungsverzeichnis werden folgende Abkürzungen für die jeweiligen Vertragsparteien verwendet:

Auftraggeber: AG
Auftragnehmer: AN

Allgemeine Vorbemerkungen

BAUBESCHREIBUNG NACH VOB C / DIN 18 299

Bei der Baumaßnahme handelt es sich um ein Ersatzneubau eines Krankenhauses auf dem ehemaligen Parkplatz des Bestandskrankenhaus in Lebach. Das neue Gebäude schließt teilweise an das Bestandskrankenhaus bzw. der Dialyse an. Der Neubau wird an einen Anbau aus dem Jahr 2009 mit OP Abteilung und einer Dialyse Praxis angebaut. Nach Inbetriebnahme des Krankenhausneubaus werden nur noch die OP Abteilung und die Dialyse Praxis aus dem Bestand weiter betrieben. Das frühere Hauptgebäude des Krankenhauses wird - aufgrund brandschutztechnischer Mängel - nach der Inbetriebnahme des Neubaus nicht weiter genutzt. Als Vorabmaßnahmen wurden bereits Rodungsarbeiten und der Abbruch der Kapelle vorgenommen.

0.1 Angaben zur Baustelle
0.1.1 Lage der Baustelle, Umgebungsbedingungen, Zufahrtsmöglichkeiten und Beschaffenheit der Zufahrt sowie etwaige Einschränkungen bei ihrer Benutzung.

Bauherr:
cusanus trägergesellschaft trier mbH
Friedrich-Wilhelm-Str. 32
54290 Trier

Projekt:
Ersatzneubau Caritas Krankenhaus Lebach

Adresse Bauvorhaben:
Gelände des Krankenhauses Lebach
Heeresstraße 49
66822 Lebach

Die Haupterschließung erfolgt durch die östlich verlaufende B268. Der Durchgangsverkehr zum Krankenhaus und zur südlich des Baugeländes gelegenen DRK Rettungswache, muss jederzeit gewährleistet sein. Für den Zeitraum der Arbeiten stehen bedingt ausgewiesene Baustellenflächen zur Verfügung, siehe Baustelleneinrichtungsplan. Sämtliche Sperrungen von Flächen außerhalb der vorgegebenen BE Fläche sind mit dem Betreiber abzustimmen. Die Parkflächen entlang des Haupteingangs dürfen nicht verwendet und blockiert werden. Die Feuerwehrumfahrt um das Bestandsgebäude ist zu jeder Zeit freizuhalten.

Jegliche Fahrzeuge, insbesondere LKW und Kran sind beim Rückwärts- und Heranfahren unbedingt durch einen Einweiser zu sichern.

0.1.2  Besondere Belastungen aus Immissionen sowie besondere klimatische oder betriebliche Bedingungen

Krankenhausbetrieb:
Das Bestandskrankenhaus ist für die Dauer der Arbeiten vollumfänglich in Betrieb. Eine Gefährdung der Patienten bzw. eine Behinderung des Krankenhausbetriebes muss auf jeden Fall ausgeschlossen werden. Es ist darauf zu achten, dass aufgrund der hohen Sensibilität der Patienten, die Arbeiten soweit als möglich erschütterungs-, staub- und lärmarm zu erfolgen hat. Es sollen lärmmindernde Maschinen zum Einsatz kommen. Großgeräte wie z.B. Kräne sind mit Sanftanlauf auszustatten, um ein Ausfall der Stromversorgung zu vermeiden.

Die Rettungswege müssen zu jeder Zeit frei bleiben.

Lärmschutz:
Für den Schutz gegen Baulärm gelten außer den Anforderungen des BImSchG, der Allgemeinen Verwaltungsvorschrift gegen Baulärm - Geräuschimmission - , die Bundesschutzgesetze inkl. zugehöriger Verordnungen und Vorschriften zum Schutz gegen Baulärm und der zusätzlichen landesrechtlichen Vorschriften weiterhin folgende Festlegungen:
Die Bauarbeiten sind so durchzuführen, dass die einschlägigen gesetzlichen Anforderungen an den Lärmschutz (Allgemeine Verwaltungsvorschrift zum Schutz gegen Baulärm (AVV - Baulärm) eingehalten werden. Für die Arbeiten sind dem Stand der Technik bzw. der Lärmminderungstechnik entsprechende Bauverfahren und Baumaschinen zu verwenden.
Folgende Nachweise sind hierzu rechtzeitig vor Auführung und ohne weitere Aufforderung vom AN zu
erbringen:
- Angabe der beabsichtigten Bauverfahren sowie vorgesehenen Baumaschinen - Fotodokumentation. Durch
  den AN muss sichergestellt werden, dass die nachfolgend formulierten Anforderungen eingehalten werden.
  Laut der "Allgemeinen Verwaltungsvorschrift zum Schutz gegen Baulärm
- Geräuschimmissionen" (AVV Baulärm) hat der AN ferner folgende Immissionsrichtwerte zu beachten
  (örtliche Regelungen sind hierbei vorrangig zu beachten)
  Kurgebiete, Krankenhäuser und Pflegeanstalten tagsüber 45 dB(A) nachts 35 dB(A)

Hinweis: Als Nachtzeit gilt die Zeit von 20 Uhr bis 7 Uhr.
Ferner hat der AN auf möglichst schonende Bauverfahren sowie besondere Arbeitsweisen zurückzugreifen und für eine entsprechende Ausgestaltung der Baumaschinen zu sorgen. Der ausschließliche Einsatz geräuscharmer Baumaschinen nach dem neuesten Stand der Technik sowie die Beachtung von Schutzzeiten sind hierbei verpflichtend. Der AN hat vorgenanntes über aussagekräftige Unterlagen zu belegen. Folgende Nachweise sind hierzu vom AN zu erbringen:
- Auszüge aus Unterlagen, die Maßnahmen zur Lärmminderung nachweisen ( z.B . lärmfreie Zeiten
  [Bautagebuch] ,
- Einsatz lärmarmer Baumaschinen; Nachweis gemäß RAL - UZ53 Bautechnologische Prozesse, Abläufe
  sowie Einsatz lärmarmer Maschinen- und Geräte etc. [Datenblätter mit Auskunft zum Geräuschpegel
- Schallabschirmung [ Fotos] etc .), als Stichworte für die einfachsten Maßnahmen beim Bau können
  genannt werden ( unvollständige Aufzählung) : - Motoren wartender Fahrzeuge und Maschinen
  abzuschalten - lärmarme ( schallgekapselte) Maschinen und Geräte einzusetzen
- ist für besonders laute Arbeiten ( beispielsweise mit Kreissäge und Presslufthämmer) eine Einhausung mit
  schallschluckenden Materialien zu bauen. Vom AN ist nachzuweisen, dass die eingesetzten Maschinen der
  32 .BlmSchV ( Geräte- u . Maschinenlärmschutzverordnung) entsprechen. Es sind nur langsam laufende,
  staubarm arbeitende Bearbeitungsgeräte einzusetzen.

Staubschutz allgemein
Maschinen und Geräte sind mit einer wirksamen Absaugung versehen. Stäube sind an der Entstehungsstelle
möglichst vollständig zu erfassen und gefahrlos zu entsorgen. Die einschlägigen gesetzlichen Anforderungen
sind einzuhalten . Die Ausbreitung des Staubs auf unbelastete Arbeitsbereiche ist zu verhindern, soweit dies technisch möglich ist. Ablagerungen sind zu vermeiden. Zur Beseitigung werden Feucht- bzw .Nassverfahren
oder saugende Verfahren eingesetzt. Einrichtungen zum Abscheiden, Erfassen von Stäuben entsprechen dem aktuellen Stand der Technik. Die Einrichtungen werden regelmäßig gewartet und geprüft .

Erschütterungsschutz
Bauprozesse sind weitestgehend erschütterungsfrei zu gestalten. Wenn nennenswerte Erschütterungen unabdingbar sind, müssen die betreffenden Arbeiten mindestens 48 h vorab bei der OÜ angekündigt werden.

0.1.3 Art und Lage der baulichen Anlagen, z. B. auch Anzahl und Höhe der Geschosse

Allgemein:
Die Baumaßnahme umfasst den "Ersatzneubau Caritas Krankenhaus Lebach". Der Neubau entsteht auf dem Gelände des Bestandskrankenhauses in Lebach und soll größtenteils auf der ehemaligen Außenanlage bzw. Parkfläche entstehen. Das Krankenhaus bleibt während der Baumaßnahme in Betrieb. Die Zufahrten für Rettungsfahrzeuge zum Krankenhaus müssen jederzeit frei gehalten werden.

Dies gilt insbesondere für die Notfallversorgung in der zentralen Notaufnahme (ZNA).

Die Grenzen der BE Fläche sind zwingend einzuhalten. Jede Abweichung ist vorab durch die Bauleitung freizugeben. Jede Behinderung des Klinikbetrieb, insbesondere der Notaufnahme, muss unbedingt zu jeder Zeit vermieden werden.

Der sechsgeschossige (UG-2, UG-1, EG, 1.OG, 2.OG, 3.OG bzw. 4.OG als Technikraum) Gebäudekomplex wird östlich an das Bestandskrankenhaus angebaut. Die Geschosshöhen betragen ca. 3,50m ab EG und 3,70m unterhalb EG. Im Süden grenzt dies an eine neu gebaute Stützwand an, im Osten an die Bundesstraße. Die Gebäudeabmessungen sind ca. 110m x 100m

Tragkonstruktion:
Das Gebäude wird als Massivbau in Fertigteilbauweise mit Einzelfenstern ausgeführt. Die Wände werden zum größten Teil als Stahlbeton Vollfertigteilwände (ca. 16cm - 24cm) ausgeführt, die Fassade besteht aus Sandwich Elementen (Tragschale+Dämmung+Vorsatzschale, ca. 40cm). Die Decken werden als Stahlbeton-Halbfertigteil-Decken bzw. Ortbetondecken (ca. 25cm bis 32cm) ausgebildet.

Die Gründung erfolgt mittels bewehrter Streifen- und Einzelfundamente und Bodenplatte jeweils frostfrei auf tragfähigem Baugrund bzw. auf Bohrpfählen. Es sind unterschiedliche Gründungsebene vorgesehen.

Die Dachkonstruktion besteht aus Stahlbeton-Halbfertigteil-Decken bzw. Ortbetondecken (ca. 25cm bis 32cm).

Dachbeläge:
Folgende Dachbeläge sind im Wesentlichen vorgesehen:
- Folienabdichtung
- überwiegend Betondecken, auf dem Technikdach ist ein Trapezblech vorgesehen

Außenwände:
- Sandwichelemente in Fertigteilbauweise (Tragschale [16cm] + Dämmung [16cm] + Vorsatzschale [8cm],
  Gesamtdicke ca. 40cm) bzw. Stahlbetonhohlwände (25cm)
- Außentüren und Außenfenster aus Kunststoff und Aluminium
- Sonnenschutz aus elektrisch betriebenen Horizontal Lamellenstore

Innenwände:
- Vollfertigteilwände (10cm - 30cm) bzw. nichttragende Innenwände in Trockenbaukonstruktion als
  Metallständerwände mit Gipskartonbekleidung

Wandbekleidung:
teilweise Spachtelung, Fliesen in Sanitärbereichen, OP-Sälen, Nassräumen und Umkleiden

Innentüren:
- Türelemente mit und ohne Brandschutzanforderungen als
- Stahlblechtüren
- Rohrrahmentüren
- Holztüren
- Nassraumtüren
- Feuchtraumtüren
- Edelstahltüren
- Schiebetüren

 Folgende Bodenbeläge sind im Wesentlichen auf schwimmenden bzw . Verbundestrichen vorgesehen:
- Beschichtungen in Technik und Lagerräumen
- Fliesen in Nass- und Sanitärräume, Umkleiden und in Teilbereichen Putzräume bzw. OP Räumen
- PVC-Belag

Deckenbekleidung:
- Rohdecke, gespachtelt und gestrichen
- Abhangdecke als Rasterdecke oder Gipskartondecke

Erdarbeiten:
Für die Baugrube (unterhalb EG sind 2 Untergeschosse) werden Erdmassen abgetragen. Die Bestandsaußenanlage wird abgebrochen, abgetragen und neu profiliert.

0.1.4 Verkehrsverhältnisse auf der Baustelle, insbesondere Verkehrsbeschränkungen

Die Baustelle ist über die B268 zu erreichen. Auf die beengten örtlichen Verhältbisse wird ausdrücklich hingewiesen. Die dem AN auf dem für Lagerzwecke zugewiesenen Flächen sind unbedingt einzuhalten. Lagerflächen und Baustelleneinrichtungsflächen sind ausschließlich innerhalb des Baufeldes - gemäß Baustelleneinrichtungsplan - möglich. Alle zugewiesenen Flächen und Zufahrtsstraßen bzw. - wege sind sauber zu halten. Das Bestandskrankenhaus bleibt während der Baumaßnahme voll in Betrieb. Sämtliche Zufahrten/Rettungswege zum Krankenhaus müssen zu jedem Zeitpunkt für Rettungsfahrzeuge, Feuerwehr und Besucher bzw. Angestellte des Krankenhauses gewährleistet bleiben. Auf den kreuzenden Fussgängerverkehr durch Besucher ist besonders zu achten. Es gilt die StVO. Sperrungen und Baustellenverkehr auf der Bundesstraße/Zufahrtstraße zum Krankenhaus sind unzulässig. Die Zufahrtstraßen zum Krankenhaus/Bundesstraße sind immer frei zu halten und nicht Bestandteil des zugewiesenen Baufeldes. Dies gilt auch für die südlich zum Krankenhaus gelegene Rettungswache.

0.1.5 Für den Verkehr freizuhaltende Flächen

Der AN hat dafür Sorge zu tragen, dass die öffentlichen Straßen und die Zufahrtstraßen zum bestehenden Krankenhaus jederzeit für den Verkehr freigehalten werden und der fließende Verkehr nicht behindert wird. Parkplätze, insbesondere die als reserviert gekennzeichneten, dürfen grundsätzlich nicht belegt werden. Sperrungen oder Teilsperrungen sind grundsätzlich im Vorfeld mit den AG bzw. Behörden im Vorfeld abzustimmen. Die Sperrungen bzw. Teilserrungen sind gemäß den gültigen Vorschriften zu sichern. Die Verkehrsssicherung erfolgt durch den AN. Feuerwehraufstellflächen und Ihre Zufahrten bzw. Flächen vor den Hydranten sind jederzeit freizuhalten.

Das Freihalten von Zufahrten gilt insbesondere auch für die zentrale Notaufnahme (ZNA) im Krankenhaus.

0.1.6 Lage, Art, Maße und Nutzbarkeit von Transporteinrichtungen und Transportwegen, z.B. Montageöffnungen

Siehe Baustelleneinrichtungsplan. Für den Innenausbau wird bauseits ein Bauaufzug gestellt. Die Koordinierung mit anderen Firmen zur Nutzung des Bauaufzugs obliegt dem Unternehmer.

0.1.7 Lage, Art, Anschlusswerte und Bedingungen für das Überlassen von Anschlüssen für Wasser, Energie und Abwasser

Siehe hierzu die besonderen Vertragsbedingungen

Bauwasser:
Bauwasser wird dem AN bis zum Übergabepunkt im Baufeld kostenlos zur Verfügung gestellt.

Abwasser:
Abwassereinrichtungen werden bauseits gestellt.

Baustrom:
Baustrom wird dem AN kostenlos zur Verfügung gestellt. Es werden kostenfrei Hauptverteilungen und Unterverteilungen auf der Baustelle an zentralen Stellen bzw. geschossweise aufgestellt. Der AN kann diese nach Bedarf auf seine Kosten ergänzen. Zusätzliche Leitungszuführungen sind eigenständig zu schützen und zu sichern. Elektrische Großverbraucher, wie z.B. Kräne, sind mit einem Sanftanlauf auszuführen, um ein Ausfall der Stromversorgung bei der Baumaßnahme zu vermeiden.

Der AN hat sämtliche Ver- und Entsorgungsanlagen ab dem Übergabepunkt im Baufeld, zur Erbringung aller seiner Leistungen aus der Leistungsbeschreibung, sowie seiner eigenen Baustelleneinrichtung komplett in Eigenregie zu übernehmen. Die hierfür erforderlichen Maßnahmen werden nicht gesondert vergütet.

Es ist verboten, Bauabfälle und Reinigungsausscheidungen (z.B. Farbreste, Putz- und Estrichreste, Spachtelungen usw.) im öffentlichen Kanalnetz zu entsorgen.

0.1.8 Lage und Ausmaß der vom Auftragnehmer für die Ausführung seiner Leistungen zur Benutzung oder Mitbenutzung überlassenen Flächen und Räume

Lagerplätze für den AN sind nur innerhalb des Baufeldes möglich bzw. alternativ nach vorheriger Abstimmung mit dem AG.

Aufgrund der beengten Gegebenheiten vor Ort, sind die Lagerflächen begrenzt. Jegliches Aufstellen von - beispielsweise - Einrichtungs-, Material- oder Schuttconatiner muss mit der örtlichen Bauüberwachung abgestimmt werden. Der Bedarf ist 14 Tagen vor Anlieferung an die örtliche Bauüberwachung schriftlich anzumelden.

Bauseits werden durch den AG Sanitärcontainer zur Nutzung durch die AN in erforderlicher Anzahl zur Verfügung gestellt.

Die ausgewiesenen Stellflächen für beispielsweise Material- und Schuttcontainer sind dem vorliegenden Baustelleneinrichtungsplan des Bauherrn zu entnehmen und zwingend einzuhalten. Der AN hat grundsätzlich kein Anspruch auf bestimmte Flächen. Abweichungen zum Baustelleneinrichtungsplan müssen mit ausreichendem Vorlauf mit der örtlichen Bauüberwachung besprochen werden.

Eventuelle Mannschafts- und Materialcontainer sind dem Leistungsstand anzupassen. Nach Abschluss einzelner Leistungen ist die Anzahl zwingend - aufgrund der beengten Verhältnisse vor Ort - anzupassen.

0.1.9 Bodenverhältnisse, Baugrund und seine Tragfähigkeit, Ergebnisse von Bodenuntersuchungen

Ein Baugrundgutachten liegt vor.

0.1.10 Hydrologische Werte von Grundwasser und Gewässern. Art, Lage, Abfluss, Abflussvermögen und Hochwasserverhältnisse von Vorflutern. Ergebnisse von Wasseranalysen.

Das Baugrundgutachten liegt vor. Die Bauamaßnahme ist in einer festgesetzten Wasserschutzzone (C 55, Lebach Ost) geplant.

Betankungen und Wartungen dürfen nur auf befestigten Flächen stattfinden.

0.1.11 Besondere umweltrechtliche Vorschriften

Rückbau- und Abbruchmaßnahmen haben - aufgrund des Krankenhausbetriebes - erschütterungs-, lärm- und staubarm zu erfolgen.

0.1.12 Besondere Vorgaben für die Entsorgung, z.B. Einschränkungen für die Beseitugung von Abwasser und Abfall

Zu beseitigende Materialien, Abfälle und Abwässer jeder Art sind entsprechend der aktuellen Fassung der Abfallsatzung des Landkreises bzw. der Gemeinde und der Abfallnachweisverordnung des Bundes zu entsorgen. Entsrechend den deutschen Bestimmungen ist der anfallende Bauschutt getrennt zu entsorgen. Farb- und Lösungsmittelreste, die durch z.B. das Reingen von Farbpinseln und/oder Farbrollen entsanden sind, dürfen nicht über das Schmutzwassersystem oder Müllcontainer auf der Baustelle beseitigt werden.

Abrissmaterial, Abfall, Bauschutt, Verpackungsmaterialien und ähnlicher Abfall sind auf eine zugelassene Mülldeponie außerhalb der Einrichtung abzufahren.

Es dürfen keine Abfälle in Straßenabläufe, Toiletten oder Mülltonnen geworfen werden. Der AN hat dafür zu sorgen, dass keine Verschmutzung des Grundwassers bzw. Bodens durch unsachgemäße Lagerung von flüssigen Brennstoffen, chemischen Mitteln und farbmaterialien verursacht wird. Die Entsorgung hat den gültigen rechtlichen Vorschriften zu erfolgen.

Es ist verboten, Bauabfälle und Reinigungsausscheidungen (z.B. Farbreste, Putz- und Estrichreste, Spachtelungen usw.) im öffentlichen Kanalnetz zu entsorgen.

0.1.13 Schutzgebiete oder Schutzzeiten im Bereich der Baustelle, z.B. wegen Forderungen des Gewässers-, Boden-, Natur-, Landschafts- oder Immissionsschutzes; vorliegende Fachgutachten oder dergleichen.

Die Baumaßnahme ist in einer festgesetzten Wasserschutzzone (C 55, Lebach Ost) geplant.

0.1.14 Art und Umfang des Schutzes von Bäumen, Pflanzenbeständen, Vegetationsflächen, Verkehrsflächen, bauteilen, bauwerken, Grenzsteinen und dergleichen im Bereich der Baustelle

Die als Lagerflächen genutzten Bereiche sowie die das Gebäude umgebenden Flächen und Straßen sind vor Verunreinigungen zu schützen und nach Arbeitsende wieder in den ursprünglichen Zustand zu versetzen. Die Staubbelastung der umliegenden Flächen ist während der Abbrucharbeiten auf ein Minimum zu reduzieren.

0.1.15 Art und Umfang der Regelung und Sicherung des öffentlichen Verkehrs

keine besonderen Einschränkungen

0.1.16 Bekannte oder vermutete Hindernisse im bereich der Baustelle, z.B. Leitungen, Kabel, Dräne, Kanäle, Bauwerksreste und, soweit bekannt, deren Eigentümer

Im Baugrubenbereich befinden sich Gas-, Wasser-, Abwasserleitungen sowie Strom-, und Kommunikationsleitungen. Vor Beginn der Rückbau- und Erdarbeiten sind durch den AN die aktuellsten Leitungspläne einzuholen und mit dem Facility Management des Krankenhauses abzustimmen. Der AN hat sich über die Lage aller Abwasser- und Versorgungsleitungen sowie von Kabeln und Leitungen bei den entsprechenden Dienststellen zu informieren. Eine gesonderte Vergütung hierfür erfolgt nicht.
Vor dem Trennen der Elektroleitungen ist eine Freimessung erforderlich, um die Außerbetriebnahme der Leitungen zu gewährleisten. vorab ist die entsprechende Freigabebestätigung bei den Versorgungsträgern einzuholen.
Bei allen Netzabtrennungen ist die Ver- und Entorgung der Bestandsgebäude stets sicherzustellen. Etwaige technisch unvermeidliche Unterbrechungen der Ver- und Entsorgung sind innerhalb von 4 Wochen schriftlich bei den Versorgern zu beantragen und mit dem AG abzustimmen.
Die bisher bekannten, im Baugelände vorhandenen Anlagen, insbesondere intakte Abwasser- und Versorgungsleitungen, sind in den beigefügten Plänen enthalten. Diese sind bei Bauarbeiten am Gebäude und den dazugehörigen Außenanlagen vor Beschädigungen zu schützen.

Die bisher bekannten im Baugelände vorhandenen Leitungen, Kabel, Kanäle usw. sind in den beigefügten Plänen enthalten. Zur genauen Lokalisierung sind vor Grabungsbeginn Suchgräben, bzw. Suchschlitze anzulegen.

0.1.17 Bestätigung, dass die im jeweiligen Bundesland geltenden Anforderungen zur Erkundungs- und ggfs. Räumungsmaßnahmen hinsichtlich Kampfmittel erfüllt wurden

Eine Kampfmittelfreiheitsbescheinigung liegt vor.

Allgemein kann das Vorhandensein von Fundmunition nie restlos ausgeschlossen werden. Beim Auffinden von Blindgängern sind die Arbeiten sofort einzustellen und die zuständigen Stellen (OÜ, Bauleitung, Polizei, Kampfmittelräumdienst, Bauherrschaft) zu benachrichtigen. Es wird darauf hingewiesen, dass der AN generell bei Erdarbeiten eine visuelle Beobachtung der Aushubmassen bzw. des Baugrundes mindestens durch den Maschinenführer durchzuführen hat. Diese Leistungen sind in die Einheitspreise einzukalkulieren.

0.1.18 Gegebenenfalls gemäß der Baustellenverordnung getroffene Maßnahmen

SIGE-Plan (Sicherheits- und Gesundheitsschutzplan). Diese Baumaßnahme unterliegt der Baustellenverordnung (BaustellV) vom 10. Juni 1998. Somit sind die allgemeinen Grundsätze nach Paragraph 4 des Arbeitsschutzgesetzes Bestandteil jeder Leistung.

Der Auftraggeber stellt den Sicherheits- und Gesundheitsschutzkoordinator (SIGEKO) für die gesamte Baumaßnahme.

Der SIGEKO erstellt den SIGE-Plan in Abstimmung mit dem Bauablaufplan der Baumaßnahme.

Die Tätigkeit des SIGEKO's befreit den AN nicht von der Abstimmungspflicht mit den anderen Unternehmer entsprechend § 8 ArbschG und DGUV-V 1, Grundsätze der Prävention (§ 6 UVV Allgemeine Vorschriften)

Gemäß der Baustellenverordnung getroffene Maßnahmen
Entsprechend der Verordnung über Sicherheits- und Gesundheitsschutz auf Baustellen (Baustellen- verordnung - BaustellV) hat der Bauherr für diese Baumaßnahme einen Sicherheits- und Gesundheitsschutz- koordinator (SiGeKo) beauftragt.
Die vom SiGeKo erstellte Sicherheits - und Gesundheitsschutzdokumentation gilt für diese Baustelle. Sie kann auf der Baustelle eingesehen werden. Für alle sich aus der Sicherheits- und Gesundheits- schutzdokumentation ergebenden Leistungen des Unternehmers und deren Umsetzung während der gesamten Bauzeit, erfolgt keine gesonderte Vergütung. Vorhandene Schutzabdeckungen, Geländer oder Ähnliches, die zu Durchführung der Arbeiten vorübergehend entfernt werden müssen, sind wieder ordnungs- gemäß herzustellen. Für die Dauer der Entfernung müssen alle Gefahrenstellen durch geeignete Maßnahmen unfallsicher abgesperrt und beschildert werden. Kosten, welche auf Grund mangelhafter Sicherheitsmaßnahmen entstehen, sind durch den Verursacher zu tragen (z.B. verlängerte Standzeiten, zusätzliche Sicherheitsmaßnahmen etc. ).

0.1.19 Besondere Anordnungen, Vorschriften und Maßnahmen der Eigentümer oder der anderen Weisungsberechtigten von Leitungen, Kabeln, Dränen, Kanälen, Straßen, Wegen, Gewässern, Gleisen, Zäunen und dergleichen im Bereich der Baustelle

keine besonderen Einschränkungen.

0.1.20 Art und Umfang von Schadstoffbelastungen, z.B. des Bodens, der Gewässer, der Luft, der Stoffe und Bauteile, vorliegende Fachgutachten oder dergleichen

Siehe Baugrundgutachten.

0.1.21 Art und Zeit der vom Auftraggeber veranlassten Vorarbeiten

Vorhandene Bäume wurden vor Baubeginn gefällt und die Baumkronen sowie das Astwerk gefällter Bäume entfernt. Der zurückgelassene restliche Abraum bestehend aus Astwerk, Holzresten, Blattwerk und Baumresten ist aufzunehmen und einer Verwertung zuzuführen.

0.1.22 Arbeiten anderer Unternehmer auf der Baustelle

Im Baufeld werden weitere Unternehmer tätig sein, sodass eine ständige Abstimmung über die geplanten Arbeiten untereinander erfolgen muss. Für den erhöhten Koordinierungsaufwand mit anderen auf der Baustelle arbeitenden Firmen erfolgt keine gesonderte Vergütung. Der Mehraufwand ist bei der Kalkulation der Einheitspreise einzurechnen.

0.2 Angaben zur Ausführung
0.2.1 Vorgesehene Arbeitsabschnitte, Arbeitsunterbrechungen und Arbeitsbeschränkungen nach Art, Ort und Zeit sowie Abhängigkeit von Leistungen anderer

Das Baufeld wird durch das bestehende Krankenhaus sowie die Zufahrtsstraßen und bestehende Gebäude im südlichen Teil des Baufeldes begrenzt.
Der Krankenhausbetrieb muss während der Dauer der Bauarbeiten uneingeschränkt gewährleistet sein. Die Erschwernisse durch den Krankenhausbetrieb sind bei der Kalkulation zu berücksichtigen. Für die Erschwernisse und Einschränkungen bei der Bauausführung erfolgt keine gesonderte Vergütung. Die Arbeiten erfolgen parallel mit den Arbeiten anderer Gewerke. Dies ist einzukalkulieren. Ein Anspruch auf unterbrechungsfreie und kontinuierliche Ausführung der Arbeiten besteht nicht.

0.2.2 Besondere Erschwernisse während der Ausführung, z.B. Arbeiten in Räumen, in denen der Betrieb weiterläuft, Arbeiten im Bereich von Verkehrswegen oder bei außergewöhnlichen äußeren Einflüssen.

Der Verkehr darf außerhalb der Baustelle nicht behindert werden.

Für jegliche Trenn- und Schweißarbeiten sowie Arbeiten mit offener Feuererscheinung und Lötarbeiten sind in unmittelbarer Nähe in entsprechender Anzahl Feuerlöscher vorzuhalten, die den gesetzlichen Bestimmungen und Unfallverhütungsvorschriften entsprechen.

Die Lagerung nicht unmittelbar verwendeter brennbarer Baustoffe ist im Gebäude selbst und auch außerhalb nicht erlaubt. Diese Stoffe sind nach jedem Arbeitstag von der Baustelle zu entfernen.

0.2.3 Besondere Anforderungen für Arbeiten in kontaminierten Bereichen, gegebenfalls besondere Anordnungen für Schutz- und Sicherheitsmaßnahmen.

siehe hierzu vorliegendes Baugrundgutachten.

0.2.4 Besondere Anforderungen an die Baustelleneinrichtung und Entsorgungseinrichtungen, z.B. Behälter für die getrennte Erfassung

Auf die örtlichen Verhältnisse infolge des Krankenhausbetriebs und angrenzende Bundesstraße bzw. Gebäude (Unterkunftsräume für Krankenhausmitarbeiter) im südlichen Bereich wird ausdrücklich hingewiesen. Für die Zwischenlagerung von Aushubmaterial auf der Baustelle (dies ist nur in einer sehr begrenzten Menge möglich, unter Absprache mit der örtlichen Bauüberwachung) sowie Lagerung von Baumaterial, Baugeräten und Einrichtungen für den Baubetrieb stehen nur die im Baustelleneinrichtungsplan markierten Bereiche zur Verfügung. Tagesunterkünfte werden bauseits gestellt. Während der Bauphase ist die Baustelle gegen das Betreten Unbefugter zu sichern. Tägliches Kontrollieren ist einzukalkulieren. es erfolgt keine gesonderte Vergütung.

Ein genauer Plan über die Lagerflächen des AN ist vor Baubeginn dem AG vorzulegen. Dieser Plan ist mit dem AG abzustimmen und während der gesamten Bauzeit verbindlich einzuhalten.

Vom Baustellenbetrieb darf keine Grundwassergefährdung ausgehen. Beim Einsatz von Baumaschinen und Geräten muss mit besonderer Sorgfalt gearbeitet werden. Fahrzeuge und Baumaschinen sind gegen Kraftstoff- und Ölverluste zu sichern. Das Betanken, Reparieren und Abschmieren von Maschinen und Fahrzeugen ist unabhängig von der jeweiligen Wasserschutzzone innerhalb des Baufeldes nur auf der hierfür vorgesehenen Fläche zulässig.

Vor ihrem erstmaligen Einsatz auf der Baustelle und während des Betriebes sind die Baumaschinen täglich durch den vom AN benannten Verantworlichen auf Dichtheit hinsichtlich Schmier- und Treibstoffverlusten zu prüfen. Über die Kontrolle ist Buch zu führen.

Defekte Baumschinen sind unverzüglich von der Baustelle zu entfernen. Eine Reparatur vor Ort ist unzulässig.

Geräte zur Aufnahme von ausgelaufenem Öl oder Treibstoff sind auf der Baustelle ständig bereitzuhalten. Außerdem sind ölsaugende Stoffe, die das Eindringen des Öls in den Untergrund hemmen, in ausreichender Menge (siehe Herstellerangabe) auf der Baustelle zu lagern.

Die Lagerung von wassergefährdenden Stoffen, insbesondere Öl, Benzin, Dieselöl und Bindemittel ist nur in fest verschließbaren Fässern und nur in geringen, dem augenblicklichen Bedarf dienenden Mengen vorübergehen gestattet. Die Behälter snd in dichte und für das gelagerte Medium zugelassene Auffangwannen zu stellen. Der Rauminhalt der Wannen ist so zu bemessen, dass das gesamte Lagervolumen zurückgehalten wird.

Seitlich gelagertes Material und Bauschutt sind für die Dauer der Lagerung mit wasserdichten Folien abzudecken. Die Folien sind sturmfest zu sichern.

Zusätzliche Container dürfen nur in Abstimmung mit dem AG gestellt werden. Die Lage der Materialcontainer usw. müssen vor Aufstellung durch den AN mit dem AG abgeklärt werden.

0.2.5 Besonderheiten der Regelung und Sicherung des Verkehrs, ggfs. auch wieweit der Auftraggeber die Durchführung der erforderlichen Maßnahmen übernimmt.

Aufgrund des intakten Krankenhaus- sowie Rettungsdienstbetriebs werden erhöhte Anforderungen an die Regelung und Sicherung des Baustellenverkehrs erforderlich. Die hierdurch entstehenden Einschränkungen und Erschwernisse bei der Bauausführung sind bei der Kalkulation der Preise zu berücksichtigen. Hierfür erfolgt keine gesonderte Vergütung. Die Verkehrssicherungspflicht und damit sämtliche Verkehrs- sicherungsmaßnahmen im Bereich der öffentlichen Verkehrsflächen sowie der im Baufeld liegenden und angrenzenden Straßen und Wege für Baustellenzufahrten und -abfahrten, sowie Lagerplätze usw., sind Sache des AN. Sämtliche Arbeiten sind unter Aufrechterhaltung des öffentlichen Verkehrs sowie Baustellenverkehrs anderer im Baufeld tätiger Baufirmen auszuführen. Die anliegenden Straßen, Fahrwege und Parkplätze sind generell freizuhalten.

0.2.6 Besondere Anforderungen an das Auf- und Abbauen sowie Vorhalten von Gerüsten

Entfällt

0.2.7 Mitbenutzung fremder Gerüste, Hebezeuge, Aufzüge, Aufenthalts- und Lagerräume, Einrichtungen und dergleichen durch den Auftragnehmer

Entfällt

0.2.8 Wie lange, für welche Arbeiten und ggfs. für welche Beanspruchung der Auftragnehmer Gerüste, Hebezeuge, Aufzüge, Aufenthalts- und Lagerräume, Einrichtungen und dergleichen für andere Unternehmer vorzuhalten hat

Entfällt

0.2.9 Verwendung oder Mitverwendung von wiederaufbereiteten (Recycling-) Stoffen

Entfällt

0.2.10 Anforderungen an wiederaufbereitete (Recycling-) Stoffe und an nicht genormte Stoffe und Bauteile

Entfällt

0.2.11 Besondere Anforderungen an Art, Güte und Umweltverträglichkeit der Stoffe und Bauteile, auch z.B. an die schnelle biologische Abbaubarkeit von Hilfsstoffen

Entfällt

0.2.12 Art und Umfang der vom Auftraggeber verlangten Eignungs- und Gütenachweise

wie z.B. Herstellernachweise, Zulassungsbescheide, Prüfbescheinigungen, Konformitätsbescheinigungen, Errichterbescheinigung, allgemeine bauaufsichtliche Zulassung, Fachkundebescheinigung, allgmeines bauaufsichtliches Prüfzeugnis, Fachbauleitererklärung sind vorzulegen. Angaben über vorzulegende Nachweise sind in den Gewerkespezifischen Vorbemerkungen benannt. Diese sind rechtzeitig vor Beginn der Arbeiten / Montage der Fachbauleitung zur Freigabe vorzulegen.

0.2.13 Unter welchen Bedingungen auf der Baustelle gewonnene Stoffe verwendet werden dürfen oder müssen oder einer anderen Verwertung zuzuführen sind.

Entfällt

0.2.14 Art, Zusammensetzung und Menge der aus dem Bereich des Auftraggebers zu entsorgenden Böden, Stoffe und Bauteile; Art der Verwertung oder bei Abfall die Entsorgungsanlage; Anforderungen an die Nachweise über Transporte, Entsorgung und die vom Auftraggeber zu tragenden Entsorgungskosten

Im Leistungstext der einzelnen Positionen ist vorgegeben, ob der bei der Ausführung der vertraglichen Leistungen anfallende Wertstoff bzw. Abfall bei der Entsorgung zu verwerten oder zu beseitigen ist.

0.2.15 Art, Anzahl, Menge oder Masse der Stoffe und Bauteile, die vom Auftraggeber beigestellt werden, sowie Art, genaue Bezeichnung des Ortes und Zeit Ihrer Übergabe.

Entfällt

0.2.16 In welchem Umfang der Auftraggeber Abladen, Lagern und Transport von Stoffen und Bauteilen übernimmt oder dafür dem Auftragnehmer Geräte oder Arbeitskräfte zur Verfügung stellt.

Entfällt

0.2.17 Leistungen für andere Unternehmer

Entfällt

0.2.18 Mitwirken beim Einstellen von Anlageteilen und bei der Inbetriebnahme von Anlagen im Zusammenwirken mit anderen Beteiligten, z.B. mit dem Auftragnehmer für die Gebäudeautomation

Siehe jeweilige Leistungsverzeichnisposition

0.2.19 Benutzung von Teilen der Leistung vor der Abnahme

Im Zuge des Baufortschrittes wird es erforderlich werden, dass durch den AN montierte Türelemente mit Profilzylindern ausgestattet werden. Die Schließanlage ist nicht Bestandteil dieser Leistungsbeschreibung und wird bauseits geliefert und montiert. Es wird ausdrücklich darauf hingewiesen, dass der Einbau der Schließanlage und die Nutzung der Türen keine Abnahme im Sinne der VOB/B §12 (5) Abs. 2 darstellt.
Der AN hat eigenverantwortlich nach Montage der Türelemente eine Zusatandsfeststellung im Beisein der Örtlichen Bauüberwachung durchzuführen und die Ergebnisse zu dokumentieren.

0.2.20 Übertragung der Wartung während der Dauer der Verjährungsfrist für die Gewährleistungsansprüche für maschinelle und elektronische sowie elektronische Anlagen oder Teile davon bei denen die Wartung Einfluss auf die Sicherheit und die Funktionsfähigkeit hat (vergleiche § 13 Nr. 4 Abs. 2 VOB/B), durch einen besonderen Wartungsvertrag.

siehe Leistungsverzeichnispositionen in den jeweiligen Gewerken. Wartungsangebote sind gemäß den gewerkespezifischen Vorbemerkungen vorzulegen

0.2.21 Abrechnung nach bestimmten Zeichnungen oder Tabellen

Entfällt

0.3 Einzelangaben bei Abweichungen von den ATV

Entfällt

0.4 Einzelangaben zu Nebenleistungen und Besonderen Leistungen

Entfällt

0.5 Abrechnungseinheiten

siehe hierzu einzelne Positionen

## ZTV - Zusätzliche technische Vertragsbedingungen
ZTV - Zusätzliche technische Vertragsbedingungen

1. Normen und Vorschriften

Für die Leistungen dieses Gewerkes gelten die VOB Teil C, insbesondere ATV DIN 18299, ATV DIN 18355 Tischlerarbeiten, ATV DIN 18361 Verglasungsarbeiten und ATV DIN 18357 Beschlagsarbeiten, sowie die Allgemein Anerkannten Regeln der Technik und die zum Zeitpunkt der Ausführung gültigen DIN-Normen.

Ergänzend wird u. a. auf folgende Regeln und Bestimmungen zudem besonders hingewiesen:
 * DGUV: Deutsche Gesetzliche Unfallversicherung e.V.,
 * DIN: Deutsches Institut für Normung e.V.,
 * RAL: Deutsches Institut für Gütesicherung und Kennzeichnung e.V.,
 * BAF: Bundesverband Ausbau und Fassade im ZDB,
 * BIV: Bundesinnungsverband des Glaserhandwerks,
 * Deutsche Bauchemie e.V.,
 * FTA: Fachverband Türautomation e.V.,
 * Informationsverein Holz e.V.,
 * GSB International e.V.,
 * ift Rosenheim GmbH,
 * IVD: Industrieverband Dichtstoffe e.V.,
 * RAL: Gütegemeinschaft Fenster, Fassaden und Haustüren e.V.,
 * ttz: Industrieverband Tore Türen Zargen e.V.,
 * VDE Verlag GmbH
 * VDI: Verein Deutscher Ingenieure e.V.,
 * VFF: Verband Fenster + Fassade
 * IFBS: Internationaler Verband für den Metallleichtbau e. V.,
 * DIN in jeweils aktueller Fassung

2. Vorbereitung und Planung

Rechtzeitig vor Beginn der Ausführung hat der AN eigenverantwortlich vorgegebene Maße und benannte Höhen auf Übereinstimmung durch Nivellement zu prüfen. Bei Überschreitung der Toleranzgrenzen, insbesondere Winkeltoleranzen, ist der AG unverzüglich zu verständigen.

Der AN plant eigenverantwortlich seinen baustelleninternen Arbeitsablauf. Hieraus folgernd sind alle eventuellen bauablaufbedingten Aufwendungen für Hebezeuge, Mobilkraneinsätze, Bauzwischenzustände, Provisorien, Unterstützungen, Lehren etc. integraler Leistungsbestandteil des AN und werden nicht gesondert vergütet, soweit nicht in Leistungspositionen ausdrücklich abweichend beschrieben.

Das Bauwerk wird in mehreren Bauabschnitten errichtet. Insgesamt muss der Bieter von vier zeitlich von- einander getrennten Bauabschnitten ausgehen:
 1. Montage Zargen
 2. Montage Türblätter
 3. Montage Türausstattung (Türschließer, Antriebe, etc.)
 4. Feinjustierung / -einstellung
Dies ist bei der Baustellenlogistk zu berücksichtigen. Der Auftragnehmer muss je Bauabschnitt von bis zu zwei zeitlich getrennten Einsätzen ausgehen. Die Kosten hierfür werden nicht gesondert vergütet und sind in die Position "Baustelleneinrichtung" einzurechnen.

Durch den AN sind im Zuge der Werk- und Montageplanung folgende Nachweise vorzulegen:
- Nachweis der Gebrauchstauglichkeit nach §3 Nr. 2 MBO bzw. LBO
- Systemprüfung mit Klassifizierung nach EN 12207 (Luftdurchlässigkeit), EN 12208 (Schlagregendichtheit),
  EN 12201 (Windwiderstand), EN 13115 (Bedienkräfte, mechanische Festigkeit) und EN 12400 (Dauerfunktion)
- Nachweis über Einhaltung der geforderten Wärmeschutz-, Schallschutz-, Feuchteschutz- und Brandschutzanforderungen
- Nachweise über Eignung von Oberflächen, Profilen und Beschichtungen

Im Rahmen seiner Werkstatt- und Montageplanung hat der AN alle Abmessungen, Ausstattungen, An- schlüsse und Detailausbildungen der einzelnen Bauteile etc. den beigefügten Unterlagen, den Zeichnungen und Gutachten, zu entnehmen und zu prüfen.

Der AN erstellt im Zuge seiner Werk- und Montageplanung eine Türliste auf Grundlage der Ausführungs- planung des Architekten. Hierbei ist zu beachten, dass die in den Ausführungsplänen angegeben Türbe- zeichungen und die Positionsnummern der Türen zu übernehmen sind und daran keine Änderungen vorge- nommen werden dürfen. Ergänzend wird nach Auftragserteilung eine planungsseitige Türliste zur Verfügung gestellt, die durch den AN für die Erstellung seiner Türliste als Grundlage genutzt werden kann.

Die Dokumentationsunterlagen sind Bestandteil der Werk- und Montageplanung des AN. Diese sind rechtzeitig vor Abnahme dem AG vorzulegen. Die fristgerechte Vorlage der vollständigen Unterlagen ist Vorraussetzung für die Abnahme nach VOB. Die Kosten ierfür werden nicht gesondert vergütet und sind einzurechnen.

Die Dauerfunktion ist gemäß DIN EN 12400 und die Widerstandsfähigkeit gegen Vertikallasten und statische Verwindung gemäß DIN EN 13115 entsprechend der jeweils notwendigen Klasse vom AN zu berück- sichtigen.

Dichtstoffe müssen in ihren Eigenschaften dem Verwendungszweck entsprechen. Dichtstoffe müssen nach DIN / EN mit angrenzenden Stoffen verträglich sein und - soweit sie direkten Witterungseinflüssen ausge- setzt sind - gegen diese alterungsbeständig sein. Für Dichtstoffe im Verglasungsbereich gilt DIN 18545, zur Abdichtung der Baukörperanschlussfuge gilt DIN 18540 sowie das IVD-Merkblatt Nr. 9 des Industrieverbands Dichtstoffe.

Alle Sichtflächen sind während der gesamten Bauzeit sach- und fachgerecht vor Beschädigungen zu schützen. Die Schutzmaßnahmen sind mit der Bauleitung abzustimmen. Beschädigungen jeglicher Art sind der Bauleitung vor der Erstreinigung anzumelden. Sämtliche Leistungen und Baustelleneinrichtungen sind des Weiteren vor Diebstahl zu schützen. Weiterhin hat der AN dafür Sorge zu tragen, dass durch seine Leistungen nicht andere Gewerke beschädigt, behindert oder anderweitig in Mitleidenschaft gezogen werden. Vor der Abnahme ist eine Erst-Reinigung der Leistung vorzunehmen.

Teilweise werden die Türen mit Glasausschnitten hergestellt. Die in den LV-Positionen angegeben Maße sind als Richtmaße und Kalkulationsgrundlage zu verstehen. Die genauen Abmessungen sind hersteller- abhängig und können in geringem Umfang von den angegebenen Maßen abweichen. Im Zuge der Werk- und Montageplanung sind die genauen Abmessungen mit dem AG gemeinsam abzustimmen. Ein Anspruch auf zusätzliche Vergütung des AN besteht dadurch nicht.

3. Ausführungshinweise

Vom AG sind keine gesonderten Leistungsbeschreibungen oder Vergaben für die Gewerke Verglasungs- arbeiten und Beschlagarbeiten vorgesehen. Daher sind alle Leistungen zum Ersteinbau vom AN grund- sätzlich einschließlich kompletter Beschläge und Verglasungen auszuführen.

Alle Stahlteile, die nach dem Einbau nicht mehr zugänglich sind, sind zu verzinken. Alle anderen benötigen mindestens einen einfachen Korrosionsschutz. Der Korrosionsschutz muss mit Zinkauflagen gemäß DIN EN ISO 14713 ausgeführt sein.

Verzinkte Bleche müssen frei von Feuchtigkeit oder Nässe bleiben, um die Bildung von Weißrost zu vermeiden. Auf der Baustelle gelagerte Bauteile sind entsprechend vor Witterungseinflüssen zu lagern. Nässebeaufschlagte Bauteile dürfen nicht vor Abtrocknung in unzugänglichen und / oder dampfdichten Bereichen verbaut werden.

Verbindungs- und Befestigungsmittel sowie Verankerungselemente und -mittel, die nicht aus Aluminium bestehen, mittel- oder unmittelbar der Atmosphäre / Korrosionsschutz ausgesetzt sind und für Wartungen nicht zugänglich sind, sind grundsätzlich aus rostfreiem Edelstahl auszuführen.
Gegebenenfalls sind Verstärkungen vorzusehen, die ein Ausreißen des Schließmechanismus verhindern, wenn die Türkonstruktion dies erfordert.

Kontaktkorrosion durch Verbindungen unterschiedlicher metallischer Oberflächen / Bauteile ist zwingend zu  vermeiden. Insoweit holt der AN rechtzeitig vor Ausführungsbeginn beim AG Auskünfte über vorhandene bzw. anzuschließende Bauteile und deren Materialität ein.

Sämtliche zur Montage erforderlichen Verbindungs- und Befestigungsmittel sind in die Einheitspreise der entsprechenden Positionen einzurechnen. Diese werden nicht gesondert vergütet.

Nach dem Einbau der Elemente sind, soweit nach der Konstruktion erforderlich, die Anschlussfugen ringsum mit einem dauereleastischen Dichtstoff abzudichten. Die Kosten hierfür sind, sofern nicht anders angegeben in die Einheitspreise einzurechnen.

Eckstöße von Bekleidungen und Verleistungen sind auf Gehrung auszuführen und im gleichen Material und mit der gleichen Oberflächenbehandlung wie die Einbauelemente herzustellen.

Sofern keine Angaben zum Material der Dämm- und Abdichtungsstoffe angegeben sind, sind diese unter Beachtung der Beanspruchung und Anforderungen vom AN im Zuge seiner Werk- und Montageplanung zu wählen. Es sind ausschließlich nur RAL-gütegesicherte Abdichtungs- und Fugenbaustoffe vorzusehen.

Die Erstreinigung, besonders das Entfernen von Kleber- und Versiegelungsrückständen innen und außen,  vor Objektübergabe gehören zum Leistungsumfang des AN. Ebenso sind die Fälze und Dichtungen von allen Verunreinigungen (besonders Bohrrückstände) zu säubern.

Die Flächen und Fugen müssen so ausgeführt werden, dass die Oberflächen glatt, fugenfrei und leicht zu reinigen sind. Sie müssen beständig gegen Flächen-Desinfektionsmittel sein (Amine, QAVs, Sauerstoff- Abspalter und Alkohole 70-80%).

Stahlzargen müssen Abweichungen von geplanten Soll-Wanddicken von -5 bis +10 mm ausgleichen können. Die Stahlzargen müssen eine Mindestblechdicke von 1,5 mm für Umfassungszargen bzw. 2,0 mm für Blockzargen aufweisen.

Sind Umfassungszargen gemäß Einbauanweisung des Herstellers mit Mörtel zu füllen, ist die Tür bis zur Erhärtung geschlossen zu halten und gegen unbefugtes Öffnen zu sichern. Ein Einschäumen von Türen mit Rauch- oder Brandschutzanforderungen ist nicht zulässig. Es sind nur Türen mit entsprechender Einbau- anweisung vorzusehen.

Bei Umfassungszargen ist die Spiegelbreite so zu wählen, dass eine Überdeckung der Wand von min. 25 mm gegenüber der Rohbauöffnung sichergestellt ist.

Zargen ungefälzter Türen sind so maßhaltig zu setzen, dass die Fugenmaße zwischen Türblatt und Türzarge maximal 2 mm differieren. Der hierfür erforderliche erhöhte Aufwand ist vom AN zu berücksichtigen.

Werden Bodendichtungen zu Schalldämmzwecken an Türen gefordert, so sind diese seitenweise unter- schiedlich einstellbar auszuführen. Ein Nachstellen muss ohne Aushängen der Tür möglich sein.

Der AN stellt durch seine Montage sicher, dass die Fuge unterhalb von Rauchschutztüren nicht größer als in der Einbauanleitung des Herstellers vorgegeben ist. Sollte die bauliche Vorleistung hierfür nicht geeignet sein, so informiert der AN den AG rechtzeitig vor Ausführung hierüber.

Rauch- und Brandschutztüren sind generell als geprüfte Einheit aus Türzarge, Türblatt und den für die Funktion erforderlichen Beschlägen als einheitliches System auszuführen. Die entsprechenden Zulassungen bzw. Prüfzeugnisse legt der AN unaufgefordert im Zuge der Werk- und Montageplanung dem AG vor. Die Kennzeichnungen und Beschilderungen an den Türen sind anzubringen und bis zur Abnahme zu schützen.

Feuerschutztüren müssen selbstschließend sein. Als Betriebszustand gilt "ständig geschlossen", falls nicht beschrieben, in den Planunterlagen ersichtlich oder mit zugelassenen Feststelleinrichtungen ausgestattet.

Zu jeder Funktionstür sind vom Hersteller Einbau- und Wartungsanleitungen sowie Einbaurichtlinien aus dem Zulassungbescheid mitzuliefern. Erforderliche Abnahmen und Inbetriebnahmen sind als Leistungen des AN rechzeitig durchführen zu lassen und zu dokumentieren. Die Kosten hierfür werden nicht gesondert vergütet und sind in die Einheitspreise einzurechnen.

Bei Gleitschienenobentürschließern sind die Schließgeschwindigkeit und -kraft örtlich vom AN vor Abnahme einzustellen. Die Kosten hierfür werden nicht gesondert vergütet und sind in die Einheitspreise einzurechnen.

Überall dort, wo mit betriebsbedingter Offenhaltung von Türen mit Brand- und / oder Rauchschutzan- forderungen zu rechnen ist, muss eine Türfeststellanlage eingebaut werden. Der AN weist den AG im Zuge seiner Werk- und Montageplanung auf die Erfordernis von Feststellanlagen hin.

Die Offenhaltung erfolgt in der Regel als teilintegrierte Anlage im Obentürschließer mit im Sturz integriertem Rauchmelder, sofern keine Haftmagnete beschrieben werden. Der Offenhaltungswinkel soll mindestens 90° betragen, sofern nicht anderslautend beschrieben.

Alle integrierten Rauchzentralen weisen die Möglichkeit zum Anschluss von mindestens zwei externen Deckenrauchmeldern sowie einem potenzialfreien Kontakt zur Aufschaltung eines (bauseitigen) Buskopplers einer Brandmeldeanlage zur zentralen Auslösung der Türschließfunktion auf.

Die Montage der Türelemente, einschl. Türschließer, Rauchmeldezentralen, Motorschlösser und Kontakte, sowie Prüfbuch, Prüfbescheinigung und Inbetriebnahme gehören zum Leistungsumfang des AN. Durch das Gewerk "Elektro" werden die benötigten Zuleitungen bis an die entsprechende Tür geführt. Der Anschluss an diese bauseitige Leitungen erfolgt durch den AN.

Der Übergabepunkt für die elektrischen Anschlüsse der Innentüren befindet sich im Deckenzwischenraum. Dort werden durch das Gewerk Elektro die Anschlussleitungen für die elektrischen Türkomponenten der Innentüren, wie z. B. Türöffner, Feststelleinrichtungen, Brandmelder und Auslösetaster bereitgestellt. Der AN schließt seine Zuleitungen der Türelemente dort an. Entsprechende Anschlussleitungen sind in den jeweilgen Positionen verzusehen und werden nicht gesondert vergütet. Die Entfernung bis zum Anschluss ist mit 2,50 m definiert. Leitungen von den Rauchmeldezentralen in den Obentürschließern zu zusätzlich erforderlichen Rauchmeldern an der Decke fallen in den Leistungsumfang des AN. Erforderliche Leerrohre sind bei der Rohbauplanung berücksichtigt. Die Kosten für das Verlegen sind einzukalkulieren.

Die Türlaibungen von Trockenbauwänden werden bauseitig ohne Laibungsbekleidung hergestellt. Dies ist bei der Angebotskalkulation und Ausführung der Zargenmontage zu berücksichtigen. Ein Anspruch auf gesonderte Vergütung besteht nicht.

4. Zusätzliche Kalkulationshinweise

Die nachfolgenden Leistungspositionen beschreiben grundsätzlich die gebrauchsfertige Leistung, einschließlich der Lieferung und der Montage bzw. Herstellung, sofern im Positions- oder Hinweistext nicht anders angegeben. Dies beinhaltet auch sämtliche dafür erforderliche Lohn-, Material- und Gerätekosten.

SiGeKo:
Für alle sich aus der Sicherheits- und Gesundheitsschutzdokumentation ergebenden Leistungen des Unter- nehmers und deren Umsetzung während der gesamten Bauzeit, erfolgt keine gesonderte Vergütung.

Arbeiten anderer Unternehmer auf der Baustelle:
Im Baufeld werden weitere Unternehmer tätig sein. Zeitgleich laufen bereits die Ausbauarbeiten Die Gewerke der Technischen Gebäudeausstattung haben ebenfalls mit der Errichtung ihrer Leistungen begonnen. In allen Bauabschnitten ist der Ausbau in vollem Gange. Es muss eine ständige Abstimmung über die geplanten Arbeiten untereinander erfolgen. Hierzu finden regelmäßige Baubesprechungen statt. Der AN hat daran teilzunehmen. Für diesen erhöhten Koordinierungsaufwand und die Abstimmung mit anderen auf der Baustelle arbeitenden Firmen erfolgt keine gesonderte Vergütung. Der Mehraufwand ist bei der Kalkulation der Einheitspreise einzurechnen.

Laufender Krankenhausbetrieb während der Arbeiten:
Der Krankenhausbetrieb muss während der Dauer der Bauarbeiten uneingeschränkt gewährleistet sein, dies gilt insbesondere für die nahegelegene Rettungswache. Die Zufahrswege für den Rettungswagen sind zu jeder Zeit freizuhalten. Materialtransporte haben ausschließlich über die ausgewiesenen Baustellenzufahrten zu erfolgen und sind im Vorfeld mit der Bauüberwachung zu koordinieren um eine reibungslose Baustellen- logistik zu gewährleisten. Die Erschwernisse durch den Krankenhausbetrieb sind bei der Kalkulation zu berücksichtigen. Für die Erschwernisse und Einschränkungen bei der Bauausführung erfolgt keine gesonderte Vergütung. Ein Anspruch auf unterbrechungsfreie und kontinuierliche Ausführung der Arbeiten besteht nicht.

Bauaufzug
Bauseits wird ein Bauaufzug zur Verfügung gestellt. Der Bauaufzug führt vom Untergeschoss 2 bis in das Obergeschoss 3. Die Abmessungen des Fahrkorbs betragen ca. 130 x 260 cm und sind für Großpaletten geeignet.
Der Bauaufzug kann von allen Gewerken genutzt werden. Daher muss der Auftragnehmer mit Wartezeiten rechnen. Eine gesonderte Vergütung erfolgt nicht. Die Kosten hierfür sind in die entsprechenden Einheits- preise einzurechnen.

5. Ausführungsfristen:

siehe hierzu beigefügtes Formblatt 214 Besondere Vertragsbedingungen für Bauverträge (BVB).

6. Anlagen:

Die nachfolgend aufgeführten Unterlagen sind Bestandteil der Verdingungsunterlage und somit bei der Kalkulation und Preisermittlung zu berücksichtigen:

* Baustelleneinrichtungsplan, Index 05 vom 09.10.2025

* Grundrisspläne Neubau
 UG 2, Index 06 vom 03.09.2025
 UG 1, Index 06 vom 22.08.2025
 EG, Index 07 vom 10.07.2025
 OG 1, Index 05 vom 01.08.2025
 OG 2, Index 05 vom 01.08.2025
 OG 3, Index 04 vom 01.08.2025
 OG 4, Index 05 vom 27.08.2025

* Positionspläne Türen
 UG 2, Index 01 vom 26.08.2025
 UG 1, Index 01 vom 26.08.2025
 EG, Index 01 vom 26.08.2025
 OG 1, Index 01 vom 26.08.2025
 OG 2, Index 01 vom 26.08.2025
 OG 3, Index 01 vom 26.08.2025
 OG 4, Index 01 vom 26.08.2025

* Schnitte Neubau
 A-A, Index03 vom 01.08.2025
 B-B, Index03 vom 01.08.2025
 C-C, Index02 vom 01.08.2025
 D-D, Index02 vom 01.08.2025

* Ansichten Neubau
 Norden / Süden, Index 03 vom 05.06.2025
 Osten / Westen, Index 03 vom 05.06.2025

* Gutachten und Nachweise:
  Raumakustik, mit Anlagen vom 09.07.2025
  Bauakustik, mit Anlagen vom 31.08.2022
  Brandschutz (2. Revision), mit Anlagen vom 12.05.2023
  Strahlenschutzberechnung vom 04.02.2023
  Krankenhaushygienisches Gutachten vom 06.09.2022

## Systembeschreibung
Systembeschreibung

Konstruktionsmerkmale

Werkstoff Holz:
Zur Ausführung dürfen nur Holzprodukte kommen, die nach FSC, PEFC oder gleichwertig zertifiziert sind. Die Türen müssen über ein RAL-Gütezeichen verfügen.

Werkstoff Stahl, Korrosionsschutz:
Stahlblechformteile mit einer Wanddicke bis 4 mm, sind aus sendzimirverzinkten Baustahl herzustellen. Schnittkanten oder sonstige Bearbeitungsflächen sind durch Kaltverzinkungen und zusätzliche Anstriche vor Korrosionen zu schützen. Stahlteile mit Wanddicken über 4 mm sind feuerverzinkt - Mindestschichtdicke 60 μ auszuführen.

Werkstoff Edelstahl:
Verankerungselemente und -mittel, die einem Korrosionsangriff ausgesetzt und für Wartungen nicht zugäng- lich sind, z. B. Befestigungs- und Verankerungskonstruktionen sowie alle Verbindungsteile sind grundsätzlich aus rostfreiem Edelstahl herzustellen.
Als Verankerungs-, Verbindungs- und Befestigungselemente dürfen, ohne besonderen Korrosionsschutz- nachweis gemäß DIN 18516-1, nur nichtrostende Stähle bzw. Stähle gemäß der allgemeine bauauf- sichtlichen Zulassung "Z-30.3-6" vom 05. März 2018 der Informationsstelle Edelstahl Rostfrei, verwendet werden.

Weiterhin ist sicherzustellen, dass unter Spannung stehende Bauteile, besonders wenn sie legiert sind, in uneingeschränkter Festigkeit zu keiner Spannungskorrosion oder anderweitiger interkristalliner oder auch anderweitig wirksam werdender Zersetzung im Alterungsprozess neigen.
Auf Anforderung des AG hat der AN über die Einhaltung der v. g. Forderungen projektbezogene Bescheinigungen des Herstellers bzw. Prüfzeugnisse und Nachweise vorzulegen.

Zusammenbau unterschiedlicher Werkstoffe:
Beim Zusammenbau unterschiedlicher Werkstoffe muss gewährleistet sein, dass keine Kontaktkorrosion und keine andere ungünstige Beeinflussung entstehen kann. Es sind Zwischenlagen aus Kunststofffolie oder dgl. vorzusehen.

Konstruktionsbeschreibung:

Holz-Objekttüren nach DIN 68706, aus Vollmaterial, Plattenkern, keine Wabenstruktur oder Röhren- kernkonstruktion, ohne bzw. mit Brandschutzanforderungen, klassifiziert bis T90-RS nach DIN 4102-5 bzw. EI2 90-C5 S200 nach DIN EN 16034, als Plattentür aus Holzwerkstoff, Rahmen / Anleimer / Verstärkungen aus Massivholz, verdeckt, nicht gestückelt und nicht keilverzinkt, ohne Längsstöße, Türblattdicke min. ca. 40 mm, Falzausbildung gefälzt einschlagend mit Laibungsfalz, Kantenausbildung allseitig aus ABS-Kunststoff, farblich passend zum Türblatt, Kunststoffeinsätze gemäß Feuchtebeanspruchung entsprechend der Leistungsbeschreibung, absenkbare Bodendichtung, selbstauslösend, ohne Bodenschiene gemäß Angaben in jeweiliger Position, sofern nicht anders beschrieben, Verstärkungen zur Bandaufnahme auf Bandseite aus Massivholz bzw. festem Werkstoff gemäß Herstellervorgabe

Schutzkanten, sofern in den LV-Positionen beschrieben, aus PU, Dicke ca. 3,5 mm, abgerundet, im Heiß- verfahren angegegossen ohne Stoßfuge, nicht geklebt, aus Polyurethan-Gießharz, nachhobelbar, schlagfest, im RAL-Farbton nach Wahl des AG, gemäß Angaben in den jeweiligen Leistungspositionen.

Zargen als Stahlumfassungszargen bzw. Blockzargen gemäß Positionsbeschreibung, ohne Bodeneinstand, Blechstärke min 1,5 mm bei Umfassungszargen bzw. 2,0 mm bei Blockzargen, Umfassungszarge zweiteilig für nachträglichen Einbau, Montage mit verdeckten Befestigungsmitteln, vollständig umlaufende Zargen- hinterfüllung des Zargenzwischenraumes bei allen Türelementen gemäß bauaufsichtlicher Zulassung, Herstellervorgabe und nach Anforderung, Oberfläche pulverbeschichtet, Zargendichtung dreiseitig umlaufend, Anschlagrichtung DIN L oder DIN R gemäß Positionsbeschreibung, Mindestmaße der Zargen- spiegel ca. 55 / 40 mm, Mindestmaß Maulweitenkante / Umbug ca. 15 mm.
Schiebetürzargen vor der Wand laufend, als Stahlumfassungszargen, mit abgedecktem Laufwerk, dreiseitiger Zargendichtung, beidseitig Endanschlagdämpfung, verdeckte Befestigung, vollständige Zargenhinterfüllung des Zargenzwischenraumes gemäß Herstellervorgabe, unterer Führungszapfen aus Edelstahl, Befestigungsuntergrund Zementestrich

Oberflächenvergütung

Die Oberflächen der Zargen werden in einem RAL-Farbton nach Wahl des AG pulverbeschichtet. Der genaue Farbton ist im Zuge der Werk- und Montageplanung mit dem AG abzustimmen, so dass es keine Farbunterschiede zwischen den verschiedenen Türen (Gewerk Stahltüren und Aluminiumrahmentüren) gibt. Dies gilt insbondere für die Zusammensetzung der Pulverbeschichtung. Um besten Korrosionsschutz und Oberflächenbeschaffenheit zu gewährleisten, muss der Beschichtungsbetrieb die Zulassung zum Beschichter der GSB International e.V. besitzen oder nachweislich nach den dort festge- legten Regeln beschichten. Die Beschichtung ist mit einer hochwetterfesten Pulverbeschichtung auszuführen und muss eine Mindestschichtdicke von 60 µ haben. Das Schneiden, Bohren und Fräsen mit sachgemäßen Einrichtungen darf kein Abplatzen des Lackfilms an den Schnittkanten verursachen.

Die Türblätter erhalten eine Oberfläche aus Hochdruckschichtstoffen (HPL), mit geschliffener Rückseite, mit einer Mindestschichtstoffdicke von  min. 0,8 mm. Als Farbe wird im Zuge der Bemusterung ein RAL-Farbton nach Wahl des AG bzw. eine Oberfläche in Holzoptik festgelegt (aus Standardfarbpalette des Herstellers, keine Sonderfarben bzw. -dekore).

Bauphysikalische Anforderungen

Mechanische Beanspruchungen: Klasse 4 nach DIN EN 13115

Luftschalldämmung:  gemäß Gutachten, Anforderungen in LV-Positionen

Beschläge

Die Türen erhalten mindestens zwei 3D-Bänder, Typ VX, dreidimensional einstellbar, mit einer Materialstärke von ca. 4 mm, Länge ca. 150 - 170 mm, Rollendurchmesser min. 22 mm, wartungsfrei und einstellbar ohne Ausbau des Türblattes

Gebrauchsklasse nach DIN EN 1935: Klasse 4
Korrosionsschutz nach DIN EN 1670: Klasse 4
Bandklasse nach DIN EN 1935: Klasse 14
Mechanische Beanspruchung nach DIN EN 12400:  Klasse 8

Alle Türelemente sind mit Rundgriff-Drückergarnituren und Rosetten aus Aluminium auszuführen. Soweit nicht anders beschrieben, sind alle Beschläge für alle Türen mit Rundrosetten für Drücker und Schloss anstelle von Schildern vorzusehen. Die Form besteht aus zwei Rundstäben, die im 90°-Winkel mit Gehrungsschnitt zusammengesetzt werden.

Gebrauchsklasse nach DIN EN 1906:  Klasse 4
Dauerhaftigkeit nach DIN EN 1906:  Klasse 7
Feuerbeständigkeit nach DIN EN 1906:  gemäß Brandschutzanforderung (im LV)
Einbruchssicherheit nach DIN EN 1906:  Klasse 0 (ohne Anforderungen)

Sicherheitsmerkmale der Notausgangsbeschläge müssen den Forderungen nach DIN EN 179 entsprechen. Die erforderlichen Fluchtwegbreiten sind gemäß Landesbauordnung LBO und beiliegendem Brandschutz- gutachten einzuhalten. Bei zweiflügeligen Türen müssen beide Türflügel die Anforderungen (auch Panik- funktion) erfüllen.

Zubehörteile wie Zylinder-Rosetten, Drückerstifte, Dichtstücke, Befestigungszubehör und Fußpunktabdicht- ungen werden nicht besonders erwähnt; diese Zubehörteile sind jedoch in jedem Fall mitzuliefern und fachgerecht zu montieren.

Die Schließanlage wird bauseits durch den AG geplant, geliefert und montiert.

Obentürschließer, Feststellanlagen und Rauchmelder

Die Innentüren erhalten einen Gleitschienen-Türschließer mit abfallendem Öffnungsmoment. Die Auswahl der Schließergröße erfolgt entsprechend der Türflügelbreite nach EN 1154 und mit CE-Kennzeichnung. Bei zweiflügeligen Türen muss der Türschließer über eine Schließfolgeregelung verfügen.
Bauhöhe ca. 50 - 60 mm, geprüft nach EN 1158, Montage auf der Bandseite bzw. Bandgegenseite gemäß Angabe in der jeweiligen LV-Position.
Schließgeschwindigkeit, Endanschlag, hydraulisch kontrollierte Öffnungsdämpfung sowie Schließverzöger- ung sind über ein Ventil von vorn einstellbar. Die Montagekonsole verfügt über ein universelles Lochgruppen- system. Es sind verschiedene Öffnungsvarianten vorgesehen, wie z. B. Feststellanlagen mit permanenter Offenhaltung, Offenhaltung mit Auslösung im Brandfall, sowie Dauerschließung. Die genauen Angaben sind den jeweiligen LV-Positionen zu entnehmen. Bei Obentürschließern ohne Feststelleinrichtungen ist als Normalstellung von "dauerhaft geschlossen", bei Obentürschließern mit Festestelleinrichtung bzw. mit Haft- magnet "dauerhaft offen" auszugehen.

Schließkraft:  stufenlos einstellbare Schließkraft von EN2-6, nach EN 1154
Öffnungswinkel: bis ca. 180° möglich, gemäß Angabe in LV-Position
Farbe:  Aluminium fein matt

Montage an Feuer- und Rauchschutztüren mit integriertem Rauchmelder / Rauchschaltzentrale, Betriebs- spannung 230 V AC, mit in der Gleitschiene integrierter elektromechanischer Feststellung stufenlos von 80° bis 130° einstellbar nach EN 1155, Feststellposition überfahrbar, Schließwirkung ab 180° Öffnungswinkel, integrierte Rauchschalterzentrale mit Alarmschwellennachführung, Verschmutzungsanzeige und Prüftaste, Anschluss zusätzlicher Rauchmelder möglich, gemäß Angaben in der jeweiligen LV-Position

Die elektrischen Anschlüsse (Türschließer und Auslösetaster) erfolgen im Deckenzwischenraum an bau- seitigen Leitungen des Gewerkes Elektro. Am Türelement sind daher Anschlussleitungen von ca. 2,50 m Länge vorzusehen. Der Anschluss zusätzlicher Rauchmelder an der Rauchmeldezentrale im Türschließer gehört zum Leistungsumfang des AN und wird nicht gesondert vergütet. Entsprechende Leerrohre zur Leitungsführung sind im Gewerk Rohbau vorgesehen.

## 314 Innentüren

### Titel 01 Vorleistungen

#### Bereich 01.01 Vorleistungen

**01.01.1 Werk- und Montageplanung**
*** Pauschalposition
Erstellen der Werk- und Montageplanung, für alle nachfolgend beschriebenen Türelemente sowie aller Einbauelemente, Ver- glasungen, Verankerungen etc., einschl. Dokumentation

Die Werk- und Montageplanung ist vor Montagebeginn vorzu- legen. Der Zeitraum für die Prüfung durch den AG ist mit 4 Wochen anzusetzen.
Menge: 1,000 psch

**01.01.2 Baustelleneinrichtung**
*** Pauschalposition
Baustelle für sämtliche, in der Leistungsbeschreibung aufge- führten Leistungen einrichten, für die Dauer der Ausführung vor- halten und wieder räumen, für die Dauer der Arbeiten, einschl. aller erforderlichen Transporte, Lager, Unterkünfte, sowie Kosten für Auf- und Abbau, sowie Umbau, einschl. Ausführung der Leistung in bis zu vier Bauabschnitten mit je zwei Einsätzen
Menge: 1,000 psch

### Titel 02 Innentüren aus Holz

#### Bereich 02.01 Holztüren B=625 mm

**02.01.1 1-flg. Drehtür, B=625 mm, H=2.135 mm**
Komplettes Türelement (Zarge, Blatt, etc.), liefern und flucht- gerecht einbauen, inkl. Zargenhinterfüllung nach Herstellervor- gabe und aller notwendigen Nebenarbeiten, ohne Brandschutz- anforderung.

Klassifizierung/ Anforderungen:
- Klimaklasse II (b) nach DIN EN 1121
- Beanspruchungsklasse S nach DIN EN 1192

Einbauort (Türnummer):
T-U1-028, T-U1-030

Größe / Anschluss:
- Flügelanzahl: 1
- Abmessungen (ab FFB) ca. 625 x 2.135 mm
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 110 mm

Zubehör / Ausstattung:
- Bänder, VX-System, 3D-verstellbar, verzinkt, DIN L oder R
Menge: 2,000 Stk

*Hinweis*

**02.01.2 Zulage Türstopper Wand**
Lieferung und Montage von Türstoppern, wandmontiert, nicht sichtbar befestigt, Durchmesser ca. 30 - 35 mm, Material Edel- stahl matt, Puffer aus Kunststoff schwarz, inkl. Zubehör

Türelement:  T-U1-028, T-U1-030
Menge: 2,000 Stk

**02.01.3 Zulage Drücker-Garnitur mit WC-Schloss**
Lieferung und Einbau Aluminium-Rosetten-Drücker-Garnitur mit WC-Schloss, Drücker / Drücker, Farbe Alu silber, Frei-/Besetzt- Scheibe, Form nach Wahl des AG

Türelement:  T-U1-028, T-U1-030
Menge: 2,000 Stk

**02.01.4 Zulage Feuchtraumanforderung**
Zulage für die Ausführung des Türelements mit Feuchtrauman- forderung, nach DIN EN 16580, Beanspruchungsklasse W

Türelement:  T-U1-028, T-U1-030
Menge: 2,000 Stk

**02.01.5 Zulage Unterschnitt**
Zulage für das Herstellen eines Türunterschnitts, bis ca. 20 mm,
einschl. Versiegelung der Türblattunterkante

Türelement:  T-U1-028, T-U1-030
Menge: 2,000 Stk

#### Bereich 02.02 Holztüren B=760 mm

**02.02.1 1-flg. Drehtür, B=760 mm, H=2.135 mm**
Komplettes Türelement (Zarge, Blatt, etc.), liefern und flucht- gerecht einbauen, inkl. Zargenhinterfüllung nach Herstellervor- gabe und aller notwendigen Nebenarbeiten, ohne Brandschutz- anforderung.

Klassifizierung / Anforderungen:
- Klimaklasse II (b) nach DIN EN 1121
- Beanspruchungsklasse S nach DIN EN 1192

Einbauort (Türnummer):
T-U2-018, T-U2-021, T-U1-123, T-U1-126, T-U1-130, T-U1-131,
T-U1-134, T-U1-135, T-E0-044, T-E0-045, T-E0-046, T-E0-047, T-E0-073, T-E0-075, T-E0-076, T-E0-078, T-E0-122, T-E0-124, T-E0-153, T-E0-154, T-E0-155, T-E0-156, T-E0-161, T-E0-162, T-E0-163, T-E0-164, T-E0-168, T-E0-169, T-E0-198, T-E0-199, T-E0-243, T-E0-245, T-E1-108, T-E1-111,
+ 2./3.OG analog 1.OG

Größe / Anschluss:
- Abmessungen (ab FFB) ca. 760 x 2.135 mm
- 1-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 160 mm

Zubehör / Ausstattung:
- Bänder, VX-System, 3D-verstellbar, verzinkt, DIN L oder R
Menge: 38,000 Stk

*Hinweis*

**02.02.2 Zulage Feuchtraumanforderung**
Zulage für die Ausführung des Türelements mit Feuchtrauman- forderung, nach DIN EN 16580, Beanspruchungsklasse W

Türelement:  T-U2-018, T-U2-021, T-U1-123, T-U1-126
  T-E0-044, T-E0-045, T-E0-046, T-E0-047
  T-E0-075, T-E0-076, T-E0-122, T-E0-124
  T-E0-168, T-E0-169, T-E0-198, T-E0-199
  T-E0-243, T-E0-245, T-E1-108, T-E1-111
  + 2./3.OG analog 1.OG
Menge: 24,000 Stk

**02.02.3 Zulage Nassraumanforderung**
Zulage für die Ausführung des Türelements mit Nassrauman- forderung, nach DIN EN 16580, Beanspruchungsklasse S

Türelement:  T-U1-130, T-U1-131, T-U1-134, T-U1-135,
  T-E0-073, T-E0-078
Menge: 6,000 Stk

**02.02.4 Zulage Türstopper Wand**
Lieferung und Montage von Türstoppern, wandmontiert, nicht sichtbar befestigt, Durchmesser ca. 30 - 35 mm, Material Edel- stahl matt, Puffer aus Kunststoff schwarz, inkl. Zubehör

Türelement:  T-U2-018, T-U2-021, T-U1-123, T-U1-126,
  T-E0-044, T-E0-045, T-E0-046, T-E0-047,
  T-E0-073, T-E0-075, T-E0-076, T-E0-078,
  T-E0-122, T-E0-124, T-E0-162, T-E0-168,
  T-E0-169, T-E0-198, T-E0-199, T-E0-243,
  T-E0-245, T-E1-108, T-E1-111,
  + 2./3.OG analog 1.OG
Menge: 27,000 Stk

**02.02.5 Zulage Drücker-Garnitur mit WC-Schloss**
Lieferung und Einbau Aluminium-Rosetten-Drücker-Garnitur mit WC-Schloss, Drücker / Drücker, Farbe Alu silber, Frei-/Besetzt- Scheibe, Form nach Wahl des AG

Türelement:  T-U2-018, T-U2-021, T-U1-130, T-U1-131,
  T-U1-134, T-U1-135, T-E0-045, T-E0-046,  T-E0-073, T-E0-075, T-E0-076, T-E0-078,
  T-E0-122, T-E0-124, T-E0-153, T-E0-154,
  T-E0-155, T-E0-156, T-E0-161, T-E0-162,
  T-E0-163, T-E0-164, T-E0-168, T-E0-169,
  T-E0-243, T-E0-245, T-E1-108, T-E1-111,
  + 2./3.OG analog 1.OG
Menge: 32,000 Stk

**02.02.6 Zulage Drücker-Garnitur mit PZ-Schloss**
Lieferung und Einbau Aluminium-Rosetten-Drücker-Garnitur mit PZ-Schloss, Drücker / Drücker, Farbe Alu silber, Form nach Wahl des AG, Profilzylinder bauseits

Türelement:  T-U1-123, T-U1-126, T-E0-044, T-E0-047,
  T-E0-198, T-E0-199
Menge: 6,000 Stk

**02.02.7 Zulage Unterschnitt**
Zulage für das Herstellen eines Türunterschnitts, bis ca. 30 mm,
einschl. Versiegelung der Türblattunterkante

Türelement:  T-U2-018, T-U2-021, T-U1-123, T-U1-126,
  T-U1-130, T-U1-131, T-U1-134, T-U1-135,
  T-E0-044, T-E0-045, T-E0-046, T-E0-047,
  T-E0-073, T-E0-075, T-E0-076, T-E0-078,
  T-E0-122, T-E0-124, T-E0-154, T-E0-156,
  T-E0-162, T-E0-164, T-E0-168, T-E0-169,
  T-E0-198, T-E0-199, T-E0-243, T-E0-245,
  T-E1-108, T-E1-111, + 2./3.OG analog 1.OG
Menge: 34,000 Stk

#### Bereich 02.03 Holztüren B=885 mm

**02.03.1 1-flg. Drehtür, B=885 mm, H=2.135 mm**
Komplettes Türelement (Zarge, Blatt, etc.), liefern und flucht- gerecht einbauen, inkl. Zargenhinterfüllung nach Herstellervor- gabe und aller notwendigen Nebenarbeiten, ohne Brandschutz- anforderung.

Klassifizierung / Anforderungen:
- Klimaklasse II (b) nach DIN EN 1121
- Beanspruchungsklasse S nach DIN EN 1192

Einbauort (Türnummer):
T-U2-016, T-U2-017, T-U2-019, T-U2-020, T-U2-023, T-U2-024,
T-U2-066, T-U2-084, T-U2-085, T-U1-027, T-U1-031, T-U1-068,
T-U1-103, T-U1-104, T-U1-105, T-U1-106, T-E0-072, T-E0-074,
T-E0-077, T-E0-079, T-E0-080, T-E0-115, T-E0-117, T-E0-170,
T-E0-173, T-E0-242, T-E0-244, T-E1-110,
+ 2./3.OG analog 1.OG

Größe / Anschluss:
- Abmessungen (ab FFB) ca. 885 x 2.135 mm
- 1-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 30,000 Stk

*Hinweis*

**02.03.2 Zulage SSK 3**
Zulage für die Ausführung in Schallschutzklasse 3 (SSK 3):
Rw min 37 dB / Rw,P min 42 dB nach DIN 4109

Türelement:  T-E0-115, T-E0-117
Menge: 2,000 Stk

**02.03.3 Zulage Feuchtraumanforderung**
Zulage für die Ausführung des Türelements mit Feuchtrauman- forderung, nach DIN EN 16580, Beanspruchungsklasse W

Türelement:  T-U2-016, T-U2-024, T-U2-066, T-U1-027
  T-U1-031, T-U1-068, T-U1-103, T-U1-104
  T-U1-105, T-U1-106, T-E0-074, T-E0-077
  T-E0-170, T-E0-242, T-E0-244, T-E1-110
  + 2./3.OG analog 1.OG
Menge: 18,000 Stk

**02.03.4 Zulage Nassraumanforderung**
Zulage für die Ausführung des Türelements mit Nassrauman- forderung, nach DIN EN 16580, Beanspruchungsklasse S

Türelement:  T-U2-019, T-U2-020, T-U2-084, T-U2-085
Menge: 4,000 Stk

**02.03.5 Zulage Unterschnitt**
Zulage für das Herstellen eines Türunterschnitts, bis ca. 30 mm
einschl. Versiegelung der Türblattunterkante

Türelement:  T-U2-016, T-U2-019, T-U2-020, T-U2-024,
  T-U2-066, T-U2-084, T-U2-085, T-U1-027,
  T-U1-031, T-U1-068, T-U1-103, T-U1-104,
  T-U1-105, T-U1-106, T-E0-072, T-E0-074,
  T-E0-077, T-E0-079, T-E0-080, T-E0-170,
  T-E0-173, T-E0-242, T-E0-244, T-E1-110,
  + 2./3.OG analog 1.OG
Menge: 26,000 Stk

**02.03.6 Zulage Türstopper Wand**
Lieferung und Montage von Türstoppern, verschraubt, wand- montiert, Durchmesser ca. 30 - 35 mm, Material Edelstahl matt, Puffer aus Kunststoff schwarz, inkl. Zubehör

Türelement:  T-U2-017, T-U2-019, T-U2-020, T-U2-023,
  T-U2-066, T-U2-084, T-U2-085, T-U1-027,
  T-U1-031, T-U1-103, T-U1-104, T-U1-105,
  T-U1-106, T-E0-072, T-E0-074, T-E0-077,
  T-E0-079, T-E0-080, T-E0-170
Menge: 19,000 Stk

**02.03.7 Zulage Drücker-Garnitur mit PZ-Schloss**
Lieferung und Einbau Aluminium-Rosetten-Drücker-Garnitur mit PZ-Schloss, Drücker / Drücker, Farbe Alu silber, Form nach Wahl des AG, Profilzylinder bauseits

Türelement: T-U2-016, T-U2-017, T-U2-019, T-U2-020,
  T-U2-023, T-U2-024, T-U2-066, T-U2-084,
  T-U2-085, T-U1-027, T-U1-031, T-U1-068,
  T-U1-103, T-U1-104, T-U1-105, T-U1-106,
  T-E0-072, T-E0-074, T-E0-077, T-E0-079,
  T-E0-080, T-E0-115, T-E0-117, T-E0-170,
  T-E0-173, T-E0-242, T-E0-244, T-E1-110,
  + 2./3.OG analog 1.OG
Menge: 30,000 Stk

**02.03.8 Zulage Obentürschließer**
Zulage für den zusätzlichen Einbau eines Obentürschließers, Gleitschienen-Türschließer, Schließergröße entsprechend der Türflügelbreite nach EN 1154 für 1-flüglige Türen

Türelement:  T-U1-103, T-U1-104, T-U1-105, T-E0-106,
  T-E0-170, T-E0-242, T-E0-244, T-E1-110,
  + 2./3.OG analog 1.OG
Menge: 10,000 Stk

*Hinweis*

**02.03.9 1-flg. DS-Drehtür, B=885 mm, H=2.135 mm**
Komplettes Türelement (Zarge, Blatt, etc.), liefern und flucht- gerecht einbauen, inkl. Zargenhinterfüllung nach Herstellervor- gabe und aller notwendigen Nebenarbeiten, mit Brandschutz- anforderung.

Klassifizierung / Anforderungen:
- Klimaklasse II (b) nach DIN EN 1121
- Beanspruchungsklasse S nach DIN EN 1192
- Brandschutz DS dichtschließend nach EN 16034 / EN 13501-2

Einbauort (Türnummer):
T-E1-107, + 2./3.OG analog 1.OG

Größe / Anschluss:
- Abmessungen (ab FFB) ca. 885 x 2.135 mm
- 1-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 135 mm
- dreiseitig umlaufende Dichtung

Zubehör / Ausstattung:
Bänder, VX-System, 3D-verstellbar, verzinkt, DIN L oder R
Menge: 3,000 Stk

*Hinweis*

**02.03.10 Zulage Türstopper Wand**
Lieferung und Montage von Türstoppern, verschraubt, wand- montiert, Durchmesser ca. 30 - 35 mm, Material Edelstahl matt, Puffer aus Kunststoff schwarz, inkl. Zubehör

Türelement:  T-E1-107, + 2./3.OG analog 1.OG
Menge: 3,000 Stk

**02.03.11 Zulage Unterschnitt**
Zulage für das Herstellen eines Türunterschnitts, bis ca. 15 mm

Türelement:  T-E1-107, + 2./3.OG analog 1.OG
Menge: 3,000 Stk

**02.03.12 Zulage Drücker-Garnitur mit PZ-Schloss**
Lieferung und Einbau Aluminium-Rosetten-Drücker-Garnitur mit PZ-Schloss, Drücker / Drücker, Farbe Alu silber, Form nach Wahl des AG, Profilzylinder bauseits

Türelement:  T-E1-107, + 2./3.OG analog 1.OG
Menge: 3,000 Stk

**02.03.13 Zulage Obentürschließer**
Zulage für den zusätzlichen Einbau eines Obentürschließers, Gleitschienen-Türschließer, integrierte Rauchschaltzentrale, Schließergröße entsprechend der Türflügelbreite nach EN 1154 für 1-flüglige Türen

Türelement:  T-E1-107, + 2./3.OG analog 1.OG
Menge: 3,000 Stk

**02.03.14 Zulage Feuchtraumanforderung**
Zulage für die Ausführung des Türelements mit Feuchtrauman- forderung, nach DIN EN 16580, Beanspruchungsklasse W

Türelement:  T-E1-107, + 2./3.OG analog 1.OG
Menge: 3,000 Stk

*Hinweis*

**02.03.15 1-flg. T30 RS-Drehtür, B=885 mm, H=2.135 mm**
Komplettes Türelement (Zarge, Blatt, etc.), liefern und flucht- gerecht einbauen, inkl. Zargenhinterfüllung nach Herstellervor- gabe und aller notwendigen Nebenarbeiten, mit Brandschutz- anforderung.

Klassifizierung / Anforderungen:
- Klimaklasse II (b) nach DIN EN 1121
- Beanspruchungsklasse S nach DIN EN 1192
- Brandschutz:  T30-RS nach EN 16034 /
  EI2 30 C5 S200 nach EN 13501-2

Einbauort (Türnummer):
T-E0-065, T-E0-066, T-E0-067

Größe / Anschluss:
- Abmessungen (ab FFB) ca. 885 x 2.135 mm
- 1-flügelig
- ohne Bodeneinstand
- DIN L oder R
- Einbau in Massiv- / Trockenbauwänden

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 135 mm
- dreiseitig umlaufende Dichtung

Zubehör / Ausstattung:
- Bänder, VX-System, 3D-verstellbar, verzinkt, DIN L oder R
- absenkbare, integrierte Bodendichtung
Menge: 3,000 Stk

*Hinweis*

**02.03.16 Zulage FS-Drücker-Garnitur mit PZ-Schloss**
Lieferung und Einbau Aluminium-Rosetten-Drücker-Garnitur mit PZ-Schloss, Drücker / Drücker, Farbe Alu silber, Form nach Wahl des AG, Profilzylinder bauseits

Türelement:  T-E0-065, T-E0-066, T-E0-067
Menge: 3,000 Stk

**02.03.17 Zulage Obentürschließer**
Zulage für den zusätzlichen Einbau eines Obentürschließers, Gleitschienen-Türschließer, integrierte Rauchschaltzentrale, Schließergröße entsprechend der Türflügelbreite nach EN 1154 für 1-flüglige Türen

Türelement:  T-E0-065, T-E0-066, T-E0-067
Menge: 3,000 Stk

*Hinweis*

**02.03.18 1-flg. T90 RS-Drehtür, B=885 mm, H=2.135 mm**
Komplettes Türelement (Zarge, Blatt, etc.), liefern und flucht- gerecht einbauen, inkl. Zargenhinterfüllung nach Herstellervor- gabe und aller notwendigen Nebenarbeiten, mit Brandschutz- anforderung.

Klassifizierung / Anforderungen:
- Klimaklasse II (b) nach DIN EN 1121
- Beanspruchungsklasse S nach DIN EN 1192
- Brandschutz:  T90-RS nach EN 16034 /
  EI2 90 C5 S200 nach EN 13501-2

Einbauort (Türnummer):
T-E0-167

Größe / Anschluss:
- Abmessungen (ab FFB) ca. 885 x 2.135 mm
- 1-flügelig
- ohne Bodeneinstand
- DIN L oder R
- Einbau in Massiv- / Trockenbauwänden

Türblatt:
- Türblatt, aus Holzwerkstoff, bzw. mineralischen Werk- stoffen, Verstärkungen, Dicke min. 48 mm, gefälzt
- Kante als Massivholzeinleimer, 3-seitig, Unterkante aus
 Massivholz bzw. mineralischen Werkstoffen, ABS-Kanten,
 Farbe nach Wahl des AG
- Oberfläche aus HPL-Schichtstoff min. 0,8 mm
- Farbton / Optik nach Wahl des AG (Standarddekor)

Zarge:
- Stahlumfassungszarge, gefälzt
- 2-teilig, für nachträglichen Einbau
- Blechstärke ca. 1,5 mm,
- pulverbeschichtet, Farbton RAL nach Wahl des AG
- Maulweite bis ca. 160 mm
- dreiseitig umlaufende Dichtung

Zubehör / Ausstattung:
- Bänder, VX-System, 3D-verstellbar, verzinkt, DIN L oder R
- absenkbare, integrierte Bodendichtung
Menge: 1,000 Stk

*Hinweis*

**02.03.19 Zulage Türstopper Wand**
Lieferung und Montage von Türstoppern, verschraubt, wand- montiert, Durchmesser ca. 30 - 35 mm, Material Edelstahl matt, Puffer aus Kunststoff schwarz, inkl. Zubehör

Türelement:  T-E0-167
Menge: 1,000 Stk

**02.03.20 Zulage FS-Drücker-Garnitur mit PZ-Schloss**
Lieferung und Einbau Aluminium-Rosetten-Drücker-Garnitur mit PZ-Schloss, Drücker / Drücker, Farbe Alu silber, Form nach Wahl des AG, Profilzylinder bauseits

Türelement:  T-E0-167
Menge: 1,000 Stk

**02.03.21 Zulage Obentürschließer**
Zulage für den zusätzlichen Einbau eines Obentürschließers, Gleitschienen-Türschließer, integrierte Rauchschaltzentrale, Schließergröße entsprechend der Türflügelbreite nach EN 1154 für 1-flüglige Türen

Türelement:  T-E0-167
Menge: 1,000 Stk

**02.03.22 Zulage Feuchtraumanforderung**
Zulage für die Ausführung des Türelements mit Feuchtrauman- forderung, nach DIN EN 16580, Beanspruchungsklasse W

Türelement:  T-E0-167
Menge: 1,000 Stk

#### Bereich 02.04 Holztüren B=1.010 mm

**02.04.1 1-flg. Drehtür, B=1.010 mm, H=2.135 mm**
Komplettes Türelement (Zarge, Blatt, etc.), liefern und flucht- gerecht einbauen, inkl. Zargenhinterfüllung nach Herstellervor- gabe und aller notwendigen Nebenarbeiten, ohne Brandschutz- anforderung.

Klassifizierung / Anforderungen:
- Klimaklasse II (b) nach DIN EN 1121
- Beanspruchungsklasse S nach DIN EN 1192

Einbauort (Türnummer):
T-U2-011, T-U2-014, T-U2-025, T-U2-032, T-U2-073, T-U2-074
T-U2-075, T-U2-076, T-U2-077, T-U2-078, T-U2-079, T-U2-080
T-U2-081, T-U2-082, T-U2-083, T-U2-086, T-U2-087, T-U2-088

T-U1-001, T-U1-002, T-U1-005, T-U1-006, T-U1-007, T-U1-008
T-U1-009, T-U1-010, T-U1-011, T-U1-012, T-U1-013, T-U1-014
T-U1-015, T-U1-016, T-U1-019, T-U1-020, T-U1-022, T-U1-025, T-U1-029, T-U1-032, T-U1-034, T-U1-040, T-U1-041, T-U1-049, T-U1-050, T-U1-051, T-U1-052, T-U1-066, T-U1-067, T-U1-069, T-U1-070, T-U1-108, T-U1-111, T-U1-112, T-U1-113, T-U1-114, T-U1-120, T-U1-121, T-U1-122, T-U1-124, T-U1-125, T-U1-128, T-U1-129 ,T-U1-132, T-U1-133 T-U1-136, T-U1-137

T-E0-008, T-E0-009, T-E0-012, T-E0-013, T-E0-016, T-E0-023
T-E0-024, T-E0-025, T-E0-027, T-E0-028, T-E0-029, T-E0-038
T-E0-039, T-E0-040, T-E0-041, T-E0-043, T-E0-048 T-E0-049, T-E0-050, T-E0-054, T-E0-059, T-E0-089, T-E0-090, T-E0-091, T-E0-092, T-E0-093, T-E0-095, T-E0-096, T-E0-098, T-E0-103, T-E0-104, T-E0-105, T-E0-114, T-E0-116, T-E0-118, T-E0-120, T-E0-121, T-E0-123, T-E0-127, T-E0-128, T-E0-130, T-E0-131, T-E0-132, T-E0-133, T-E0-136, T-E0-139, T-E0-142, T-E0-144, T-E0-148, T-E0-151, T-E0-152, T-E0-158, T-E0-159, T-E0-160, T-E0-166, T-E0-171, T-E0-172, T-E0-174, T-E0-178, T-E0-179, T-E0-182, T-E0-183, T-E0-196, T-E0-197, T-E0-200, T-E0-203
T-E0-209, T-E0-210, T-E0-212, T-E0-216, T-E0-218, T-E0-220
T-E0-222, T-E0-230, T-E0-231, T-E0-232, T-E0-233, T-E0-234
T-E0-235, T-E0-236, T-E0-237, T-E0-238, T-E0-240, T-E0-241
T-E0-247, T-E0-248, T-E0-249, T-E0-250, T-E0-251,T-E0-252
T-E0-256, T-E0-257, T-E0-258, T-E0-259, T-E0-260, T-E0-262
T-E0-263, T-E0-264, T-E0-265, T-E0-266, T-E0-268, T-E0-269
T-E0-270, T-E0-271, T-E0-272, T-E0-273, T-E0-274, T-E0-071
T-E0-176

T-E1-003, T-E1-005, T-E1-007, T-E1-009, T-E1-011, T-E1-013
T-E1-016, T-E1-018, T-E1-020, T-E1-023, T-E1-030, T-E1-033
T-E1-035, T-E1-037, T-E1-039, T-E1-041, T-E1-043, T-E1-045
T-E1-053, T-E1-054 ,T-E1-063, T-E1-065, T-E1-067, T-E1-069, T-E1-071, T-E1-073, T-E1-075, T-E1-077, T-E1-079, T-E1-082, T-E1-084, T-E1-086, T-E1-088, T-E1-099, T-E1-101, T-E1-103, T-E1-105, T-E1-112, T-E1-121, T-E1-123, T-E1-124, T-E1-125
+ 2./3.OG analog 1.OG

Größe / Anschluss:
- Abmessungen (ab FFB) ca. 1.010 x 2.135 mm
- 1-flügelig
- ohne Bodeneinstand
- DIN L oder R
- Einbau in Massiv- / Trockenbauwänden
- lichte Durchgangshöhe min 2.090 mm
- lichte Durchgangsbreite min 900 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 280 mm

Zubehör / Ausstattung:
- Bänder, VX-System, 3D-verstellbar, verzinkt, DIN L oder R
Menge: 300,000 Stk

*Hinweis*

**02.04.2 Zulage SSK 1**
Zulage für die Ausführung in Schallschutzklasse 1 (SSK 1):
Rw min 27 dB / Rw,P min 32 dB, nach DIN 4109

Türelement:  T-U2-032, T-U2-074, T-U2-075, T-U2-076,
  T-U2-077, T-U2-078, T-U2-079, T-U2-080
  T-U1-020, T-U1-029, T-U1-032, T-U1-034,
  T-U1-137, T-E0-024, T-E0-027, T-E0-028,
  T-E0-029, T-E0-172, T-E0-174, T-E0-209,
  T-E1-016, T-U1-025
  + 2./3.OG analog 1.OG
Menge: 24,000 Stk

**02.04.3 Zulage SSK 2**
Zulage für die Ausführung in Schallschutzklasse 2 (SSK 2):
Rw min 32 dB / Rw,P min 37 dB nach DIN 4109

Türelement:  T-U1-005, T-U1-006, T-U1-007, T-U1-008,
  T-U1-009, T-U1-010, T-U1-011, T-U1-012,
  T-U1-013, T-U1-014, T-U1-015, T-U1-016,
  T-U1-049, T-U1-050, T-U1-051, T-U1-052,
  T-U1-124, T-E0-023, T-E0-025, T-E0-038,
  T-E0-059, T-E0-089, T-E0-090, T-E0-093,
  T-E0-127, T-E0-128, T-E0-130, T-E0-131,
  T-E0-132, T-E0-133, T-E0-136, T-E0-233,
  T-E0-234, T-E0-235, T-E0-258, T-E0-259,
  T-E0-260, T-E0-264, T-E0-265, T-E0-266,
  T-E0-269, T-E0-271, T-E0-273, T-E1-121,
  T-E1-123, T-E1-124, T-E1-125,
  + 2./3.OG analog 1.OG
Menge: 55,000 Stk

**02.04.4 Zulage SSK 3**
Zulage für die Ausführung in Schallschutzklasse 3 (SSK 3):
Rw min 37 dB / Rw,P min 42 dB nach DIN 4109

Türelement:  T-U1-128, T-U1-129, T-U1-132, T-U1-133,
  T-U1-136, T-E0-103, T-E0-105, T-E0-114,
  T-E0-116, T-E0-118, T-E0-210, T-E0-231,
  T-E0-232, T-E0-236, T-E0-237, T-E0-247,
  T-E0-248, T-E0-249, T-E0-250, T-E0-251,
  T-E0-256, T-E0-257, T-E0-262, T-E0-263,
  T-E0-268, T-E0-270,T-E0-272, T-E0-274,
  + 2./3.OG analog 1.OG
Menge: 28,000 Stk

**02.04.5 Zulage Strahlenschutz, Bleigleichwert = 1,0 mm**
Zulage für Ausführung mit Strahlenschutz nach DIN 6834-1 für medizinisch genutzte Räume, Bleigleichwert 1,00 mm, für gesamtes Türelement

Türelement:  T-E0-158, T-E0-160
Menge: 2,000 Stk

**02.04.6 Zulage Strahlenschutz, Bleigleichwert = 1,25 mm**
Zulage für Ausführung mit Strahlenschutz nach DIN 6834-1 für medizinisch genutzte Räume, Bleigleichwert 1,25 mm, für gesamtes Türelement

Türelement:  T-E0-089, T-E0-090, T-E0-093
Menge: 3,000 Stk

**02.04.7 Zulage Feuchtraumanforderung**
Zulage für die Ausführung des Türelements mit Feuchtrauman- forderung, nach DIN EN 16580, Beanspruchungsklasse W

Türelement:  T-U2-082, T-U2-083, T-U2-086, T-U2-087,
  T-U1-066, T-U1-067, T-U1-069, T-U1-070,
  T-U1-108, T-U1-111, T-U1-112, T-U1-113,
  T-U1-122, T-U1-125, T-E0-059, T-E0-089,
  T-E0-105, T-E0-120, T-E0-121, T-E0-123,
  T-E0-139, T-E0-142, T-E0-151, T-E0-197,
  T-E0-200, T-E0-203, T-E1-112
  + 2./3.OG analog 1.OG
Menge: 29,000 Stk

**02.04.8 Zulage Nassraumanforderung**
Zulage für die Ausführung des Türelements mit Nassrauman- forderung, nach DIN EN 16580, Beanspruchungsklasse S

Türelement:  T-U2-011, T-U2-014, T-U2-025, T-U2-032,
  T-E0-008, T-E0-009, T-E0-012, T-E0-013,
  T-E0-016, T-E0-096, T-E1-003, T-E1-005,
  T-E1-007, T-E1-009, T-E1-011, T-E1-013,
  T-E1-018, T-E1-020, T-E1-023, T-E1-030,
  T-E1-033, T-E1-035, T-E1-037, T-E1-039,
  T-E1-041, T-E1-043, T-E1-045, T-E1-063,
  T-E1-065, T-E1-067, T-E1-069, T-E1-071,
  T-E1-073, T-E1-075, T-E1-077, T-E1-079,
  T-E1-082, T-E1-084, T-E1-086, T-E1-088,
  T-E1-099, T-E1-101, T-E1-103, T-E1-105,
  + 2./3.OG analog 1.OG
Menge: 112,000 Stk

**02.04.9 Zulage Unterschnitt**
Zulage für das Herstellen eines Türunterschnitts, bis ca. 25 mm einschl. Versiegelung der Türblattunterkante

Türelement:  T-U2-073, T-U2-081, T-U2-082, T-U2-083,
  T-U2-086, T-U2-087, T-U2-088
  T-U1-040, T-U1-066, T-U1-070, T-U1-112
  T-U1-122, T-U1-125,
  T-E0-008, T-E0-009, T-E0-012, T-E0-013,
  T-E0-016, T-E0-028, T-E0-029, T-E0-039,
  T-E0-040, T-E0-041, T-E0-043, T-E0-048
  T-E0-049, T-E0-050, T-E0-059, T-E0-089,
  T-E0-090, T-E0-093, T-E0-096, T-E0-104,
  T-E0-120, T-E0-121, T-E0-123, T-E0-139,
  T-E0-142, T-E0-144, T-E0-148, T-E0-151,
  T-E0-152, T-E0-174, T-E0-178, T-E0-179,
  T-E0-182, T-E0-183, T-E0-197, T-E0-200,
  T-E0-230, T-E0-241, T-E0-252, T-E0-071,
  T-E1-003, T-E1-005, T-E1-007,T-E1-009,
  T-E1-011, T-E1-013, T-E1-018, T-E1-020,
  T-E1-023, T-E1-030, T-E1-033, T-E1-035,
  T-E1-037, T-E1-039, T-E1-041, T-E1-043,
  T-E1-045, T-E1-063, T-E1-065, T-E1-067,
  T-E1-069, T-E1-071, T-E1-073, T-E1-075,
  T-E1-077, T-E1-079, T-E1-082, T-E1-084,
  T-E1-086, T-E1-088, T-E1-099, T-E1-101,
  T-E1-103 ,T-E1-105, T-E1-112,
  + 2./3.OG analog 1.OG
Menge: 157,000 Stk

**02.04.10 Zulage Türstopper Wand**
Lieferung und Montage von Türstoppern, verschraubt, wand- montiert, Durchmesser ca. 30 - 35 mm, Material Edelstahl matt, Puffer aus Kunststoff schwarz, inkl. Zubehör

Türelement:  T-U2-011, T-U2-073, T-U2-081, T-U2-083,
  T-U2-086, T-U2-088, T-U1-001, T-U1-002,
  T-U1-006, T-U1-066, T-U1-067, T-U1-069
  T-U1-070, T-U1-120, T-U1-121, T-U1-122
  T-U1-125, T-U1-129, T-U1-132, T-U1-133
  T-U1-136, T-U1-137, T-E0-027, T-E0-028
  T-E0-039, T-E0-040, T-E0-041, T-E0-043
  T-E0-048, T-E0-050, T-E0-089, T-E0-095
  T-E0-103, T-E0-104, T-E0-105, T-E0-123
  T-E0-127, T-E0-128, T-E0-130, T-E0-131
  T-E0-132, T-E0-133, T-E0-136, T-E0-139
  T-E0-142, T-E0-144, T-E0-148, T-E0-151
  T-E0-159, T-E0-174, T-E0-182, T-E0-183
  T-E0-210, T-E0-212, T-E0-216, T-E0-218
  T-E0-220, T-E0-222, T-E0-230, T-E0-232
  T-E0-233, T-E0-235, T-E0-236, T-E0-238
  T-E0-247, T-E0-248, T-E0-249, T-E0-251
  T-E0-257, T-E0-258, T-E0-260, T-E0-262
  T-E0-264, T-E0-266, T-E0-268, T-E0-269
  T-E0-270, T-E0-272, T-E0-273, T-E0-274,
  T-U1-025, T-E0-071, T-E1-016, T-E1-053,
  T-E1-054 + 2./3.OG analog 1.OG
Menge: 91,000 Stk

**02.04.11 Zulage Drücker-Garnitur mit WC-Schloss**
Lieferung und Einbau Aluminium-Rosetten-Drücker-Garnitur mit WC-Schloss, Drücker / Drücker, Farbe Alu silber, Frei-/Besetzt- Scheibe, Form nach Wahl des AG

Türelement:

T-E0-008, T-E0-009, T-E0-012, T-E0-013, T-E0-016, T-E0-059,
T-E0-089, T-E0-090, T-E0-091, T-E0-092, T-E0-093, T-E0-096,
T-E0-105, T-E0-120, T-E0-139, T-E0-142, T-E0-178, T-E0-179, T-E0-203

T-E1-003, T-E1-005, T-E1-007, T-E1-009, T-E1-011, T-E1-013,
T-E1-018, T-E1-020, T-E1-023, T-E1-030, T-E1-033, T-E1-035,
T-E1-037, T-E1-039, T-E1-041, T-E1-043, T-E1-045, T-E1-063,
T-E1-065, T-E1-067, T-E1-069, T-E1-071, T-E1-073, T-E1-075,
T-E1-077, T-E1-079, T-E1-082, T-E1-084, T-E1-086, T-E1-088,
T-E1-099, T-E1-101, T-E1-103, T-E1-105, T-E1-112
+ 2./3.OG analog 1.OG
Menge: 124,000 Stk

**02.04.12 Zulage Drücker-Garnitur mit PZ-Schloss**
Lieferung und Einbau Aluminium-Rosetten-Drücker-Garnitur mit PZ-Schloss, Drücker / Drücker, Farbe Alu silber, Form nach Wahl des AG, Profilzylinder bauseits

Türelement:

T-U2-011, T-U2-014, T-U2-025, T-U2-032, T-U2-073, T-U2-074
T-U2-075, T-U2-076, T-U2-077, T-U2-078, T-U2-079, T-U2-080
T-U2-081, T-U2-082, T-U2-083, T-U2-086, T-U2-087, T-U2-088

T-U1-001, T-U1-002, T-U1-005, T-U1-006, T-U1-007, T-U1-008
T-U1-009, T-U1-010, T-U1-011, T-U1-012, T-U1-013, T-U1-014
T-U1-015, T-U1-016, T-U1-019, T-U1-020, T-U1-022, T-U1-025
T-U1-029, T-U1-032, T-U1-034, T-U1-040, T-U1-041, T-U1-049, T-U1-050, T-U1-051, T-U1-052, T-U1-066, T-U1-067, T-U1-069, T-U1-070, T-U1-108, T-U1-111, T-U1-112, T-U1-113, T-U1-114, T-U1-120, T-U1-121, T-U1-122, T-U1-124, T-U1-125, T-U1-128, T-U1-129 ,T-U1-132, T-U1-133, T-U1-136, T-U1-137

T-E0-023, T-E0-024, T-E0-025, T-E0-027, T-E0-028, T-E0-029, T-E0-038, T-E0-039, T-E0-040, T-E0-041, T-E0-043, T-E0-048, T-E0-049, T-E0-050, T-E0-054, T-E0-071, T-E0-095, T-E0-098, T-E0-103, T-E0-104, T-E0-114, T-E0-116, T-E0-118, T-E0-121, T-E0-123, T-E0-127, T-E0-128, T-E0-130, T-E0-131, T-E0-132, T-E0-133, T-E0-136, T-E0-144, T-E0-148, T-E0-151, T-E0-152, T-E0-158, T-E0-159, T-E0-160, T-E0-166, T-E0-171, T-E0-172, T-E0-174, T-E0-176, T-E0-197, T-E0-200, T-E0-209, T-E0-210, T-E0-212, T-E0-216, T-E0-218, T-E0-220, T-E0-222, T-E0-230, T-E0-231, T-E0-232, T-E0-233, T-E0-234, T-E0-235, T-E0-236, T-E0-237, T-E0-238, T-E0-240, T-E0-241, T-E0-247, T-E0-248, T-E0-249, T-E0-250, T-E0-251, T-E0-252, T-E0-256, T-E0-257, T-E0-258, T-E0-259, T-E0-260, T-E0-262, T-E0-263, T-E0-264, T-E0-265, T-E0-266, T-E0-268, T-E0-269, T-E0-270, T-E0-271, T-E0-272, T-E0-273, T-E0-274

T-E1-016, T-E1-053, T-E1-054, T-E1-121, T-E1-123, T-E1-124, T-E1-125, + 2./3.OG analog 1.OG
Menge: 173,000 Stk

**02.04.13 Zulage Wechselgarnitur, 1-flg.**
Zulage für Ausführung mit Wechselgarnitur (Drücker / Knauf), an einflügeligen Türen, mit PZ-Schloss, Farbe Alu silber, Form nach Wahl des AG

Türelement:  T-E0-182, T-E0-183, T-E0-196
Menge: 3,000 Stk

**02.04.14 Zulage Griffhöhe 850mm**
Zulage für Ausführung mit reduzierter Griffhöhe, zur Barriere- freiheit, Griffhöhe ca. 850 mm über FFB

Türelement:  T-E0-008, T-E0-009, T-E0-012, T-E0-013,
  T-E0-016, T-E0-059, T-E0-090, T-E0-091,
  T-E0-096, T-E0-120, T-E0-179, T-E0-203,
  T-E1-003, T-E1-005, T-E1-007, T-E1-009,
  T-E1-011, T-E1-013, T-E1-018, T-E1-020,
  T-E1-023, T-E1-030, T-E1-033, T-E1-035,
  T-E1-037, T-E1-039, T-E1-041, T-E1-043,
  T-E1-045, T-E1-063, T-E1-065, T-E1-067,
  T-E1-069, T-E1-071, T-E1-073, T-E1-075,
  T-E1-077, T-E1-079, T-E1-082, T-E1-084,
  T-E1-086, T-E1-088, T-E1-099, T-E1-101,
  T-E1-103, T-E1-105, T-E1-112
  + 2./3.OG analog 1.OG
Menge: 117,000 Stk

**02.04.15 Zulage Antipanikfunktion**
Zulage für Ausführung mit Panikfunktion, Typ E, selbstverrie- gelnd für einflügelige Türen

Türlement:  T-U1-025, T-E0-071
Menge: 2,000 Stk

**02.04.16 Zulage Obentürschließer**
Zulage für den zusätzlichen Einbau eines Obentürschließers, Gleitschienen-Türschließer, Schließergröße entsprechend der Türflügelbreite nach EN 1154 für 1-flüglige Türen

Türelement:  T-U2-014, T-U2-025, T-U2-073, T-U2-081,
  T-U2-088, T-U1-067, T-U1-069, T-U1-122,
  T-U1-125, T-E0-103, T-E0-121, T-E0-123,
  T-E0-166, T-E0-196, T-E0-197, T-E0-200
Menge: 16,000 Stk

*Hinweis*

**02.04.17 1-flg. Schiebetür, B=1.010 mm, H=2.135 mm**
Komplettes Schiebetürelement (Zarge, Blatt, etc.), liefern und flucht- gerecht einbauen, inkl. Zargenhinterfüllung nach Her- stellervorgabe und aller notwendigen Nebenarbeiten, ohne Brandschutanforderung.

Klassifizierung / Anforderungen:
- Klimaklasse II (b) nach DIN EN 1121
- Beanspruchungsklasse S nach DIN EN 1192

Einbauort (Türnummer):
T-E0-176

Größe / Anschluss:
- Abmessungen (ab FFB) ca. 1.010 x 2.135 mm
- 1-flügelig, vor der Wand laufend
- ohne Bodeneinstand
- Laufrichtung L oder R
- Einbau in Massiv- / Trockenbauwänden

Türblatt:
- Türblatt, aus Holzwerkstoff, Dicke min. 40 mm, gefälzt
- Kante als Massivholzeinleimer, 3-seitig, Unterkante aus
 Massivholz, ABS-Kanten, Farbe nach Wahl des AG
- Oberfläche aus HPL-Schichtstoff min. 0,8 mm
- Farbton / Optik nach Wahl des AG (Standarddekor)

Zarge:
- Stahlumfassungszarge mit Laufschiene auf der Wand
- 2-teilig, für nachträglichen Einbau
- Blechstärke ca. 1,5 mm,
- pulverbeschichtet, Farbton RAL nach Wahl des AG
- dreiseitige Hohlkammerdichtung, beidseitig Endanschlag- dämpfung
- Maulweite bis ca. 150 mm

Zubehör / Ausstattung:
- Rollenlaufbänder, einstellbar, kugelgelagert, mit Stoß- dämpfer und Einzugsdämpfung, Führung am Fußpunkt
Menge: 1,000 Stk

*Hinweis*

**02.04.18 Zulage Drücker-Garnitur mit PZ-Schloss**
Lieferung und Einbau Aluminium-Rosetten-Drücker-Garnitur mit PZ-Schloss und Hakenfalle, Drücker / Drücker, Farbe Alu silber, Form nach Wahl des AG, Profilzylinder bauseits

Türelement:  T-E0-176
Menge: 1,000 Stk

*Hinweis*

**02.04.19 1-flg. DS-Drehtür, B=1.010 mm, H=2.135 mm**
Komplettes Türelement (Zarge, Blatt, etc.), liefern und flucht- gerecht einbauen, inkl. Zargenhinterfüllung nach Herstellervor- gabe und aller notwendigen Nebenarbeiten, mit Brandschutz- anforderung.

Klassifizierung / Anforderungen:
- Klimaklasse II (b) nach DIN EN 1121
- Beanspruchungsklasse S nach DIN EN 1192
- Brandschutz DS dichtschließend nach EN 16034 / EN 13501-2

Einbauort (Türnummer):
T-U2-067, T-U1-071, T-U1-072, T-E0-191, T-E0-192, T-E1-014,
T-E1-015, T-E1-021, T-E1-025, T-E1-092, T-E1-094, T-E1-095,
T-E1-097, + 2./3.OG analog 1.OG

Größe / Anschluss:
- Abmessungen (ab FFB) ca. 1.010 x 2.135 mm
- 1-flügelig
- ohne Bodeneinstand
- DIN L oder R
- Einbau in Massiv- / Trockenbauwänden
- lichte Durchgangsbreite min 900 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 280 mm
- dreiseitig umlaufende Dichtung

Zubehör / Ausstattung:
- Bänder, VX-System, 3D-verstellbar, verzinkt, DIN L oder R
Menge: 29,000 Stk

*Hinweis*

**02.04.20 Zulage SSK 1**
Zulage für die Ausführung in Schallschutzklasse 1 (SSK 1):
Rw min 27 dB / Rw,P min 32 dB, nach DIN 4109

Türelement:  T-E1-014, T-E1-015, T-E1-092, T-E1-094,
  T-E1-095, + 2./3.OG analog 1.OG
Menge: 15,000 Stk

**02.04.21 Zulage Unterschnitt**
Zulage für das Herstellen eines Türunterschnitts, bis ca. 15 mm
einschl. Versiegelung der Türblattunterkante

Türelement:  T-U1-071, T-U1-072, T-E0-191, T-E0-192,
  T-E1-014, T-E1-025, T-E1-092,
  + 2./3.OG analog 1.OG
Menge: 13,000 Stk

**02.04.22 Zulage Türstopper Wand**
Lieferung und Montage von Türstoppern, verschraubt, wand- montiert, Durchmesser ca. 30 - 35 mm, Material Edelstahl matt, Puffer aus Kunststoff schwarz, inkl. Zubehör

Türelement:  T-U1-071, T-E1-025, T-E1-092,
  + 2./3.OG analog 1.OG
Menge: 7,000 Stk

**02.04.23 Zulage Türstopper Boden**
Lieferung und Montage von Bodenstoppern, verschraubt, als Feststeller, bodenmontiert, Durchmesser ca. 30-35 mm, Material Edelstahl matt, Puffer aus Kunststoff schwarz, inkl. Zubehör

Türelement:  T-E1-021, T-E1-097, + 2./3.OG analog 1.OG
Menge: 6,000 Stk

**02.04.24 Zulage Drücker-Garnitur mit WC-Schloss**
Lieferung und Einbau Aluminium-Rosetten-Drücker-Garnitur mit WC-Schloss, Drücker / Drücker, Farbe Alu silber, Frei-/Besetzt- Scheibe, Form nach Wahl des AG

Türelement:  T-U1-072, T-E0-191
Menge: 2,000 Stk

**02.04.25 Zulage Drücker-Garnitur mit PZ-Schloss**
Lieferung und Einbau Aluminium-Rosetten-Drücker-Garnitur mit PZ-Schloss, Drücker / Drücker, Farbe Alu silber, Form nach Wahl des AG, Profilzylinder bauseits

Türelement:  T-U2-067, T-U1-071, T-E0-192, T-E1-014,
  T-E1-015, T-E1-021, T-E1-025, T-E1-092,
  T-E1-094, T-E1-095, T-E1-097,
  + 2./3.OG analog 1.OG
Menge: 27,000 Stk

**02.04.26 Zulage Griffhöhe 850mm**
Zulage für Ausführung mit reduzierter Griffhöhe, zur Barriere- freiheit, Griffhöhe ca. 850 mm über FFB

Türelement:  T-U1-072, T-E0-191
Menge: 4,000 Stk

**02.04.27 Zulage Obentürschließer**
Zulage für den zusätzlichen Einbau eines Obentürschließers, Gleitschienen-Türschließer, integrierte Rauchschaltzentrale, Schließergröße entsprechend der Türflügelbreite nach EN 1154 für 1-flüglige Türen

Türelement:  T-U2-067, T-U1-071, T-E1-014, T-E1-015,
  T-E1-021, T-E1-094, T-E1-095, T-E1-097,
  + 2./3.OG analog 1.OG
Menge: 20,000 Stk

**02.04.28 Zulage Glasausschnitt, klein**
Zulage für Ausführung des Türelementes mit Glasausschnitt, klar, Schlitzglas, vertikal, Breite ca. 200 - 250 mm, Höhe bis ca. 1.000 mm, Fläche bis ca. 0,25 m²

Türelement:  T-E1-015, T-E1-095, + 2./3.OG analog 1.OG
Menge: 6,000 Stk

**02.04.29 Zulage Feuchtraumanforderung**
Zulage für die Ausführung des Türelements mit Feuchtrauman- forderung, nach DIN EN 16580, Beanspruchungsklasse W

Türelement:  T-U2-067, T-U1-072, T-E0-191, T-E0-192
Menge: 4,000 Stk

*Hinweis*

**02.04.30 1-flg. T30-Drehtür, B=1.010 mm, H=2.135 mm**
Komplettes Türelement (Zarge, Blatt, etc.), liefern und flucht- gerecht einbauen, inkl. Zargenhinterfüllung nach Herstellervor- gabe und aller notwendigen Nebenarbeiten, mit Brandschutz- anforderung.

Klassifizierung / Anforderungen:
- Klimaklasse II (b) nach DIN EN 1121
- Beanspruchungsklasse S nach DIN EN 1192
- Brandschutz:  T30 nach EN 16034 /
  EI2 30 C5 Sa nach EN 13501-2

Einbauort (Türnummer):
T-U2-026, T-U2-053, T-U1-003, T-U1-033, T-U1-083, T-U1-102,
T-U1-109, T-U1-127, T-E0-037, T-E0-051, T-E0-070, T-E0-085,
T-E0-188, T-E0-193, T-E0-239

Größe / Anschluss:
- Abmessungen (ab FFB) ca. 1.010 x 2.135 mm
- 1-flügelig
- ohne Bodeneinstand
- DIN L oder R
- Einbau in Massiv- / Trockenbauwänden
- lichte Durchgangsbreite min 900 mm

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 15,000 Stk

*Hinweis*

**02.04.31 Zulage Maulweite 410mm**
Zulage für Ausführung mit Maulweite über ca. 250 bis ca. 410 mm, für einflügelige Türen, Abmessungen 1.010 x 2.135 mm  (B x H)

Türelement:  T-E0-188, T-E0-037
Menge: 2,000 Stk

**02.04.32 Zulage Türstopper Wand**
Lieferung und Montage von Türstoppern, verschraubt, wand- montiert, Durchmesser ca. 30 - 35 mm, Material Edelstahl matt, Puffer aus Kunststoff schwarz, inkl. Zubehör

Türelement:  T-U2-053, T-U1-102, T-E0-037, T-E0-051,
  T-E0-070, T-E0-085, T-E0-188, T-E0-229
Menge: 8,000 Stk

**02.04.33 Zulage FS-Drücker-Garnitur mit PZ-Schloss**
Lieferung und Einbau Aluminium-Rosetten-Drücker-Garnitur mit PZ-Schloss, Drücker / Drücker, Farbe Alu silber, Form nach Wahl des AG, Profilzylinder bauseits

Türelement:  T-U2-026, T-U2-053, T-U1-003, T-U1-033,
  T-U1-083, T-U1-102, T-U1-109, T-U1-127,
  T-E0-037, T-E0-051, T-E0-070, T-E0-085,
  T-E0-193, T-E0-239
Menge: 14,000 Stk

**02.04.34 Zulage Wechselgarnitur, 1-flg.**
Zulage für Ausführung mit Wechselgarnitur (Drücker / Knauf), an einflügeligen Türen, mit PZ-Schloss, Farbe Alu silber, Form nach Wahl des AG

Türelement:  T-E0-188
Menge: 1,000 Stk

**02.04.35 Zulage Griffhöhe 850mm**
Zulage für Ausführung mit reduzierter Griffhöhe, zur Barriere- freiheit, Griffhöhe ca. 850 mm über FFB

Türelement:  T-U2-053
Menge: 1,000 Stk

**02.04.36 Zulage Obentürschließer**
Zulage für den zusätzlichen Einbau eines Obentürschließers, Gleitschienen-Türschließer, integrierte Rauchschaltzentrale, Schließergröße entsprechend der Türflügelbreite nach EN 1154 für 1-flüglige Türen

Türelement:  T-U2-026, T-U1-003, T-U1-033, T-U1-083,
  T-U1-102, T-U1-109, T-U1-127, T-E0-037,
  T-E0-051, T-E0-070, T-E0-085, T-E0-188,
  T-E0-193, T-E0-239
Menge: 14,000 Stk

**02.04.37 Zulage Freilauf-Obentürschließer, 1-flg.**
Zulage für Ausführung des Obentürschließers mit elektrischer Freilauffunktion und, mit Gleitschiene und Hebel mit Komfort- rastfunktion, für einflügelige Türen

Türelement:  T-U2-053
Menge: 1,000 Stk

**02.04.38 Zulage Flächentaster, einseitig**
Zulage für den zusätzlichen Einbau eines Flächentasters, für die Ansteuerung über den Ellenbogen, einseitig, Edelstahl V2A, Schutzart IP 65, Einbauhöhe 105 cm, Unterputzmontage, Abmessungen ca. 75 x 250 x 17 mm, Schaltspannung 230 V, zur Auslösung der Feststellanlage

Türelement:  T-U2-053
Menge: 1,000 Stk

**02.04.39 Zulage Feuchtraumanforderung**
Zulage für die Ausführung des Türelements mit Feuchtrauman- forderung, nach DIN EN 16580, Beanspruchungsklasse W

Türelement:  T-U1-083
Menge: 1,000 Stk

*Hinweis*

**02.04.40 1-flg. T30 RS-Drehtür, B=1.010 mm, H=2.135 mm**
Komplettes Türelement (Zarge, Blatt, etc.), liefern und flucht- gerecht einbauen, inkl. Zargenhinterfüllung nach Herstellervor- gabe und aller notwendigen Nebenarbeiten, mit Brandschutz- anforderung.

Klassifizierung / Anforderungen:
- Klimaklasse II (b) nach DIN EN 1121
- Beanspruchungsklasse S nach DIN EN 1192
- Brandschutz:  T30-RS nach EN 16034 /
  EI2 30 C5 S200 nach EN 13501-2

Einbauort (Türnummer):
T-U1-110, T-E0-019, T-E0-020, T-E0-021, T-E0-069, T-E0-082, T-E0-083, T-E0-175, T-E0-206, T-E0-217, T-E0-219, T-E0-221, T-E0-253, T-E0-068, T-E1-050, T-E1-051, T-E1-058,
+ 2./3.OG analog 1.OG

Größe / Anschluss:
- Abmessungen (ab FFB) ca. 1.010 x 2.135 mm
- 1-flügelig
- ohne Bodeneinstand
- DIN L oder R
- Einbau in Massiv- / Trockenbauwänden
- lichte Durchgangsbreite min 900 mm

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 280 mm
- dreiseitig umlaufende Dichtung

Zubehör / Ausstattung:
- Bänder, VX-System, 3D-verstellbar, verzinkt, DIN L oder R
- absenkbare, integrierte Bodendichtung
Menge: 23,000 Stk

*Hinweis*

**02.04.41 Zulage SSK 1**
Zulage für die Ausführung in Schallschutzklasse 1 (SSK 1):
Rw min 27 dB / Rw,P min 32 dB, nach DIN 4109

Türelement:  T-E0-019, T-E0-020, T-E0-021
Menge: 3,000 Stk

**02.04.42 Zulage Türstopper Wand**
Lieferung und Montage von Türstoppern, verschraubt, wand- montiert, Durchmesser ca. 30 - 35 mm, Material Edelstahl matt, Puffer aus Kunststoff schwarz, inkl. Zubehör

Türelement:  T-E0-020, T-E0-069, T-E0-082, T-E0-083,
  T-E0-175, T-E0-206, T-E0-217, T-E0-219,
  T-E0-221, T-E1-058, + 2./3.OG analog 1.OG
Menge: 12,000 Stk

**02.04.43 Zulage FS-Drücker-Garnitur mit PZ-Schloss**
Lieferung und Einbau Aluminium-Rosetten-Drücker-Garnitur mit PZ-Schloss, Drücker / Drücker, Farbe Alu silber, Form nach Wahl des AG, Profilzylinder bauseits

Türelement:  T-U1-110, T-E0-019, T-E0-020, T-E0-021,
  T-E0-069, T-E0-082, T-E0-083, T-E0-175,
  T-E0-206, T-E0-217, T-E0-219, T-E0-221,
  T-E0-253, T-E0-068, T-E1-058,
  + 2./3.OG analog 1.OG
Menge: 18,000 Stk

**02.04.44 Zulage Wechselgarnitur, 1-flg.**
Zulage für Ausführung mit Wechselgarnitur (Drücker / Knauf), an einflügeligen Türen, mit PZ-Schloss, Farbe Alu silber, Form nach Wahl des AG

Türelement:  T-E0-083, T-E0-206, T-E1-050,
  + 2./3.OG analog 1.OG
Menge: 5,000 Stk

**02.04.45 Zulage Antipanikfunktion**
Zulage für Ausführung mit Panikfunktion, Typ E, selbstverrie- gelnd für einflügelige Türen

Türlement:  T-E0-083, T-E0-206, T-E0-068
Menge: 3,000 Stk

**02.04.46 Zulage Obentürschließer**
Zulage für den zusätzlichen Einbau eines Obentürschließers, Gleitschienen-Türschließer, integrierte Rauchschaltzentrale, Schließergröße entsprechend der Türflügelbreite nach EN 1154 für 1-flüglige Türen

Türelement : T-U1-110, T-E0-069, T-E0-082, T-E0-083,
  T-E0-175, T-E0-206, T-E0-217, T-E0-219,
  T-E0-221, T-E0-253, T-E0-068, T-E1-050,
  T-E1-053, T-E1-058, + 2./3.OG analog 1.OG
Menge: 20,000 Stk

**02.04.47 Zulage Obentürschließer mit Feststellanlage, 1-flg.**
Zulage für den zusätzlichen Einbau eines Obentürschließers, Gleitschienen-Türschließer, integrierte Rauchschaltzentrale und integrierter Feststellanlage, Schließergröße entsprechend der Türflügelbreite nach EN 1154 für 1-flüglige Türen

Türelement:  T-E0-019, T-E0-020, T-E0-021
Menge: 3,000 Stk

**02.04.48 Zulage Flächentaster, einseitig**
Zulage für den zusätzlichen Einbau eines Flächentasters, für die Ansteuerung über den Ellenbogen, einseitig, Edelstahl V2A, Schutzart IP 65, Einbauhöhe 105 cm, Unterputzmontage, Abmessungen ca. 75 x 250 x 17 mm, Schaltspannung 230 V, zur Auslösung der Feststellanlage

Türelement:  T-E0-019, T-E0-020, T-E0-021
Menge: 3,000 Stk

**02.04.49 Zulage elektrischer Türöffner**
Zulage für Ausführung mit elektrischem Türöffner, für ein- flügelige Türen, vorgerrüstet für bauseitige Klingelanlage

Türlement:  T-E0-206
Menge: 1,000 Stk

**02.04.50 Zulage Vorrüstung Fluchttürterminal**
Zulage für Vorrüstung für Einbau von Fluchttürterminals, Terminals werden bauseits zur Verfügung gestellt, einschl. Ver- kabelung in Zarge, zusätzlicher Schlossfalle mit PZ-Schloss und elektrischem Türöffner

Hinweis:
Menge je Tür für zwei Fluchttürterminals (beidseitig), Flucht- wegeführung erfolgt in beide Richtungen, ablaufbedingte Zusperrung der Tür notwendig

Türelement:  T-E0-083
Menge: 1,000 Stk

**02.04.51 Zulage Feuchtraumanforderung**
Zulage für die Ausführung des Türelements mit Feuchtrauman- forderung, nach DIN EN 16580, Beanspruchungsklasse W

Türelement:  T-U1-110, T-E1-058 + 2./3.OG analog 1.OG
Menge: 4,000 Stk

*Hinweis*

**02.04.52 1-flg. T90 RS-Drehtür, B=1.010 mm, H=2.135 mm**
Komplettes Türelement (Zarge, Blatt, etc.), liefern und flucht- gerecht einbauen, inkl. Zargenhinterfüllung nach Herstellervor- gabe und aller notwendigen Nebenarbeiten, mit Brandschutz- anforderung.

Klassifizierung / Anforderungen:
- Klimaklasse II (b) nach DIN EN 1121
- Beanspruchungsklasse S nach DIN EN 1192
- Brandschutz:  T90-RS nach EN 16034 /
  EI2 90 C5 S200 nach EN 13501-2

Einbauort (Türnummer):
T-U1-042, T-U1-047, T-U1-048, T-E0-208, T-E1-096
+ 2./3.OG analog 1.OG

Größe / Anschluss:
- Abmessungen (ab FFB) ca. 1.010 x 2.135 mm
- 1-flügelig
- ohne Bodeneinstand
- DIN L oder R
- Einbau in Massiv- / Trockenbauwänden

Türblatt:
- Türblatt, aus Holzwerkstoff, bzw. mineralischen Werk- stoffen, Verstärkungen, Dicke min. 48 mm, gefälzt
- Kante als Massivholzeinleimer, 3-seitig, Unterkante aus
 Massivholz bzw. mineralischen Werkstoffen, ABS-Kanten,
 Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 8,000 Stk

*Hinweis*

**02.04.53 Zulage SSK 1**
Zulage für die Ausführung in Schallschutzklasse 1 (SSK 1):
Rw min 27 dB / Rw,P min 32 dB, nach DIN 4109

Türelement:  T-E1-096, + 2./3.OG analog 1.OG
Menge: 3,000 Stk

**02.04.54 Zulage SSK 2**
Zulage für die Ausführung in Schallschutzklasse 2 (SSK 2):
Rw min 32 dB / Rw,P min 37 dB nach DIN 4109

Türelement:  T-U1-047, T-U1-048
Menge: 2,000 Stk

**02.04.55 Zulage Türstopper Wand**
Lieferung und Montage von Türstoppern, verschraubt, wand- montiert, Durchmesser ca. 30 - 35 mm, Material Edelstahl matt, Puffer aus Kunststoff schwarz, inkl. Zubehör

Türelement:  T-U1-042, T-E0-208, T-E1-096
  + 2./3.OG analog 1.OG
Menge: 5,000 Stk

**02.04.56 Zulage FS-Drücker-Garnitur mit PZ-Schloss**
Lieferung und Einbau Aluminium-Rosetten-Drücker-Garnitur mit PZ-Schloss, Drücker / Drücker, Farbe Alu silber, Form nach Wahl des AG, Profilzylinder bauseits

Türelement:  T-U1-042, T-U1-047, T-U1-048, T-E0-208,
  T-E1-096, + 2./3.OG analog 1.OG
Menge: 8,000 Stk

**02.04.57 Zulage Obentürschließer**
Zulage für den zusätzlichen Einbau eines Obentürschließers, Gleitschienen-Türschließer, integrierte Rauchschaltzentrale, Schließergröße entsprechend der Türflügelbreite nach EN 1154 für 1-flüglige Türen

Türelement :  T-U1-047, T-U1-048, T-E0-208, T-E1-096,
  + 2./3.OG analog 1.OG
Menge: 6,000 Stk

**02.04.58 Zulage Obentürschließer mit Feststellanlage, 1-flg.**
Zulage für den zusätzlichen Einbau eines Obentürschließers, Gleitschienen-Türschließer, integrierte Rauchschaltzentrale und integrierter Feststellanlage, Schließergröße entsprechend der Türflügelbreite nach EN 1154 für 1-flüglige Türen

Türelement:  T-U1-042
Menge: 1,000 Stk

**02.04.59 Zulage Flächentaster, einseitig**
Zulage für den zusätzlichen Einbau eines Flächentasters, für die Ansteuerung über den Ellenbogen, einseitig, Edelstahl V2A, Schutzart IP 65, Einbauhöhe 105 cm, Unterputzmontage, Abmessungen ca. 75 x 250 x 17 mm, Schaltspannung 230 V, zur Auslösung der Feststellanlage

Türelement:  T-U1-042
Menge: 1,000 Stk

#### Bereich 02.05 Holztüren B=1.135 mm

**02.05.1 1-flg. Drehtür, B=1.135 mm, H=2.135 mm**
Komplettes Türelement (Zarge, Blatt, etc.), liefern und flucht- gerecht einbauen, inkl. Zargenhinterfüllung nach Herstellervor- gabe und aller notwendigen Nebenarbeiten, ohne Brandschutz- anforderung.

Klassifizierung / Anforderungen:
- Klimaklasse II (b) nach DIN EN 1121
- Beanspruchungsklasse S nach DIN EN 1192

Einbauort (Türnummer):
T-U2-010, T-U2-012, T-U2-015, T-U2-031, T-U2-037, T-U2-039
T-U1-021, T-U1-024, T-U1-054, T-U1-055, T-U1-056, T-U1-057,
T-U1-059, T-U1-060, T-U1-061

Größe / Anschluss:
- Abmessungen (ab FFB) ca. 1.135 x 2.135 mm
- 1-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 15,000 Stk

*Hinweis*

**02.05.2 Zulage SSK 1**
Zulage für die Ausführung in Schallschutzklasse 1 (SSK 1):
Rw min 27 dB / Rw,P min 32 dB, nach DIN 4109

Türelement:  T-U1-021, T-U1-024, T-U1-055, T-U1-056,
  T-U1-057, T-U1-059, T-U1-060, T-U1-061
Menge: 8,000 Stk

**02.05.3 Zulage Unterschnitt**
Zulage für das Herstellen eines Türunterschnitts, bis ca. 20 mm einschl. Versiegelung der Türblattunterkante

Türelement:  T-U2-015, T-U2-039, T-U1-021, T-U1-024,
Menge: 4,000 Stk

**02.05.5 Zulage Türstopper Wand**
Lieferung und Montage von Türstoppern, verschraubt, wand- montiert, Durchmesser ca. 30 - 35 mm, Material Edelstahl matt, Puffer aus Kunststoff schwarz, inkl. Zubehör

Türelement:  T-U2-015
Menge: 1,000 Stk

**02.05.6 Zulage Türstopper Boden**
Lieferung und Montage von Bodenstoppern, verschraubt, bodenmontiert, Durchmesser ca. 30 - 35 mm, Material Edelstahl matt, Puffer aus Kunststoff schwarz, inkl. Zubehör

Türelement:  T-U2-012
Menge: 1,000 Stk

**02.05.7 Zulage Drücker-Garnitur mit PZ-Schloss**
Lieferung und Einbau Aluminium-Rosetten-Drücker-Garnitur mit PZ-Schloss, Drücker / Drücker, Farbe Alu silber, Form nach Wahl des AG, Profilzylinder bauseits

Türelement:  T-U2-010, T-U2-012, T-U2-015, T-U2-031,
  T-U2-037, T-U2-039, T-U1-021, T-U1-024,
  T-U1-054, T-U1-055, T-U1-056, T-U1-057,
  T-U1-059, T-U1-060, T-U1-061
Menge: 15,000 Stk

**02.05.8 Zulage Wechselgarnitur, 1-flg.**
Zulage für Ausführung mit Wechselgarnitur (Drücker / Knauf), an einflügeligen Türen, mit PZ-Schloss, Farbe Alu silber, Form nach Wahl des AG

Türlement:  T-U1-054
Menge: 1,000 Stk

**02.05.9 Zulage Antipanikfunktion**
Zulage für Ausführung mit Panikfunktion, Typ E, selbstverrie- gelnd, für einflügelige Türen

Türlement:  T-U1-054
Menge: 1,000 Stk

**02.05.10 Zulage Obentürschließer**
Zulage für den zusätzlichen Einbau eines Obentürschließers, Gleitschienen-Türschließer, Schließergröße entsprechend der Türflügelbreite nach EN 1154 für 1-flüglige Türen

Türelement:  T-U1-021, T-U1-024, T-U1-054, T-U1-055,
  T-U1-056, T-U1-057
Menge: 6,000 Stk

**02.05.11 Zulage Glasausschnitt, klein**
Zulage für Ausführung des Türelementes mit Glasausschnitt, klar, Schlitzglas, vertikal, Breite ca. 200 - 250 mm, Höhe bis ca. 1.000 mm, Fläche bis ca. 0,25 m²

Türelement:  T-U1-021, T-U1-024, T-U1-054, T-U1-055,
  T-U1-056, T-U1-057, T-U1-061
Menge: 7,000 Stk

**02.05.12 Zulage Nassraumanforderung**
Zulage für die Ausführung des Türelements mit Nassrauman- forderung, nach DIN EN 16580, Beanspruchungsklasse S

Türelement:  T-U2-010, T-U2-012, T-U2-015, T-U2-031,
  T-U2-037, T-U2-039
Menge: 6,000 Stk

*Hinweis*

**02.05.13 1-flg. T30-Drehtür, B=1.135 mm, H=2.135 mm**
Komplettes Türelement (Zarge, Blatt, etc.), liefern und flucht- gerecht einbauen, inkl. Zargenhinterfüllung nach Herstellervor- gabe und aller notwendigen Nebenarbeiten, ohne Brandschutz- anforderung.

Klassifizierung / Anforderungen:
- Klimaklasse II (b) nach DIN EN 1121
- Beanspruchungsklasse S nach DIN EN 1192
- Brandschutz:  T30 nach EN 16034 /
  EI2 30 C5 Sa nach EN 13501-2

Einbauort (Türnummer):
T-U1-058, T-U1-063, T-E1-122, + 2./3.OG analog 1.OG

Größe / Anschluss:
- Abmessungen (ab FFB) ca. 1.135 x 2.135 mm
- 1-flügelig
- ohne Bodeneinstand
- DIN L oder R
- Einbau in Massiv- / Trockenbauwänden

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 5,000 Stk

*Hinweis*

**02.05.14 Zulage SSK 1**
Zulage für die Ausführung in Schallschutzklasse 1 (SSK 1):
Rw min 27 dB / Rw,P min 32 dB, nach DIN 4109

Türelement:  T-U1-058, T-U1-063
Menge: 2,000 Stk

**02.05.15 Zulage Drücker-Garnitur mit PZ-Schloss**
Lieferung und Einbau Aluminium-Rosetten-Drücker-Garnitur mit PZ-Schloss, Drücker / Drücker, Farbe Alu silber, Form nach Wahl des AG, Profilzylinder bauseits

Türelement:  T-U1-058, T-U1-063, T-E1-122,
  + 2./3.OG analog 1.OG
Menge: 5,000 Stk

**02.05.16 Zulage Obentürschließer**
Zulage für den zusätzlichen Einbau eines Obentürschließers, Gleitschienen-Türschließer, integrierte Rauchschaltzentrale, Schließergröße entsprechend der Türflügelbreite nach EN 1154 für 1-flüglige Türen

Türelement:  T-U1-058, T-U1-063
Menge: 2,000 Stk

**02.05.17 Zulage Obentürschließer mit Feststellanlage, 1-flg.**
Zulage für den zusätzlichen Einbau eines Obentürschließers, Gleitschienen-Türschließer, integrierte Rauchschaltzentrale und integrierter Feststellanlage, Schließergröße entsprechend der Türflügelbreite nach EN 1154 für 1-flüglige Türen

Türelement:  T-E1-122, + 2./3.OG analog 1.OG
Menge: 3,000 Stk

**02.05.18 Zulage Flächentaster, einseitig**
Zulage für den zusätzlichen Einbau eines Flächentasters, für die Ansteuerung über den Ellenbogen, einseitig, Edelstahl V2A, Schutzart IP 65, Einbauhöhe 105 cm, Unterputzmontage, Abmessungen ca. 75 x 250 x 17 mm, Schaltspannung 230 V, zur Auslösung der Feststellanlage

Türelement:  T-E1-122, + 2./3.OG analog 1.OG
Menge: 3,000 Stk

*Hinweis*

**02.05.19 1-flg. T30 RS-Drehtür, B=1.135 mm, H=2.135 mm**
Komplettes Türelement (Zarge, Blatt, etc.), liefern und flucht- gerecht einbauen, inkl. Zargenhinterfüllung nach Herstellervor- gabe und aller notwendigen Nebenarbeiten, mit Brandschutz- anforderung.

Klassifizierung / Anforderungen:
- Klimaklasse II (b) nach DIN EN 1121
- Beanspruchungsklasse S nach DIN EN 1192
- Brandschutz:  T30-RS nach EN 16034 /
  EI2 30 C5 S200 nach EN 13501-2

Einbauort (Türnummer):
T-U1-064, T-E0-084

Größe / Anschluss:
- Abmessungen (ab FFB) ca. 1.135 x 2.135 mm
- 1-flügelig
- ohne Bodeneinstand
- DIN L oder R
- Einbau in Massiv- / Trockenbauwänden
- lichte Durchgangshöhe min 2.090 mm

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 280 mm
- dreiseitig umlaufende Dichtung

Zubehör / Ausstattung:
- Bänder, VX-System, 3D-verstellbar, verzinkt, DIN L oder R
- absenkbare, integrierte Bodendichtung
Menge: 2,000 Stk

*Hinweis*

**02.05.20 Zulage SSK 1**
Zulage für die Ausführung in Schallschutzklasse 1 (SSK 1):
Rw min 27 dB / Rw,P min 32 dB, nach DIN 4109

Türelement:  T-U1-064
Menge: 1,000 Stk

**02.05.21 Zulage Drücker-Garnitur mit PZ-Schloss**
Lieferung und Einbau Aluminium-Rosetten-Drücker-Garnitur mit PZ-Schloss, Drücker / Drücker, Farbe Alu silber, Form nach Wahl des AG, Profilzylinder bauseits

Türelement:  T-U1-064, T-E0-084
Menge: 2,000 Stk

**02.05.22 Zulage Obentürschließer**
Zulage für den zusätzlichen Einbau eines Obentürschließers, Gleitschienen-Türschließer, integrierte Rauchschaltzentrale, Schließergröße entsprechend der Türflügelbreite nach EN 1154 für 1-flüglige Türen

Türelement:  T-U1-064, T-E0-084
Menge: 2,000 Stk

**02.05.23 Zulage Türstopper Wand**
Lieferung und Montage von Türstoppern, verschraubt, wand- montiert, Durchmesser ca. 30 - 35 mm, Material Edelstahl matt, Puffer aus Kunststoff schwarz, inkl. Zubehör

Türelement:  T-U1-064
Menge: 1,000 Stk

*Hinweis*

**02.05.24 1-flg. T90 RS-Drehtür, B=1.135 mm, H=2.135 mm**
Komplettes Türelement (Zarge, Blatt, etc.), liefern und flucht- gerecht einbauen, inkl. Zargenhinterfüllung nach Herstellervor- gabe und aller notwendigen Nebenarbeiten, mit Brandschutz- anforderung.

Klassifizierung / Anforderungen:
- Klimaklasse II (b) nach DIN EN 1121
- Beanspruchungsklasse S nach DIN EN 1192
- Brandschutz:  T90-RS nach EN 16034 /
  EI2 90 C5 S200 nach EN 13501-2

Einbauort (Türnummer):
T-E0-057

Größe / Anschluss:
- Abmessungen (ab FFB) ca. 1.135 x 2.135 mm
- 1-flügelig
- ohne Bodeneinstand
- DIN L oder R
- Einbau in Massiv- / Trockenbauwänden

Türblatt:
- Türblatt, aus Holzwerkstoff, bzw. mineralischen Werk- stoffen, Verstärkungen, Dicke min. 48 mm, gefälzt
- Kante als Massivholzeinleimer, 3-seitig, Unterkante aus
 Massivholz bzw. mineralischen Werkstoffen, ABS-Kanten,
 Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 1,000 Stk

*Hinweis*

**02.05.25 Zulage SSK 2**
Zulage für die Ausführung in Schallschutzklasse 2 (SSK 2):
Rw min 32 dB / Rw,P min 37 dB nach DIN 4109

Türelement:  T-E0-057
Menge: 1,000 Stk

**02.05.26 Zulage Drücker-Garnitur mit PZ-Schloss**
Lieferung und Einbau Aluminium-Rosetten-Drücker-Garnitur mit PZ-Schloss, Drücker / Drücker, Farbe Alu silber, Form nach Wahl des AG, Profilzylinder bauseits

Türelement:  T-E0-057
Menge: 1,000 Stk

**02.05.27 Zulage Obentürschließer**
Zulage für den zusätzlichen Einbau eines Obentürschließers, Gleitschienen-Türschließer, integrierte Rauchschaltzentrale, Schließergröße entsprechend der Türflügelbreite nach EN 1154 für 1-flüglige Türen

Türelement:  T-E0-057
Menge: 1,000 Stk

**02.05.28 Zulage Türstopper Wand**
Lieferung und Montage von Türstoppern, verschraubt, wand- montiert, Durchmesser ca. 30-35 mm, Material Edelstahl matt, Puffer aus Kunststoff schwarz, inkl. Zubehör

Türelement:  T-E0-057
Menge: 1,000 Stk

#### Bereich 02.06 Holztüren B=1.126 mm

**02.06.1 1-flg. Drehtür, B=1.260 mm, H=2.135 mm**
Komplettes Türelement (Zarge, Blatt, etc.), liefern und flucht- gerecht einbauen, inkl. Zargenhinterfüllung nach Herstellervor- gabe und aller notwendigen Nebenarbeiten, ohne Brandschutz- anforderung.

Klassifizierung / Anforderungen:
- Klimaklasse II (b) nach DIN EN 1121
- Beanspruchungsklasse S nach DIN EN 1192

Einbauort (Türnummer):
T-U2-054, T-U2-089, T-U1-023, T-E0-053, T-E0-055, T-E0-099,
T-E0-119, T-E0-135, T-E0-137, T-E0-138, T-E0-140, T-E0-141,
T-E0-143, T-E0-146, T-E0-147, T-E0-157, T-E0-211, T-E0-213,
T-E0-214, T-E0-275, T-E1-117, T-E1-118, T-E1-119, T-E1-120, + 2./3.OG analog 1.OG

Größe / Anschluss:
- Abmessungen (ab FFB) ca. 1.260 x 2.135 mm
- 1-flügelig
- ohne Bodeneinstand
- DIN L oder R
- Einbau in Massiv- / Trockenbauwänden
- lichte Durchgangshöhe min 2.090 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 32,000 Stk

*Hinweis*

**02.06.2 Zulage Höhe 2.260 mm**
Zulage für Ausführung des Türelementes mit einer Höhe von 2.260 mm anstatt 2.135 mm

Türelement:  T-E0-119
Menge: 1,000 Stk

**02.06.3 Zulage SSK 2**
Zulage für die Ausführung in Schallschutzklasse 2 (SSK 2):
Rw min 32 dB / Rw,P min 37 dB nach DIN 4109

Türelement:  T-E0-137, T-E0-138, T-E0-143
Menge: 3,000 Stk

**02.06.4 Zulage SSK 3**
Zulage für die Ausführung in Schallschutzklasse 3 (SSK 3):
Rw min 37 dB / Rw,P min 42 dB nach DIN 4109

Türelement:  T-E0-146,T-E0-147, T-E0-157, T-E0-211,
  T-E0-213, T-E0-214, T-E0-275, T-E1-117,
  T-E1-118, T-E1-119, + 2./3.OG analog 1.OG
Menge: 16,000 Stk

**02.06.5 Zulage SSK 4**
Zulage für die Ausführung in Schallschutzklasse 4 (SSK 4):
Rw min 42 dB / Rw,P min 47 dB nach DIN 4109

Türelement:  T-E1-120, + 2./3.OG analog 1.OG
Menge: 3,000 Stk

**02.06.6 Zulage Unterschnitt**
Zulage für das Herstellen eines Türunterschnitts, bis ca. 15 mm einschl. Versiegelung der Türblattunterkante

Türelement:  T-U2-044, T-U2-054, T-E0-055, T-E0-099,
  T-E0-140, T-E0-141
Menge: 5,000 Stk

**02.06.7 Zulage Türstopper Wand**
Lieferung und Montage von Türstoppern, verschraubt, wand- montiert, Durchmesser ca. 30 - 35 mm, Material Edelstahl matt, Puffer aus Kunststoff schwarz, inkl. Zubehör

Türelement:  T-U2-054, T-U2-089, T-E0-135, T-E0-137,
  T-E0-138, T-E0-140, T-E0-143, T-E0-157,
  T-E0-211, T-E0-213, T-E0-214, T-E0-275
Menge: 12,000 Stk

**02.06.8 Zulage Türstopper Boden**
Lieferung und Montage von Bodenstoppern, verschraubt, als Feststeller, bodenmontiert, Durchmesser ca. 30-35 mm, Material Edelstahl matt, Puffer aus Kunststoff schwarz, inkl. Zubehör

Türelement:  T-U1-023
Menge: 1,000 Stk

**02.06.9 Zulage Drücker-Garnitur mit PZ-Schloss**
Lieferung und Einbau Aluminium-Rosetten-Drücker-Garnitur mit PZ-Schloss, Drücker / Drücker, Farbe Alu silber, Form nach Wahl des AG, Profilzylinder bauseits

Türelement:  T-U2-089, T-U1-023, T-E0-053, T-E0-055,
  T-E0-098, T-E0-119, T-E0-135, T-E0-137,
  T-E0-138, T-E0-140, T-E0-141, T-E0-143,
  T-E0-146, T-E0-147, T-E0-157, T-E0-211,
  T-E0-213, T-E0-214, T-E0-275, T-E1-117,
  T-E1-118, T-E1-119, T-E1-120,
  + 2./3.OG analog 1.OG
Menge: 31,000 Stk

**02.06.10 Zulage Drücker-Garnitur mit WC-Schloss**
Lieferung und Einbau Aluminium-Rosetten-Drücker-Garnitur mit WC-Schloss, Drücker / Drücker, Farbe Alu silber, Frei-/Besetzt- Scheibe, Form nach Wahl des AG

Türelement:  T-U2-054
Menge: 1,000 Stk

**02.06.11 Zulage Griffhöhe 850mm**
Zulage für Ausführung mit reduzierter Griffhöhe, zur Barriere- freiheit, Griffhöhe ca. 850 mm über FFB

Türelement:  T-U2-054
Menge: 1,000 Stk

**02.06.12 Zulage Antipanikfunktion**
Zulage für Ausführung mit Panikfunktion, Typ E, selbstverrie- gelnd, für einflügelige Türen

Türlement:  T-E0-119
Menge: 1,000 Stk

**02.06.13 Zulage Obentürschließer mit Feststellanlage, 1-flg.**
Zulage für den zusätzlichen Einbau eines Obentürschließers, Gleitschienen-Türschließer und integrierter Feststellanlage, Schließergröße entsprechend der Türflügelbreite nach EN 1154 für 1-flüglige Türen

Türelement:  T-U2-089
Menge: 1,000 Stk

**02.06.14 Zulage Flächentaster, einseitig**
Zulage für den zusätzlichen Einbau eines Flächentasters, für die Ansteuerung über den Ellenbogen, einseitig, Edelstahl V2A, Schutzart IP 65, Einbauhöhe 105 cm, Unterputzmontage, Abmessungen ca. 75 x 250 x 17 mm, Schaltspannung 230 V, zur Auslösung der Feststellanlage

Türelement:  T-U2-089
Menge: 1,000 Stk

**02.06.15 Zulage PU Kanten**
Zulage für Ausführung des Türblattes mit Kantenausbildung aus PU anstatt ABS

Türelement:  T-E0-157
Menge: 1,000 Stk

**02.06.16 Zulage Glasausschnitt, groß**
Zulage für Ausführung des Türelementes mit größmöglichem Glasausschnitt, klar, nach Herstellervorgabe, Standardmaße, keine Sonderabmessungen

Türelement:  T-E0-119
Menge: 1,000 Stk

**02.06.17 Zulage Feuchtraumanforderung**
Zulage für die Ausführung des Türelements mit Feuchtrauman- forderung, nach DIN EN 16580, Beanspruchungsklasse W

Türelement:  T-U2-089
Menge: 1,000 Stk

**02.06.18 Zulage Nassraumanforderung**
Zulage für die Ausführung des Türelements mit Nassrauman- forderung, nach DIN EN 16580, Beanspruchungsklasse S

Türelement:  T-U2-054
Menge: 1,000 Stk

*Hinweis*

**02.06.19 2-flg. Drehtür, B=1.260 mm, H=2.135 mm**
Komplettes Türelement (Zarge, Blatt, etc.), liefern und flucht- gerecht einbauen, inkl. Zargenhinterfüllung nach Herstellervor- gabe und aller notwendigen Nebenarbeiten, ohne Brandschutz- anforderung.

Klassifizierung / Anforderungen:
- Klimaklasse II (b) nach DIN EN 1121
- Beanspruchungsklasse S nach DIN EN 1192

Einbauort (Türnummer):
T-U2-043, T-U2-044

Größe / Anschluss:
- Abmessungen (ab FFB) ca. 1.260 x 2.135 mm
- 2-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 2,000 Stk

*Hinweis*

**02.06.20 Zulage Unterschnitt**
Zulage für das Herstellen eines Türunterschnitts, bis ca. 10 mm einschl. Versiegelung der Türblattunterkante

Türelement:  T-U2-044
Menge: 1,000 Stk

**02.06.21 Zulage Nassraumanforderung**
Zulage für die Ausführung des Türelements mit Nassrauman- forderung, nach DIN EN 16580, Beanspruchungsklasse S

Türelement:  T-U2-043, T-U2-044
Menge: 2,000 Stk

**02.06.22 Drücker-Garnitur mit PZ-Schloss**
Lieferung und Einbau Aluminium-Rosetten-Drücker-Garnitur mit PZ-Schloss, Drücker / Drücker, Farbe Alu silber, Form nach Wahl des AG, am Gang- und Standflügel, Standflügel mit Tür- treibkantriegel, Profilzylinder bauseits

Türelement:  T-U2-043, T-U2-044
Menge: 2,000 Stk

**02.06.23 Zulage Türstopper Wand**
Lieferung und Montage von Türstoppern, verschraubt, wand- montiert, Durchmesser ca. 30 - 35 mm, Material Edelstahl matt, Puffer aus Kunststoff schwarz, inkl. Zubehör

Türelement:  T-U2-044
Menge: 2,000 Stk

*Hinweis*

**02.06.24 1-flg. DS-Drehtür, B=1.260 mm, H=2.135 mm**
Komplettes Türelement (Zarge, Blatt, etc.), liefern und flucht- gerecht einbauen, inkl. Zargenhinterfüllung nach Herstellervor- gabe und aller notwendigen Nebenarbeiten, mit Brandschutz- anforderung.

Klassifizierung / Anforderungen:
- Klimaklasse II (b) nach DIN EN 1121
- Beanspruchungsklasse S nach DIN EN 1192
- Brandschutz DS dichtschließend nach EN 16034 / EN 13501-2

Einbauort (Türnummer):
T-E1-024, T-E1-093, + 2./3.OG analog 1.OG

Größe / Anschluss:
- Abmessungen (ab FFB) ca. 1.260 x 2.135 mm
- 1-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 170 mm
- dreiseitig umlaufende Dichtung

Zubehör / Ausstattung:
- Bänder, VX-System, 3D-verstellbar, verzinkt, DIN L oder R
Menge: 6,000 Stk

*Hinweis*

**02.06.25 Türstopper Boden**
Lieferung und Montage von Bodenstoppern, verschraubt, als Feststeller, bodenmontiert, Durchmesser ca. 30-35 mm, Material Edelstahl matt, Puffer aus Kunststoff schwarz, inkl. Zubehör

Türelement:  T-E1-024, T-E1-093, + 2./3.OG analog 1.OG
Menge: 6,000 Stk

**02.06.26 Zulage Drücker-Garnitur mit PZ-Schloss**
Lieferung und Einbau Aluminium-Rosetten-Drücker-Garnitur mit PZ-Schloss, Drücker / Drücker, Farbe Alu silber, Form nach Wahl des AG, Profilzylinder bauseits

Türelement:  T-E1-024, T-E1-093, + 2./3.OG analog 1.OG
Menge: 6,000 Stk

**02.06.27 Zulage Obentürschließer**
Zulage für den zusätzlichen Einbau eines Obentürschließers, Gleitschienen-Türschließer, integrierte Rauchschaltzentrale, Schließergröße entsprechend der Türflügelbreite nach EN 1154 für 1-flüglige Türen

Türelement:  T-E1-024, T-E1-093, + 2./3.OG analog 1.OG
Menge: 6,000 Stk

*Hinweis*

**02.06.28 1-flg. T30-Drehtür, B=1.260 mm, H=2.135 mm**
Komplettes Türelement (Zarge, Blatt, etc.), liefern und flucht- gerecht einbauen, inkl. Zargenhinterfüllung nach Herstellervor- gabe und aller notwendigen Nebenarbeiten, mit Brandschutz- anforderung.

Klassifizierung / Anforderungen:
- Klimaklasse II (b) nach DIN EN 1121
- Beanspruchungsklasse S nach DIN EN 1192
- Brandschutz:  T30 nach EN 16034 /
  EI2 30 C5 Sa nach EN 13501-2

Einbauort (Türnummer):
T-U2-003, T-U2-009, T-U2-027, T-U2-030, T-U2-035, T-U2-040,
T-U2-041, T-U2-051, T-U2-091, T-U2-093, T-U1-084, T-U1-085

Größe / Anschluss:
- Abmessungen (ab FFB) ca. 1.260 x 2.135 mm
- 1-flügelig
- ohne Bodeneinstand
- DIN L oder R
- Einbau in Massiv- / Trockenbauwänden
- lichte Durchgangshöhe min 2.090 mm

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 12,000 Stk

*Hinweis*

**02.06.29 Zulage Drücker-Garnitur mit PZ-Schloss**
Lieferung und Einbau Aluminium-Rosetten-Drücker-Garnitur mit PZ-Schloss, Drücker / Drücker, Farbe Alu silber, Form nach Wahl des AG, Profilzylinder bauseits

Türelement:  T-U2-003, T-U2-009, T-U2-027, T-U2-030,
  T-U2-035, T-U2-040, T-U2-041, T-U2-051,
  T-U2-091, T-U2-093, T-U1-084, T-U1-085
Menge: 12,000 Stk

**02.06.30 Zulage Türstopper Wand**
Lieferung und Montage von Türstoppern, verschraubt, wand- montiert, Durchmesser ca. 30 - 35 mm, Material Edelstahl matt, Puffer aus Kunststoff schwarz, inkl. Zubehör

Türelement:  T-U2-003, T-U2-040
Menge: 2,000 Stk

**02.06.31 Zulage Obentürschließer**
Zulage für den zusätzlichen Einbau eines Obentürschließers, Gleitschienen-Türschließer, integrierte Rauchschaltzentrale, Schließergröße entsprechend der Türflügelbreite nach EN 1154 für 1-flüglige Türen

Türelement:  T-U2-003
Menge: 1,000 Stk

**02.06.32 Zulage Obentürschließer mit Feststellanlage, 1-flg.**
Zulage für den zusätzlichen Einbau eines Obentürschließers, Gleitschienen-Türschließer, integrierte Rauchschaltzentrale und integrierter Feststellanlage, Schließergröße entsprechend der Türflügelbreite nach EN 1154 für 1-flüglige Türen

Türelement:  T-U2-009, T-U2-027, T-U2-030, T-U2-035,
  T-U2-040, T-U2-041, T-U2-051, T-U2-091,
  T-U2-093, T-U1-084, T-U1-085
Menge: 11,000 Stk

**02.06.33 Zulage Flächentaster, einseitig**
Zulage für den zusätzlichen Einbau eines Flächentasters, für die Ansteuerung über den Ellenbogen, einseitig, Edelstahl V2A, Schutzart IP 65, Einbauhöhe 105 cm, Unterputzmontage, Abmessungen ca. 75 x 250 x 17 mm, Schaltspannung 230 V, zur Auslösung der Feststellanlage

Türelement:  T-U2-009, T-U2-027, T-U2-030, T-U2-035,
  T-U2-040, T-U2-041, T-U2-051, T-U2-091,
  T-U2-093, T-U1-084, T-U1-085
Menge: 10,000 Stk

**02.06.34 Zulage Feuchtraumanforderung**
Zulage für die Ausführung des Türelements mit Feuchtrauman- forderung, nach DIN EN 16580, Beanspruchungsklasse W

Türelement:  T-U2-051
Menge: 1,000 Stk

*Hinweis*

**02.06.35 1-flg. T30 RS-Drehtür, B=1.260 mm, H=2.135 mm**
Komplettes Türelement (Zarge, Blatt, etc.), liefern und flucht- gerecht einbauen, inkl. Zargenhinterfüllung nach Herstellervor- gabe und aller notwendigen Nebenarbeiten, mit Brandschutz- anforderung.

Klassifizierung / Anforderungen:
- Klimaklasse II (b) nach DIN EN 1121
- Beanspruchungsklasse S nach DIN EN 1192
- Brandschutz:  T30-RS nach EN 16034 /
  EI2 30 C5 S200 nach EN 13501-2

Einbauort (Türnummer):
T-U1-017, T-U1-018, T-U1-045, T-U1-062, T-U2-045, T-E0-088

Größe / Anschluss:
- Abmessungen (ab FFB) ca. 1.260 x 2.135 mm
- 1-flügelig
- ohne Bodeneinstand
- DIN L oder R
- Einbau in Massiv- / Trockenbauwänden
- lichte Durchgangshöhe min 2.090 mm

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 6,000 Stk

*Hinweis*

**02.06.36 Zulage SSK 1**
Zulage für die Ausführung in Schallschutzklasse 1 (SSK 1):
Rw min 27 dB / Rw,P min 32 dB, nach DIN 4109

Türelement:  T-U1-062
Menge: 1,000 Stk

**02.06.37 Zulage SSK 2**
Zulage für die Ausführung in Schallschutzklasse 2 (SSK 2):
Rw min 32 dB / Rw,P min 37 dB nach DIN 4109

Türelement:  T-E0-088
Menge: 1,000 Stk

**02.06.38 Zulage Strahlenschutz, Bleigleichwert = 1,25 mm**
Zulage für Ausführung mit Strahlenschutz nach DIN 6834-1 für medizinisch genutzte Räume, Bleigleichwert 1,25 mm, für gesamtes Türelement

Türelement:  T-E0-088
Menge: 1,000 Stk

**02.06.39 Zulage Nassraumanforderung**
Zulage für die Ausführung des Türelements mit Nassrauman- forderung, nach DIN EN 16580, Beanspruchungsklasse S

Türelement:  T-U2-045
Menge: 1,000 Stk

**02.06.40 Zulage Drücker-Garnitur mit PZ-Schloss**
Lieferung und Einbau Aluminium-Rosetten-Drücker-Garnitur mit PZ-Schloss, Drücker / Drücker, Farbe Alu silber, Form nach Wahl des AG, Profilzylinder bauseits

Türelement:  T-U1-017, T-U1-018, T-E0-088
Menge: 3,000 Stk

**02.06.41 Zulage Wechselgarnitur, 1-flg.**
Zulage für Ausführung mit Wechselgarnitur (Drücker / Knauf), an einflügeligen Türen, mit PZ-Schloss, Farbe Alu silber, Form nach Wahl des AG

Türlement:  T-U1-045, T-U1-062, T-U2-045
Menge: 3,000 Stk

**02.06.42 Zulage Antipanikfunktion**
Zulage für Ausführung mit Panikfunktion, Typ E, für einflügelige Türen

Türlement:  T-U2-045, T-U1-045, T-U1-062
Menge: 4,000 Stk

**02.06.43 Zulage Türstopper Wand**
Lieferung und Montage von Türstoppern, verschraubt, wand- montiert, Durchmesser ca. 30 - 35 mm, Material Edelstahl matt, Puffer aus Kunststoff schwarz, inkl. Zubehör

Türelement:  T-E0-088
Menge: 1,000 Stk

**02.06.44 Zulage Obentürschließer**
Zulage für den zusätzlichen Einbau eines Obentürschließers, Gleitschienen-Türschließer, integrierte Rauchschaltzentrale, Schließergröße entsprechend der Türflügelbreite nach EN 1154 für 1-flüglige Türen

Türelement:  T-U1-045, T-U1-062
Menge: 2,000 Stk

**02.06.45 Zulage Obentürschließer mit Feststellanlage, 1-flg.**
Zulage für den zusätzlichen Einbau eines Obentürschließers, Gleitschienen-Türschließer, integrierte Rauchschaltzentrale und integrierter Feststellanlage, Schließergröße entsprechend der Türflügelbreite nach EN 1154 für 1-flüglige Türen

Türelement:  T-U2-045, T-U1-017, T-U1-018, T-E0-088
Menge: 4,000 Stk

**02.06.46 Zulage Flächentaster, einseitig**
Zulage für den zusätzlichen Einbau eines Flächentasters, für die Ansteuerung über den Ellenbogen, einseitig, Edelstahl V2A, Schutzart IP 65, Einbauhöhe 105 cm, Unterputzmontage, Abmessungen ca. 75 x 250 x 17 mm, Schaltspannung 230 V, zur Auslösung der Feststellanlage

Türelement:  T-U2-045, T-U1-017, T-U1-018
Menge: 3,000 Stk

**02.06.47 Zulage Flächentaster, beidseitig**
Zulage für den zusätzlichen Einbau eines Flächentasters, für die Ansteuerung über den Ellenbogen, beidseitig (ME 1 Stk = 1 Paar), Edelstahl V2A, Schutzart IP 65, Einbauhöhe 105 cm, Unterputzmontage, Abmessungen ca. 75 x 250 x 17 mm, Schaltspannung 230 V

Türelement:  T-E0-088
Menge: 1,000 Stk

**02.06.48 Zulage Glasausschnitt, klein**
Zulage für Ausführung des Türelementes mit Glasausschnitt, klar, Schlitzglas, vertikal, Breite ca. 200 - 250 mm, Höhe bis ca. 1.000 mm, Fläche bis ca. 0,25 m²

Türelement:  T-U1-018, T-U1-045
Menge: 2,000 Stk

**02.06.49 Zulage Türaufschlag 155°**
Zulage für Ausführung mit Türaufschlag ca. 155°, in Verbindung mit Obentürschließer mit integrierter Feststellanlage

Türelement:  T-U2-045
Menge: 1,000 Stk

**02.06.50 Zulage PU Kanten**
Zulage für Ausführung des Türblattes mit Kantenausbildung aus PU anstatt ABS

Türelement:  T-E0-088
Menge: 1,000 Stk

*Hinweis*

**02.06.51 1-flg. T90 RS-Drehtür, B=1.260 mm, H=2.135 mm**
Komplettes Türelement (Zarge, Blatt, etc.), liefern und flucht- gerecht einbauen, inkl. Zargenhinterfüllung nach Herstellervor- gabe und aller notwendigen Nebenarbeiten, mit Brandschutz- anforderung.

Klassifizierung / Anforderungen:
- Klimaklasse II (b) nach DIN EN 1121
- Beanspruchungsklasse S nach DIN EN 1192
- Brandschutz:  T90-RS nach EN 16034 /
  EI2 90 C5 S200 nach EN 13501-2

Einbauort (Türnummer):
T-U1-075

Größe / Anschluss:
- Abmessungen (ab FFB) ca. 1.260 x 2.135 mm
- 1-flügelig
- ohne Bodeneinstand
- DIN L oder R
- Einbau in Massiv- / Trockenbauwänden
- lichte Durchgangshöhe min 2.090 mm

Türblatt:
- Türblatt, aus Holzwerkstoff, bzw. mineralischen Werk- stoffen, Verstärkungen, Dicke min. 48 mm, gefälzt
- Kante als Massivholzeinleimer, 3-seitig, Unterkante aus
 Massivholz bzw. mineralischen Werkstoffen, ABS-Kanten,
 Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 1,000 Stk

*Hinweis*

**02.06.52 Zulage Wechselgarnitur, 1-flg.**
Zulage für Ausführung mit Wechselgarnitur (Drücker / Knauf), an einflügeligen Türen, mit PZ-Schloss, Farbe Alu silber, Form nach Wahl des AG

Türelement:  T-U1-075
Menge: 1,000 Stk

**02.06.53 Zulage Türstopper Wand**
Lieferung und Montage von Türstoppern, verschraubt, wand- montiert, Durchmesser ca. 30 - 35 mm, Material Edelstahl matt, Puffer aus Kunststoff schwarz, inkl. Zubehör

Türelement:  T-U1-075
Menge: 1,000 Stk

**02.06.54 Zulage Obentürschließer mit Feststellanlage, 1-flg.**
Zulage für den zusätzlichen Einbau eines Obentürschließers, Gleitschienen-Türschließer, integrierte Rauchschaltzentrale und integrierter Feststellanlage, Schließergröße entsprechend der Türflügelbreite nach EN 1154 für 1-flüglige Türen

Türelement:  T-U1-075
Menge: 1,000 Stk

**02.06.55 Zulage Flächentaster, einseitig**
Zulage für den zusätzlichen Einbau eines Flächentasters, für die Ansteuerung über den Ellenbogen, einseitig, Edelstahl V2A, Schutzart IP 65, Einbauhöhe 105 cm, Unterputzmontage, Abmessungen ca. 75 x 250 x 17 mm, Schaltspannung 230 V, zur Auslösung der Feststellanlage

Türelement:  T-U1-075
Menge: 1,000 Stk

#### Bereich 02.07 Holztüren B=1.360 mm

**02.07.1 1-flg. Drehtür, B=1.360 mm, H=2.135 mm**
Komplettes Türelement (Zarge, Blatt, etc.), liefern und flucht- gerecht einbauen, inkl. Zargenhinterfüllung nach Herstellervor- gabe und aller notwendigen Nebenarbeiten, ohne Brandschutz- anforderung.

Klassifizierung / Anforderungen:
- Klimaklasse II (b) nach DIN EN 1121
- Beanspruchungsklasse S nach DIN EN 1192

Einbauort (Türnummer):
T-E0-003, T-E0-004, T-E0-005, T-E0-006, T-E0-007, T-E0-010, T-E0-011, T-E0-014, T-E0-015

Größe / Anschluss:
- Abmessungen (ab FFB) ca. 1.360 x 2.135 mm
- 1-flügelig
- ohne Bodeneinstand
- DIN L oder R
- Einbau in Massiv- / Trockenbauwänden
- lichte Durchgangshöhe min 2.090 mm
- lichte Durchgangsbreite min 1.200 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 185 mm

Zubehör / Ausstattung:
- Bänder, VX-System, 3D-verstellbar, verzinkt, DIN L oder R
Menge: 9,000 Stk

*Hinweis*

**02.07.2 Zulage SSK 1**
Zulage für die Ausführung in Schallschutzklasse 1 (SSK 1):
Rw min 27 dB / Rw,P min 32 dB, nach DIN 4109

Türelement:  T-E0-007, T-E0-010, T-E0-011, T-E0-014,
  T-E0-015
Menge: 5,000 Stk

**02.07.3 Zulage Unterschnitt**
Zulage für das Herstellen eines Türunterschnitts, bis ca. 10 mm einschl. Versiegelung der Türblattunterkante

Türelement:  T-E0-003, T-E0-004, T-E0-005, T-E0-006
Menge: 4,000 Stk

**02.07.4 Zulage Drücker-Garnitur mit PZ-Schloss**
Lieferung und Einbau Aluminium-Rosetten-Drücker-Garnitur mit PZ-Schloss, Drücker / Drücker, Farbe Alu silber, Form nach Wahl des AG, Profilzylinder bauseits

Türelement:  T-E0-003, T-E0-004, T-E0-005, T-E0-006,
  T-E0-007, T-E0-010, T-E0-011, T-E0-014,
  T-E0-015
Menge: 9,000 Stk

**02.07.5 Zulage Griffhöhe 850mm**
Zulage für Ausführung mit reduzierter Griffhöhe, zur Barriere- freiheit, Griffhöhe ca. 850 mm über FFB

Türelement:  T-E0-003, T-E0-004, T-E0-005, T-E0-006,
  T-E0-007, T-E0-010, T-E0-011, T-E0-014,
  T-E0-015
Menge: 9,000 Stk

**02.07.6 Zulage Türstopper Wand**
Lieferung und Montage von Türstoppern, verschraubt, wand- montiert, Durchmesser ca. 30 - 35 mm, Material Edelstahl matt, Puffer aus Kunststoff schwarz, inkl. Zubehör

Türelement:  T-E0-003, T-E0-004, T-E0-005, T-E0-006,
  T-E0-007, T-E0-010, T-E0-011, T-E0-014,
  T-E0-015
Menge: 9,000 Stk

**02.07.7 Zulage Türantrieb**
Zulage für Ausführung eines geeigneten Türantriebs für auto- matische Drehtüren, mit elektrischem Türöffner, Auslösung des Antriebs bei leichtem Druck auf das Türblatt, mit Hinderniser- kennung, mit Endanschlag, Servo-Unterstützung einschl. motorischer Unterstützung bei manueller Öffnung der Tür, für 1-flüglige Türen, Anschluss an bauseitig vorgerüstete Zuleitung

Türelement:  T-E0-010, T-E0-011
Menge: 2,000 Stk

**02.07.8 Zulage Vorrüstung Türantrieb**
Zulage für Vorrüstung zum späteren Einbau eines geeigneten Türantriebs für automatische Drehtüren, mit Austauschstück ohne Entriegelung für Einbau eines elektrischen Türöffners, 1-flüglig

Türelement:  T-E0-007, T-E0-014, T-E0-015
Menge: 3,000 Stk

**02.07.9 Zulage Flächentaster, einseitig**
Zulage für den zusätzlichen Einbau eines Flächentasters, für die Ansteuerung über den Ellenbogen, einseitig, Edelstahl V2A, Schutzart IP 65, Einbauhöhe 105 cm, Unterputzmontage, Abmessungen ca. 75 x 250 x 17 mm, Schaltspannung 230 V

Türelement:  T-E0-010, T-E0-011
Menge: 2,000 Stk

**02.07.10 Zulage Flächentaster Blindabdeckung, einseitig**
Zulage für Blindabdeckung für einen Flächentasters, für die Ansteuerung über den Ellenbogen, einseitig, passend zu Flächentaster, Edelstahl V2A, Einbauhöhe 105 cm, Unterputz- montage, Abmessungen ca. 75 x 250 x 17 mm

Türelement:  T-E0-007, T-E0-014, T-E0-015
Menge: 3,000 Stk

**02.07.11 Zulage Glasausschnitt, groß**
Zulage für Ausführung des Türelementes mit größtmöglichem Glasausschnitt, klar, nach Herstellervorgabe, Standardmaße, keine Sonderabmessungen

Türelement:  T-E0-003, T-E0-004, T-E0-005, T-E0-006
Menge: 4,000 Stk

**02.07.12 Zulage PU Kanten**
Zulage für Ausführung des Türblattes mit Kantenausbildung aus PU anstatt ABS

Türelement:  T-E0-003, T-E0-004, T-E0-005, T-E0-006,
  T-E0-007, T-E0-010, T-E0-011, T-E0-014,
  T-E0-015
Menge: 9,000 Stk

*Hinweis*

**02.07.13 1-flg. DS-Drehtür, B=1.360 mm, H=2.135 mm**
Komplettes Türelement (Zarge, Blatt, etc.), liefern und flucht- gerecht einbauen, inkl. Zargenhinterfüllung nach Herstellervor- gabe und aller notwendigen Nebenarbeiten, mit Brandschutz- anforderung.

Klassifizierung / Anforderungen:
- Klimaklasse II (b) nach DIN EN 1121
- Beanspruchungsklasse S nach DIN EN 1192
- Brandschutz DS dichtschließend nach EN 16034 / EN 13501-2

Einbauort (Türnummer):
T-U1-139, T-E1-002, T-E1-004, T-E1-006, T-E1-008, T-E1-010,
T-E1-012, T-E1-017, T-E1-019, T-E1-022, T-E1-029, T-E1-032,
T-E1-034, T-E1-036, T-E1-038, T-E1-040, T-E1-042, T-E1-044,
T-E1-046, T-E1-062, T-E1-064, T-E1-066, T-E1-068, T-E1-070,
T-E1-072, T-E1-074, T-E1-076, T-E1-078, T-E1-081, T-E1-083,
T-E1-085, T-E1-087, T-E1-098, T-E1-100, T-E1-102, T-E1-104,
+ 2./3.OG analog 1.OG

Größe / Anschluss:
- Abmessungen (ab FFB) ca. 1.360 x 2.135 mm
- 1-flügelig
- ohne Bodeneinstand
- DIN L oder R
- Einbau in Massiv- / Trockenbauwänden
- lichte Durchgangshöhe min 2.090 mm
- lichte Durchgangsbreite min 1.200 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 180 mm
- dreiseitig umlaufende Dichtung

Zubehör / Ausstattung:
- Bänder, VX-System, 3D-verstellbar, verzinkt, DIN L oder R
Menge: 106,000 Stk

*Hinweis*

**02.07.14 Zulage Höhe 2.260 mm**
Zulage für Ausführung des Türelementes mit einer Höhe von 2.260 mm anstatt 2.135 mm

Türelement:  T-U1-139
Menge: 1,000 Stk

**02.07.15 Zulage SSK 1**
Zulage für die Ausführung in Schallschutzklasse 1 (SSK 1):
Rw min 27 dB / Rw,P min 32 dB, nach DIN 4109

Türelement:  T-E1-046, + 2./3.OG analog 1.OG
Menge: 3,000 Stk

**02.07.16 Zulage SSK 3**
Zulage für die Ausführung in Schallschutzklasse 3 (SSK 3):
Rw min 37 dB / Rw,P min 42 dB  nach DIN 4109

Türelement:  T-E1-002, T-E1-004, T-E1-006, T-E1-008,
  T-E1-010, T-E1-012, T-E1-017, T-E1-019,
  T-E1-022, T-E1-029, T-E1-032, T-E1-034,
  T-E1-036, T-E1-038, T-E1-040, T-E1-042,
  T-E1-044, T-E1-062, T-E1-064, T-E1-066,
  T-E1-068, T-E1-070, T-E1-072, T-E1-074,
  T-E1-076, T-E1-078, T-E1-081, T-E1-083,
  T-E1-085, T-E1-087, T-E1-098, T-E1-100,
  T-E1-102, T-E1-104, + 2./3.OG analog 1.OG
Menge: 102,000 Stk

**02.07.17 Zulage SSK 4**
Zulage für die Ausführung in Schallschutzklasse 4 (SSK 4):
Rw min 42 dB / Rw,P min 47 dB  nach DIN 4109

Türelement:  T-U1-139
Menge: 1,000 Stk

**02.07.18 Zulage Drücker-Garnitur mit PZ-Schloss**
Lieferung und Einbau Aluminium-Rosetten-Drücker-Garnitur mit PZ-Schloss, Drücker / Drücker, Farbe Alu silber, Form nach Wahl des AG, Profilzylinder bauseits

Türelement:  T-U1-139, T-E1-002, T-E1-004, T-E1-006,
  T-E1-008, T-E1-010, T-E1-012, T-E1-017,
  T-E1-019, T-E1-022, T-E1-029, T-E1-032,
  T-E1-034, T-E1-036, T-E1-038, T-E1-040,
  T-E1-042, T-E1-044, T-E1-046, T-E1-062,
  T-E1-064, T-E1-066, T-E1-068, T-E1-070,
  T-E1-072, T-E1-074, T-E1-076, T-E1-078,
  T-E1-081, T-E1-083, T-E1-085, T-E1-087,
  T-E1-098, T-E1-100, T-E1-102, T-E1-104,
  + 2./3.OG analog 1.OG
Menge: 106,000 Stk

**02.07.19 Zulage Griffhöhe 850mm**
Zulage für Ausführung mit reduzierter Griffhöhe, zur Barriere- freiheit, Griffhöhe ca. 850 mm über FFB

Türelement:  T-E1-002, T-E1-004, T-E1-006, E1-008,
  T-E1-010, T-E1-012, T-E1-017, T-E1-019,
  T-E1-022, T-E1-029, T-E1-032, T-E1-034,
  T-E1-036, T-E1-038, T-E1-040, T-E1-042,
  T-E1-044, T-E1-046, T-E1-062, T-E1-064,
  T-E1-066, T-E1-068, T-E1-070, T-E1-072,
  T-E1-074, T-E1-076, T-E1-078, T-E1-081,
  T-E1-083, T-E1-085, T-E1-087, T-E1-098,
  T-E1-100, T-E1-102, T-E1-104,
  + 2./3.OG analog 1.OG
Menge: 105,000 Stk

**02.07.20 Zulage Türstopper Wand**
Lieferung und Montage von Türstoppern, verschraubt, wand- montiert, Durchmesser ca. 30 - 35 mm, Material Edelstahl matt, Puffer aus Kunststoff schwarz, inkl. Zubehör

Türelement:  T-U1-139, T-E1-002, T-E1-004, T-E1-006,
  T-E1-008, T-E1-010, T-E1-012, T-E1-017,
  T-E1-019, T-E1-022, T-E1-029, T-E1-032,
  T-E1-034, T-E1-036, T-E1-038, T-E1-040,
  T-E1-042, T-E1-044, T-E1-046, T-E1-062,
  T-E1-064, T-E1-066, T-E1-068, T-E1-070,
  T-E1-072, T-E1-074, T-E1-076, T-E1-078,
  T-E1-081, T-E1-083, T-E1-085, T-E1-087,
  T-E1-098, T-E1-100, T-E1-102, T-E1-104,
  + 2./3.OG analog 1.OG
Menge: 106,000 Stk

**02.07.21 Zulage Türantrieb**
Zulage für Ausführung eines geeigneten Türantriebs für auto- matische Drehtüren, mit elektrischem Türöffner, Auslösung des Antriebs bei leichtem Druck auf das Türblatt, mit Hinderniser- kennung, mit Endanschlag, Servo-Unterstützung einschl. motorischer Unterstützung bei manueller Öffnung der Tür, für 1-flüglige Türen, Anschluss an bauseitig vorgerüstete Zuleitung

Türelement:  T-E1-004, T-E1-006, + 2./3.OG analog 1.OG
Menge: 6,000 Stk

**02.07.22 Zulage Vorrüstung Türantrieb**
Zulage für Vorrüstung zum späteren Einbau eines geeigneten Türantriebs für automatische Drehtüren, mit Austauschstück ohne Entriegelung für Einbau eines elektrischen Türöffners, 1-flüglig

Türelement:  T-E1-002, T-E1-008, T-E1-010, T-E1-012,
  T-E1-017, T-E1-019, T-E1-022, T-E1-029,
  T-E1-032, T-E1-034, T-E1-036, T-E1-038,
  T-E1-040, T-E1-042, T-E1-044, T-E1-062,
  T-E1-064, T-E1-066, T-E1-068, T-E1-070,
  T-E1-072, T-E1-074, T-E1-076, T-E1-078,
  T-E1-081, T-E1-083, T-E1-085, T-E1-087,
  T-E1-098, T-E1-100, T-E1-102, T-E1-104,
  + 2./3.OG analog 1.OG
Menge: 96,000 Stk

**02.07.23 Zulage Flächentaster, einseitig**
Zulage für den zusätzlichen Einbau eines Flächentasters, für die Ansteuerung über den Ellenbogen, einseitig, Edelstahl V2A, Schutzart IP 65, Einbauhöhe 105 cm, Unterputzmontage, Abmessungen ca. 75 x 250 x 17 mm, Schaltspannung 230 V

Türelement:  T-E1-004, T-E1-006, + 2./3.OG analog 1.OG
Menge: 6,000 Stk

**02.07.24 Zulage Flächentaster Blindabdeckung, einseitig**
Zulage für Blindabdeckung für einen Flächentasters, für die Ansteuerung über den Ellenbogen, einseitig, passend zu Flächentaster, Edelstahl V2A, Einbauhöhe 105 cm, Unterputz- montage, Abmessungen ca. 75 x 250 x 17 mm

Türelement:  T-E1-002, T-E1-008, T-E1-010, T-E1-012,
  T-E1-017, T-E1-019, T-E1-022, T-E1-029,
  T-E1-032, T-E1-034, T-E1-036, T-E1-038,
  T-E1-040, T-E1-042, T-E1-044, T-E1-062,
  T-E1-064, T-E1-066, T-E1-068, T-E1-070,
  T-E1-072, T-E1-074, T-E1-076, T-E1-078,
  T-E1-081, T-E1-083, T-E1-085, T-E1-087,
  T-E1-098, T-E1-100, T-E1-102, T-E1-104,
  + 2./3.OG analog 1.OG
Menge: 96,000 Stk

**02.07.25 Zulage PU Kanten**
Zulage für Ausführung des Türblattes mit Kantenausbildung aus PU anstatt ABS

Türelement:  T-E1-002, T-E1-004, T-E1-006, T-E1-008,
  T-E1-010, T-E1-012, T-E1-017, T-E1-019,
  T-E1-022, T-E1-029, T-E1-032, T-E1-034,
  T-E1-036, T-E1-038, T-E1-040, T-E1-042,
  T-E1-044, T-E1-062, T-E1-064, T-E1-066,
  T-E1-068, T-E1-070, T-E1-072, T-E1-074,
  T-E1-076, T-E1-078, T-E1-081, T-E1-083,
  T-E1-085, T-E1-087, T-E1-098, T-E1-100,
  T-E1-102, T-E1-104, + 2./3.OG analog 1.OG
Menge: 102,000 Stk

*Hinweis*

**02.07.26 1-flg. T30-Drehtür, B=1.360 mm, H=2.135 mm**
Komplettes Türelement (Zarge, Blatt, etc.), liefern und flucht- gerecht einbauen, inkl. Zargenhinterfüllung nach Herstellervor- gabe und aller notwendigen Nebenarbeiten, mit Brandschutz- anforderung.

Klassifizierung / Anforderungen:
- Klimaklasse II (b) nach DIN EN 1121
- Beanspruchungsklasse S nach DIN EN 1192
- Brandschutz:  T30-RS nach EN 16034 /
  EI2 30 C5 S200 nach EN 13501-2

Einbauort (Türnummer):
T-E1-106, + 2./3.OG analog 1.OG

Größe / Anschluss:
- Abmessungen (ab FFB) ca. 1.360 x 2.135 mm
- 1-flügelig
- ohne Bodeneinstand
- DIN L oder R
- Einbau in Massiv- / Trockenbauwänden

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 135 mm
- dreiseitig umlaufende Dichtung

Zubehör / Ausstattung:
- Bänder, VX-System, 3D-verstellbar, verzinkt, DIN L oder R
- absenkbare, integrierte Bodendichtung
Menge: 3,000 Stk

*Hinweis*

**02.07.27 Zulage Drücker-Garnitur mit PZ-Schloss**
Lieferung und Einbau Aluminium-Rosetten-Drücker-Garnitur mit PZ-Schloss, Drücker / Drücker, Farbe Alu silber, Form nach Wahl des AG, Profilzylinder bauseits

Türelement:  T-E1-106, + 2./3.OG analog 1.OG
Menge: 3,000 Stk

**02.07.28 Zulage Türstopper Wand**
Lieferung und Montage von Türstoppern, verschraubt, wand- montiert, Durchmesser ca. 30 - 35 mm, Material Edelstahl matt, Puffer aus Kunststoff schwarz, inkl. Zubehör

Türelement:  T-E1-106, + 2./3.OG analog 1.OG
Menge: 3,000 Stk

**02.07.29 Zulage Obentürschließer mit Feststellanlage, 1-flg.**
Zulage für den zusätzlichen Einbau eines Obentürschließers, Gleitschienen-Türschließer, integrierte Rauchschaltzentrale und integrierter Feststellanlage, Schließergröße entsprechend der Türflügelbreite nach EN 1154 für 1-flüglige Türen

Türelement:  T-E1-106, + 2./3.OG analog 1.OG
Menge: 3,000 Stk

**02.07.30 Zulage Flächentaster, einseitig**
Zulage für den zusätzlichen Einbau eines Flächentasters, für die Ansteuerung über den Ellenbogen, einseitig, Edelstahl V2A, Schutzart IP 65, Einbauhöhe 105 cm, Unterputzmontage, Abmessungen ca. 75 x 250 x 17 mm, Schaltspannung 230 V, zur Auslösung der Feststellanlage

Türelement:  T-E1-106, + 2./3.OG analog 1.OG
Menge: 3,000 Stk

*Hinweis*

**02.07.31 1-flg. T30 RS-Drehtür, B=1.360 mm, H=2.135 mm**
Komplettes Türelement (Zarge, Blatt, etc.), liefern und flucht- gerecht einbauen, inkl. Zargenhinterfüllung nach Herstellervor- gabe und aller notwendigen Nebenarbeiten, mit Brandschutz- anforderung.

Klassifizierung / Anforderungen:
- Klimaklasse II (b) nach DIN EN 1121
- Beanspruchungsklasse S nach DIN EN 1192
- Brandschutz:  T30-RS nach EN 16034 /
  EI2 30 C5 S200 nach EN 13501-2

Einbauort (Türnummer):
T-E0-086, T-E0-201a, T-E1-055, + 2./3.OG analog 1.OG

Größe / Anschluss:
- Abmessungen (ab FFB) ca. 1.360 x 2.135 mm
- 1-flügelig
- ohne Bodeneinstand
- DIN L oder R
- Einbau in Massiv- / Trockenbauwänden

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 5,000 Stk

*Hinweis*

**02.07.32 Zulage SSK 2**
Zulage für die Ausführung in Schallschutzklasse 2 (SSK 2):
Rw min 32 dB / Rw,P min 37 dB  nach DIN 4109

Türelement:  T-E0-086
Menge: 1,000 Stk

**02.07.33 Zulage SSK 3**
Zulage für die Ausführung in Schallschutzklasse 3 (SSK 3):
Rw min 37 dB / Rw,P min 42 dB  nach DIN 4109

Türelement:  T-E0-201a
Menge: 1,000 Stk

**02.07.34 Zulage Drücker-Garnitur mit PZ-Schloss**
Lieferung und Einbau Aluminium-Rosetten-Drücker-Garnitur mit PZ-Schloss, Drücker / Drücker, Farbe Alu silber, Form nach Wahl des AG, Profilzylinder bauseits

Türelement:  T-E0-086, T-E0-201a, T-E1-055,
  + 2./3.OG analog 1.OG
Menge: 5,000 Stk

**02.07.35 Zulage Türstopper Wand**
Lieferung und Montage von Türstoppern, verschraubt, wand- montiert, Durchmesser ca. 30 -3 5 mm, Material Edelstahl matt, Puffer aus Kunststoff schwarz, inkl. Zubehör

Türelement:  T-E0-086, T-E1-055, + 2./3.OG analog 1.OG
Menge: 4,000 Stk

**02.07.36 Zulage Obentürschließer**
Zulage für den zusätzlichen Einbau eines Obentürschließers, Gleitschienen-Türschließer, integrierte Rauchschaltzentrale, Schließergröße entsprechend der Türflügelbreite nach EN 1154 für 1-flüglige Türen

Türelement:  T-E0-086
Menge: 1,000 Stk

**02.07.37 Zulage Obentürschließer mit Feststellanlage, 1-flg.**
Zulage für den zusätzlichen Einbau eines Obentürschließers, Gleitschienen-Türschließer, integrierte Rauchschaltzentrale und integrierter Feststellanlage, Schließergröße entsprechend der Türflügelbreite nach EN 1154 für 1-flüglige Türen

Türelement:  T-E1-055, + 2./3.OG analog 1.OG
Menge: 3,000 Stk

**02.07.38 Zulage Flächentaster, einseitig**
Zulage für den zusätzlichen Einbau eines Flächentasters, für die Ansteuerung über den Ellenbogen, einseitig, Edelstahl V2A, Schutzart IP 65, Einbauhöhe 105 cm, Unterputzmontage, Abmessungen ca. 75 x 250 x 17 mm, Schaltspannung 230 V, zur Auslösung der Feststellanlage

Türelement:  T-E1-055, + 2./3.OG analog 1.OG
Menge: 3,000 Stk

**02.07.39 Zulage PU Kanten**
Zulage für Ausführung des Türblattes mit Kantenausbildung aus PU anstatt ABS

Türelement:  T-E0-201a
Menge: 1,000 Stk

*Hinweis*

**02.07.40 1-flg. T90 RS-Drehtür, B=1.360 mm, H=2.135 mm**
Komplettes Türelement (Zarge, Blatt, etc.), liefern und flucht- gerecht einbauen, inkl. Zargenhinterfüllung nach Herstellervor- gabe und aller notwendigen Nebenarbeiten, mit Brandschutz- anforderung.

Klassifizierung / Anforderungen:
- Klimaklasse II (b) nach DIN EN 1121
- Beanspruchungsklasse S nach DIN EN 1192
- Brandschutz:  T90-RS nach EN 16034 /
  EI2 90 C5 S200 nach EN 13501-2

Einbauort (Türnummer):
T-E0-056

Größe / Anschluss:
- Abmessungen (ab FFB) ca. 1.360 x 2.135 mm
- 1-flügelig
- ohne Bodeneinstand
- DIN L oder R
- Einbau in Massiv- / Trockenbauwänden
- lichte Durchgangshöhe min 2.090 mm
- lichte Durchgangsbreite min 1.200 mm

Türblatt:
- Türblatt, aus Holzwerkstoff, bzw. mineralischen Werk- stoffen, Verstärkungen, Dicke min. 48 mm, gefälzt
- Kante als Massivholzeinleimer, 3-seitig, Unterkante aus
 Massivholz bzw. mineralischen Werkstoffen, ABS-Kanten,
 Farbe nach Wahl des AG
- Oberfläche aus HPL-Schichtstoff min. 0,8 mm
- Farbton / Optik nach Wahl des AG (Standarddekor)

Zarge:
- Stahlumfassungszarge, gefälzt
- 2-teilig, für nachträglichen Einbau
- Blechstärke ca. 1,5 mm,
- pulverbeschichtet, Farbton RAL nach Wahl des AG
- Maulweite bis ca. 250 mm
- dreiseitig umlaufende Dichtung
-
Zubehör / Ausstattung:
- Bänder, VX-System, 3D-verstellbar, verzinkt, DIN L oder R
- absenkbare, integrierte Bodendichtung
Menge: 1,000 Stk

*Hinweis*

**02.07.41 Zulage Drücker-Garnitur mit PZ-Schloss**
Lieferung und Einbau Aluminium-Rosetten-Drücker-Garnitur mit PZ-Schloss, Drücker / Drücker, Farbe Alu silber, Form nach Wahl des AG, Profilzylinder bauseits

Türelement:  T-E0-056
Menge: 1,000 Stk

**02.07.42 Zulage Antipanikfunktion**
Zulage für Ausführung mit Panikfunktion, Typ E, selbstverrie- gelnd, für einflügelige Türen

Türlement:  T-E0-056
Menge: 1,000 Stk

**02.07.43 Zulage Türstopper Wand**
Lieferung und Montage von Türstoppern, verschraubt, wand- montiert, Durchmesser ca. 30 - 35 mm, Material Edelstahl matt, Puffer aus Kunststoff schwarz, inkl. Zubehör

Türelement:  T-E0-056
Menge: 1,000 Stk

**02.07.44 Zulage Obentürschließer mit Feststellanlage, 1-flg.**
Zulage für den zusätzlichen Einbau eines Obentürschließers, Gleitschienen-Türschließer, integrierte Rauchschaltzentrale und integrierter Feststellanlage, Schließergröße entsprechend der Türflügelbreite nach EN 1154 für 1-flüglige Türen

Türelement:  T-E0-056
Menge: 1,000 Stk

**02.07.45 Zulage Flächentaster, einseitig**
Zulage für den zusätzlichen Einbau eines Flächentasters, für die Ansteuerung über den Ellenbogen, einseitig, Edelstahl V2A, Schutzart IP 65, Einbauhöhe 105 cm, Unterputzmontage, Abmessungen ca. 75 x 250 x 17 mm, Schaltspannung 230 V, zur Auslösung der Feststellanlage

Türelement:  T-E0-056
Menge: 1,000 Stk

**02.07.46 Zulage PU Kanten**
Zulage für Ausführung des Türblattes mit Kantenausbildung aus PU anstatt ABS

Türelement:  T-E0-056
Menge: 1,000 Stk

#### Bereich 02.08 Holztüren B=1.510 mm

**02.08.1 2-flg. Drehtür, B=1.510 mm, H=2.135 mm**
Komplettes Türelement (Zarge, Blatt, etc.), liefern und flucht- gerecht einbauen, inkl. Zargenhinterfüllung nach Herstellervor- gabe und aller notwendigen Nebenarbeiten, ohne Brandschutz- anforderung.

Klassifizierung / Anforderungen:
- Klimaklasse II (b) nach DIN EN 1121
- Beanspruchungsklasse S nach DIN EN 1192

Einbauort (Türnummer):
T-U2-036, T-U2-042, T-U1-076

Größe / Anschluss:
- Abmessungen (ab FFB) ca. 1.510 x 2.135 mm
- 2-flügelig
- ohne Bodeneinstand
- DIN L oder R
- Einbau in Massiv- / Trockenbauwänden
- lichte Durchgangshöhe min 2.090 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 3,000 Stk

*Hinweis*

**02.08.2 Zulage Drücker-Garnitur mit PZ-Schloss**
Lieferung und Einbau Aluminium-Rosetten-Drücker-Garnitur mit PZ-Schloss, Drücker / Drücker, Farbe Alu silber, Form nach Wahl des AG, am Gang- und Standflügel, Standflügel mit Tür- treibkantriegel, Profilzylinder bauseits

Türelement:  T-U2-036, T-U2-042, T-U1-076
Menge: 3,000 Stk

**02.08.3 Zulage Antipanikfunktion**
Zulage für Ausführung mit Panikfunktion, Typ E, selbstverrie- gelnnd, Vollpanik, für zweiflügelige Türen, an beiden Türflügeln

Türlement:  T-U2-036, T-U2-042
Menge: 2,000 Stk

**02.08.4 Zulage Unterschnitt**
Zulage für das Herstellen eines Türunterschnitts, bis ca. 15 mm einschl. Versiegelung der Türblattunterkante

Türelement:  T-U2-036, T-U2-042
Menge: 2,000 Stk

**02.08.5 Zulage Nassraumanforderung**
Zulage für die Ausführung des Türelements mit Nassrauman- forderung, nach DIN EN 16580, Beanspruchungsklasse S

Türelement:  T-U2-036, T-U2-042
Menge: 2,000 Stk

**02.08.6 Zulage Türstopper Wand**
Lieferung und Montage von Türstoppern, verschraubt, wand- montiert, Durchmesser ca. 30 - 35 mm, Material Edelstahl matt, Puffer aus Kunststoff schwarz, inkl. Zubehör

Türelement:  T-U2-042, T-U1-076
Menge: 2,000 Stk

**02.08.7 Zulage Obentürschließer mit Feststellanlage, 2-flg.**
Zulage für den zusätzlichen Einbau eines Obentürschließers, Gleitschienen-Türschließer, Schließergröße entsprechend der Türflügelbreite nach EN 1154, für zweiflügelige Türen

Türelement:  T-U1-076
Menge: 1,000 Stk

**02.08.8 Zulage Flächentaster, einseitig**
Zulage für den zusätzlichen Einbau eines Flächentasters, für die Ansteuerung über den Ellenbogen, einseitig, Edelstahl V2A, Schutzart IP 65, Einbauhöhe 105 cm, Unterputzmontage, Abmessungen ca. 75 x 250 x 17 mm, Schaltspannung 230 V, zur Auslösung der Feststellanlage

Türelement:  T-U1-076
Menge: 1,000 Stk

*Hinweis*

**02.08.9 1-flg. Drehtür, B=1.510 mm, H=2.135 mm**
Komplettes Türelement (Zarge, Blatt, etc.), liefern und flucht- gerecht einbauen, inkl. Zargenhinterfüllung nach Herstellervor- gabe und aller notwendigen Nebenarbeiten, ohne Brandschutz- anforderung.

Klassifizierung / Anforderungen:
- Klimaklasse II (b) nach DIN EN 1121
- Beanspruchungsklasse S nach DIN EN 1192

Einbauort (Türnummer):
T-E0-181

Größe / Anschluss:
- Abmessungen (ab FFB) ca. 1.510 x 2.135 mm
- 1-flügelig
- ohne Bodeneinstand
- DIN L oder R
- Einbau in Massiv- / Trockenbauwänden
- lichte Durchgangshöhe min 2.090 mm
- lichte Durchgangsbreite min 1.200 mm

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 1,000 Stk

*Hinweis*

**02.08.10 Zulage SSK 2**
Zulage für die Ausführung in Schallschutzklasse 2 (SSK 2):
Rw min 32 dB / Rw,P min 37 dB  nach DIN 4109

Türelement:  T-E0-181
Menge: 1,000 Stk

**02.08.11 Zulage Drücker-Garnitur mit PZ-Schloss**
Lieferung und Einbau Aluminium-Rosetten-Drücker-Garnitur mit PZ-Schloss, Drücker / Drücker, Farbe Alu silber, Form nach Wahl des AG, Profilzylinder bauseits

Türelement:  T-E0-181
Menge: 1,000 Stk

**02.08.12 Zulage Antipanikfunktion**
Zulage für Ausführung mit Panikfunktion, Typ E, selbstverrie- gelnd, für einflügelige Türen

Türlement:  T-E0-181
Menge: 1,000 Stk

**02.08.13 Zulage Vorrüstung Fluchttürterminal**
Zulage für Vorrüstung für Einbau von Fluchttürterminals, Terminals werden bauseits zur Verfügung gestellt, einschl. Ver- kabelung in Zarge, zusätzlicher Schlossfalle mit PZ-Schloss und elektrischem Türöffner

Hinweis:
Menge je Tür für zwei Fluchttürterminals (beidseitig), Flucht- wegeführung erfolgt in beide Richtungen, ablaufbedingte Zusperrung der Tür notwendig

Türelement:  T-E0-181
Menge: 1,000 Stk

*Hinweis*

**02.08.14 1-flg. Schiebetür, B=1.510 mm, H=2.135 mm**
Komplettes Schiebetürelement (Zarge, Blatt, etc.), liefern und flucht- gerecht einbauen, inkl. Zargenhinterfüllung nach Her- stellervorgabe und aller notwendigen Nebenarbeiten, ohne Brandschutanforderung.

Klassifizierung / Anforderungen:
- Klimaklasse II (b) nach DIN EN 1121
- Beanspruchungsklasse S nach DIN EN 1192

Einbauort (Türnummer):
T-E0-026, T-E0-030, T-E0-032, T-E0-035, T-E0-036, T-E0-052
T-E0-060, T-E0-094, T-E0-100, T-E0-102, T-E0-108, T-E0-109
T-E0-110, T-E0-180, T-E0-195, T-E0-201

Größe / Anschluss:
- Abmessungen (ab FFB) ca. 1.510 x 2.135 mm
- 1-flügelig, vor der Wand laufend
- ohne Bodeneinstand
- Laufrichtung L oder R
- Einbau in Massiv- / Trockenbauwänden
- lichte Durchgangshöhe min 2.090 mm
- lichte Durchgansbreite min. 1.400 mm

Türblatt:
- Türblatt, aus Holzwerkstoff, Dicke min. 40 mm, stumpf
- Kante als Massivholzeinleimer, 3-seitig, Unterkante aus
 Massivholz, ABS-Kanten, Farbe nach Wahl des AG
- Oberfläche aus HPL-Schichtstoff min. 0,8 mm
- Farbton / Optik nach Wahl des AG (Standarddekor)

Zarge:
- Stahlumfassungszarge mit Laufschiene auf der Wand
- 2-teilig, für nachträglichen Einbau
- Blechstärke ca. 1,5 mm,
- pulverbeschichtet, Farbton RAL nach Wahl des AG
- dreiseitige Hohlkammerdichtung, beidseitig Endanschlag- dämpfung
- Maulweite bis ca. 250 mm

Zubehör / Ausstattung:
- Rollenlaufbänder, einstellbar, kugelgelagert, mit Stoß- dämpfer und Einzugsdämpfung, Führung am Fußpunkt
Menge: 16,000 Stk

*Hinweis*

**02.08.15 Zulage Höhe 2.260 mm**
Zulage für Ausführung des Türelementes mit einer Höhe von 2.260 mm anstatt 2.135 mm

Türelement:  T-E0-180
Menge: 1,000 Stk

**02.08.16 Zulage SSK 1**
Zulage für die Ausführung in Schallschutzklasse 1 (SSK 1):
Rw min 27 dB / Rw,P min 32 dB, nach DIN 4109

Türelement:  T-E0-026, T-E0-030, T-E0-032, T-E0-035
Menge: 4,000 Stk

**02.08.17 Zulage SSK 2**
Zulage für die Ausführung in Schallschutzklasse 2 (SSK 2):
Rw min 32 dB / Rw,P min 37 dB  nach DIN 4109

Türelement:  T-E0-094, T-E0-100
Menge: 2,000 Stk

**02.08.18 Zulage SSK 3**
Zulage für die Ausführung in Schallschutzklasse 3 (SSK 3):
Rw min 37 dB / Rw,P min 42 dB  nach DIN 4109

Türelement:  T-E0-036, T-E0-052, T-E0-102, T-E0-108,
  T-E0-109, T-E0-110, T-E0-195, T-E0-201
Menge: 8,000 Stk

**02.08.19 Zulage Drücker-Garnitur mit PZ-Schloss**
Lieferung und Einbau Aluminium-Rosetten-Drücker-Garnitur mit PZ-Schloss und Hakenfalle, Drücker / Drücker, Farbe Alu silber, Form nach Wahl des AG, Profilzylinder bauseits

Türelement:  T-E0-026, T-E0-030, T-E0-032, T-E0-035,
  T-E0-036, T-E0-052, T-E0-060, T-E0-094,
  T-E0-100, T-E0-102, T-E0-108, T-E0-109,
  T-E0-110, T-E0-180, T-E0-195, T-E0-201
Menge: 16,000 Stk

**02.08.20 Zulage Strahlenschutz, Bleigleichwert = 2,25 mm**
Zulage für Ausführung mit Strahlenschutz nach DIN 6834-1 für medizinisch genutzte Räume, Bleigleichwert 2,25 mm, für gesamtes Türelement

Türelement:  T-E0-094
Menge: 1,000 Stk

**02.08.21 Zulage Unterschnitt**
Zulage für das Herstellen eines Türunterschnitts, bis ca. 10 mm
einschl. Versiegelung der Türblattunterkante

Türelement:  T-E0-060, T-E0-102, T-E0-180
Menge: 3,000 Stk

**02.08.22 Zulage Glasausschnitt, groß**
Zulage für Ausführung des Türelementes mit größmöglichem Glasausschnitt, klar, nach Herstellervorgabe, Standardmaße, keine Sonderabmessungen

Türelement:  T-E0-026, T-E0-030, T-E0-032, T-E0-035,
  T-E0-036, T-E0-052
Menge: 6,000 Stk

**02.08.23 Zulage PU Kanten**
Zulage für Ausführung des Türblattes mit Kantenausbildung aus PU anstatt ABS

Türelement:  T-E0-026, T-E0-030, T-E0-032, T-E0-035,
  T-E0-036, T-E0-052, T-E0-060, T-E0-094,
  T-E0-100, T-E0-180, T-E0-195, T-E0-201
Menge: 12,000 Stk

#### Bereich 02.10 Holztüren B=2.010 mm

**02.10.1 2-flg. Drehtür, B=2.010 mm, H=2.135 mm**
Komplettes Türelement (Zarge, Blatt, etc.), liefern und flucht- gerecht einbauen, inkl. Zargenhinterfüllung nach Herstellervor- gabe und aller notwendigen Nebenarbeiten, ohne Brandschutz- anforderung.

Klassifizierung / Anforderungen:
- Klimaklasse II (b) nach DIN EN 1121
- Beanspruchungsklasse S nach DIN EN 1192

Einbauort (Türnummer):
T-U2-008, T-U1-119

Größe / Anschluss:
- Abmessungen (ab FFB) ca. 2.010 x 2.135 mm
- 2-flügelig
- ohne Bodeneinstand
- DIN L oder R
- Einbau in Massiv- / Trockenbauwänden

Türblatt:
- Türblatt, aus Holzwerkstoff, Dicke min. 40 mm, gefälzt
- Kante als Massivholzeinleimer, 3-seitig, Unterkante aus
 Massivholz, ABS-Kanten, Farbe nach Wahl des AG
- Oberfläche aus HPL-Schichtstoff min. 0,8 mm
- Farbton / Optik nach Wahl des AG (Standarddekor)

Zarge:
- Stahlumfassungszarge, gefälzt
- 2-teilig, für nachträglichen Einbau
- Blechstärke ca. 1,5 mm,
- pulverbeschichtet, Farbton RAL nach Wahl des AG
- Maulweite bis ca. 250 mm

Zubehör / Ausstattung:
- Bänder, VX-System, 3D-verstellbar, verzinkt, DIN L oder R
Menge: 2,000 Stk

*Hinweis*

**02.10.2 Zulage Unterschnitt**
Zulage für das Herstellen eines Türunterschnitts, bis ca. 10 mm
einschl. Versiegelung der Türblattunterkante

Türelement:  T-U2-008
Menge: 1,000 Stk

**02.10.3 Zulage Drücker-Garnitur mit PZ-Schloss**
Lieferung und Einbau Aluminium-Rosetten-Drücker-Garnitur mit PZ-Schloss, Drücker / Drücker, Farbe Alu silber, Form nach Wahl des AG, am Gang- und Standflügel, Standflügel mit Tür- treibkantriegel, Profilzylinder bauseits

Türelement:  T-U2-119, T-U1-008
Menge: 2,000 Stk

**02.10.4 Zulage Antipanikfunktion**
Zulage für Ausführung mit Panikfunktion, Typ E, selbstverrie. gelnd, Vollpanik, für zweiflügelige Türen, an beiden Türflügeln

Türlement:  T-U1-119
Menge: 1,000 Stk

**02.10.5 Zulage Türstopper Wand**
Lieferung und Montage von Türstoppern, verschraubt, wand- montiert, Durchmesser ca. 30 - 35 mm, Material Edelstahl matt, Puffer aus Kunststoff schwarz, inkl. Zubehör

Türelement:  T-U1-119
Menge: 2,000 Stk

**02.10.6 Zulage Türstopper Boden**
Lieferung und Montage von Bodenstoppern, verschraubt, als Feststeller, bodenmontiert, Durchmesser ca. 30-35 mm, Material Edelstahl matt, Puffer aus Kunststoff schwarz, inkl. Zubehör

Türelement:  T-U2-008
Menge: 1,000 Stk

**02.10.7 Zulage Obentürschließer**
Zulage für den zusätzlichen Einbau eines Obentürschließers, Gleitschienen-Türschließer, Schließergröße entsprechend der Türflügelbreite nach EN 1154 für 1-flüglige Türen

Türelement:  T-U1-119
Menge: 1,000 Stk

**02.10.8 Zulage Nassraumanforderung**
Zulage für die Ausführung des Türelements mit Nassrauman- forderung, nach DIN EN 16580, Beanspruchungsklasse S

Türelement:  T-U2-008
Menge: 1,000 Stk

*Hinweis*

**02.10.9 2-flg. T30 RS-Drehtür, B=2.010 mm, H=2.010 mm**
Komplettes Türelement (Zarge, Blatt, etc.), liefern und flucht- gerecht einbauen, inkl. Zargenhinterfüllung nach Herstellervor- gabe und aller notwendigen Nebenarbeiten, mit Brandschutz- anforderung.

Klassifizierung / Anforderungen:
- Klimaklasse II (b) nach DIN EN 1121
- Beanspruchungsklasse S nach DIN EN 1192
- Brandschutz:  T30-RS nach EN 16034 /
  EI2 30 C5 S200 nach EN 13501-2

Einbauort (Türnummer):
T-U1-118, T-U1-138

Größe / Anschluss:
- Abmessungen (ab FFB) ca. 2.010 x 2.135 mm
- 2-flügelig
- ohne Bodeneinstand
- DIN L oder R
- Einbau in Massiv- / Trockenbauwänden

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 250 mm
- dreiseitig umlaufende Dichtung

Zubehör / Ausstattung:
- Bänder, VX-System, 3D-verstellbar, verzinkt, DIN L oder R
- absenkbare, integrierte Bodendichtung
Menge: 2,000 Stk

*Hinweis*

**02.10.10 Zulage Drücker-Garnitur mit PZ-Schloss**
Lieferung und Einbau Aluminium-Rosetten-Drücker-Garnitur mit PZ-Schloss, Drücker / Drücker, Farbe Alu silber, Form nach Wahl des AG, am Gang- und Standflügel, Standflügel mit Tür- treibkantriegel, Profilzylinder bauseits

Türelement:  T-U2-119, T-U1-008
Menge: 2,000 Stk

**02.10.11 Zulage Antipanikfunktion**
Zulage für Ausführung mit Panikfunktion, Typ B, selbstverrie- gelnd, Vollpanik, für zweiflügelige Türen, an beiden Türflügeln

Türlement:  T-U1-138
Menge: 1,000 Stk

**02.10.12 Zulage Türstopper Wand**
Lieferung und Montage von Türstoppern, verschraubt, wand- montiert, Durchmesser ca. 30 - 35 mm, Material Edelstahl matt, Puffer aus Kunststoff schwarz, inkl. Zubehör

Türelement:  T-U1-118
Menge: 2,000 Stk

**02.10.13 Zulage Obentürschließer**
Zulage für den zusätzlichen Einbau eines Obentürschließers, Gleitschienen-Türschließer, integrierte Rauchschaltzentrale, Schließergröße entsprechend der Türflügelbreite nach EN 1154 für 2-flügelige Türen

Türelement:  T-U1-118
Menge: 1,000 Stk

**02.10.14 Zulage Obentürschließer mit Feststellanlage, 2-flg.**
Zulage für den zusätzlichen Einbau eines Obentürschließers, Gleitschienen-Türschließer, integrierte Rauchschaltzentrale und integrierter Feststellanlage, Schließergröße entsprechend der Türflügelbreite nach EN 1154 für 2-flügelige Türen

Türelement:  T-U1-118
Menge: 1,000 Stk

**02.10.15 Zulage Flächentaster, einseitig**
Zulage für den zusätzlichen Einbau eines Flächentasters, für die Ansteuerung über den Ellenbogen, einseitig, Edelstahl V2A, Schutzart IP 65, Einbauhöhe 105 cm, Unterputzmontage, Abmessungen ca. 75 x 250 x 17 mm, Schaltspannung 230 V, zur Auslösung der Feststellanlage

Türelement:  T-U1-118
Menge: 1,000 Stk

#### Bereich 02.11 Holztüren B=2.260 mm

**02.11.1 2-flg. T30 RS-Drehtür, B=2.260 mm, H=2.260 mm**
Komplettes Türelement (Zarge, Blatt, etc.), liefern und flucht- gerecht einbauen, inkl. Zargenhinterfüllung nach Herstellervor- gabe und aller notwendigen Nebenarbeiten, mit Brandschutz- anforderung.

Klassifizierung / Anforderungen:
- Klimaklasse II (b) nach DIN EN 1121
- Beanspruchungsklasse S nach DIN EN 1192
- Brandschutz:  T30-RS nach EN 16034 /
  EI2 30 C5 S200 nach EN 13501-2

Einbauort (Türnummer):
T-E0-062

Größe / Anschluss:
- Abmessungen (ab FFB) ca. 2.260 x 2.135 mm
- 2-flügelig
- ohne Bodeneinstand
- DIN L oder R
- Einbau in Massiv- / Trockenbauwänden
- lichte Durchgangshöhe min 2.090 mm

Türblatt:
- Türblatt, aus Holzwerkstoff, bzw. mineralischen Werk- stoffen, Verstärkungen, Dicke min. 48 mm, gefälzt
- Kante als Massivholzeinleimer, 3-seitig, Unterkante aus
 Massivholz, ABS-Kanten, Farbe nach Wahl des AG
- Oberfläche aus HPL-Schichtstoff min. 0,8 mm
- Farbton / Optik nach Wahl des AG (Standarddekor)

Zarge:
- Stahlumfassungszarge, gefälzt
- 2-teilig, für nachträglichen Einbau
- Blechstärke ca. 1,5 mm,
- pulverbeschichtet, Farbton RAL nach Wahl des AG
- Maulweite bis ca. 160 mm
- dreiseitig umlaufende Dichtung

Zubehör / Ausstattung:
- Bänder, VX-System, 3D-verstellbar, verzinkt, DIN L oder R
- absenkbare, integrierte Bodendichtung
Menge: 1,000 Stk

*Hinweis*

**02.11.2 Zulage SSK 2**
Zulage für die Ausführung in Schallschutzklasse 2 (SSK 2):
Rw min 32 dB / Rw,P min 37 dB  nach DIN 4109

Türelement:  T-E0-062
Menge: 1,000 Stk

**02.11.3 Zulage Drücker-Garnitur mit PZ-Schloss**
Lieferung und Einbau Aluminium-Rosetten-Drücker-Garnitur mit PZ-Schloss, Drücker / Drücker, Farbe Alu silber, Form nach Wahl des AG, am Gang- und Standflügel, Standflügel mit Tür- treibkantriegel, Profilzylinder bauseits

Türelement:  T-E0-062
Menge: 1,000 Stk

**02.11.4 Zulage Antipanikfunktion**
Zulage für Ausführung mit Panikfunktion, Typ E, selbstverrie- gelnd, Vollpanik, für zweiflügelige Türen, an beiden Türflügeln

Türlement:  T-E0-062
Menge: 1,000 Stk

**02.11.5 Zulage Obentürschließer**
Zulage für den zusätzlichen Einbau eines Obentürschließers, Gleitschienen-Türschließer, integrierte Rauchschaltzentrale, Schließergröße entsprechend der Türflügelbreite nach EN 1154 für 2-flügelige Türen

Türelement:  T-E0-062
Menge: 1,000 Stk

#### Bereich 02.12 Holztüren B=2.300 mm

**02.12.1 1-flg. Schiebetür, B=2.300 mm, H=2.135 mm**
Komplettes Schiebetürelement (Zarge, Blatt, etc.), liefern und flucht- gerecht einbauen, inkl. Zargenhinterfüllung nach Her- stellervorgabe und aller notwendigen Nebenarbeiten, ohne Brandschutanforderung.

Klassifizierung / Anforderungen:
- Klimaklasse II (b) nach DIN EN 1121
- Beanspruchungsklasse S nach DIN EN 1192

Einbauort (Türnummer):
T-E0-058

Größe / Anschluss:
- Abmessungen (ab FFB) ca. 2.300 x 2.135 mm
- 1-flügelig, vor der Wand laufend
- ohne Bodeneinstand
- Laufrichtung L oder R
- Einbau in Massiv- / Trockenbauwänden
- lichte Durchgangshöhe min 2.090 mm

Türblatt:
- Türblatt, aus Holzwerkstoff, Dicke min. 40 mm, stumpf
- Kante als Massivholzeinleimer, 3-seitig, Unterkante aus
 Massivholz, ABS-Kanten, Farbe nach Wahl des AG
- Oberfläche aus HPL-Schichtstoff min. 0,8 mm
- Farbton / Optik nach Wahl des AG (Standarddekor)

Zarge:
- Stahlumfassungszarge mit Laufschiene auf der Wand
- 2-teilig, für nachträglichen Einbau
- Blechstärke ca. 1,5 mm,
- pulverbeschichtet, Farbton RAL nach Wahl des AG
- dreiseitige Hohlkammerdichtung, beidseitig Endanschlag- dämpfung
- Maulweite bis ca. 250 mm

Zubehör / Ausstattung:
- Rollenlaufbänder, einstellbar, kugelgelagert, mit Stoß- dämpfer und Einzugsdämpfung, Führung am Fußpunkt
Menge: 1,000 Stk

*Hinweis*

**02.12.2 Zulage Drücker-Garnitur mit PZ-Schloss**
Lieferung und Einbau Aluminium-Rosetten-Drücker-Garnitur mit PZ-Schloss und Hakenfalle, Drücker / Drücker, Farbe Alu silber, Form nach Wahl des AG, Profilzylinder bauseits

Türelement:  T-E0-058
Menge: 1,000 Stk

**02.12.3 Zulage SSK 2**
Zulage für die Ausführung in Schallschutzklasse 2 (SSK 2):
Rw min 32 dB / Rw,P min 37 dB  nach DIN 4109

Türelement:  T-E0-058
Menge: 1,000 Stk

**02.12.4 Zulage PU Kanten**
Zulage für Ausführung des Türblattes mit Kantenausbildung aus PU anstatt ABS

Türelement:  T-E0-058
Menge: 1,000 Stk

#### Bereich 02.13 Sonstiges

**02.13.1 Türmontagewagen**
Türmontagewagen, zum Transportien und Ein- und Ausheben von Türblättern, kompakte Bauweise, zusammenklappbar, aus Stahl, mit Gummirädern, Tragkraft ca 200 kg, Ein-Personen- Bedienung, für Türblätter bis 120 mm Blattdicke, liefern und dem Nutzer übergeben
Menge: 1,000 Stk

**02.13.2 Wandtürpuffer, selbstklebend, Kunststoff**
Selbstklebender Wandtürpuffer aus Kunststoff, Montage mit Klebepad, auf Wandbelägen aus Putz / Spachtelung mit An- strich, rund, Durchmesser ca. 40-60 mm, Dicke ca. 10-15 mm, Farbe weiß bzw. grau nach Wahl des AG, Montage auf Höhe Türdrücker
Menge: 200,000 Stk

**02.13.3 Feineinstellung nach Türmontage**
*** Pauschalposition
Pauschale für Feineinstellung / Feinjustierung aller Türen nach Montage, vor Abnahme, in zwei zeitlich getrennten Einsaätzen, einschl. aller Lohn-, Transport- und Fahrtkosten
Menge: 1,000 psch

### Titel 03 Verrechnungssätze

#### Bereich 03.01 Verrechnungssätze

**03.01.1 Bauvorarbeiter/-in**
Stundenlohnarbeiten durch Bauvorarbeiter/-in

Der Verrechnungssatz für die jeweilige Arbeitskraft umfasst sämtliche Aufwendungen wie Lohn- und Gehaltskosten, Lohn- und Gehaltsnebenkosten, Zuschläge, lohngebundene und lohnabhängige Kosten, sonstige Sozialkosten, Gemeinkosten, Wagnis und Gewinn.
Menge: 10,000 h

**03.01.2 Baufacharbeiter/-in**
Stundenlohnarbeiten durch Baufacharbeiter/-in

Der Verrechnungssatz für die jeweilige Arbeitskraft umfasst sämtliche Aufwendungen wie Lohn- und Gehaltskosten, Lohn- und Gehaltsnebenkosten, Zuschläge, lohngebundene und lohnabhängige Kosten, sonstige Sozialkosten, Gemeinkosten, Wagnis und Gewinn.
Menge: 10,000 h

**03.01.3 Bauhelfer/-in**
Stundenlohnarbeiten durch Bauhelfer/-in

Der Verrechnungssatz für die jeweilige Arbeitskraft umfasst sämtliche Aufwendungen wie Lohn- und Gehaltskosten, Lohn- und Gehaltsnebenkosten, Zuschläge, lohngebundene und lohnabhängige Kosten, sonstige Sozialkosten, Gemeinkosten, Wagnis und Gewinn.
Menge: 10,000 h

### Titel 04 Wartung

#### Bereich 04.01 Wartung

*Hinweis: Hinweis*
Die nachfolgend beschriebenen Wartungsleistungen des Titels "04 Wartung" sind für die Gewährleistungsdauer von vier Jahren anzubieten.

Der Titel fließt in die Gesamtsumme mit ein und ist wertungs- relevant. Die Beauftragung erfolgt getrennt von den Haupt- leistungen (Titel 01 bis 03) durch den Betrieb der ctt (Bauherr).

**04.01.1 Wartung Innentüren**
Jährliche Wartung gemäß Herstellervorgabe, als Sicht- und Funktionsprüfung, sowie Maßnahmen zum Erhalt der Betriebs- bereitschaft und zur Verzögerung der Abnutzungen der Innen- türen, wie z. B. Einstellen von Beschlägen und Führungen, Schmieren von beweglichen Funktionsteilen, Prüfen der Einbau- situation und Befestigungen sowie Feststellen von Beschädi- gungen, Durchführung definierter Kleinstreparaturen zur Mängelbehebung vor Ort, Erstellung eines Durchführungs- protokolls, einschl. aller Monteuers-, Geräte- und Fahrtkosten

Die jährlichen Kosten für die Wartung (Einheitspreis) sind in dem beigefügten Wartungsvertrag unter dem Punkt "5.1 - Vergütung" anzugeben.
Menge: 4,000 Jr
